# 2605 WH Weidedamm Haus 2
Angebotsaufforderung (GAEB DA XML 3.1, DA83)
Projekt: Projekt
Währung: EUR
Auftraggeber: Studierendenwerk Bremen AÖR, Bibliothekstr., 28359 Bremen
Erstellt mit: AVAnce XML [26.04], 04.07.2026

## Deckblatt nach GAEB Muster-LV NEU
Einheitspreis-Aufgliederung entsprechend EFB 223

Projekt-Daten:

Projektname:  2605 WH Weidedamm Haus 2

Vergabe-Daten:

Art der Ausschreibung:  Offenes Verfahren

Ort der Angebotsabgabe:
Datum der Angebotseröffnung:
Uhrzeit der Angebotseröffnung:  :
Zuschlagsfrist:

Ausführungstermine:

Ausführungsbeginn:  (Soll)  17.08.26
Ausführungsende:  (Soll)  23.10.26

Auftraggeber-Daten:

Firma:  Studierendenwerk Bremen AÖR
Strasse:  Bibliothekstr.
Ort:  28359 Bremen

LV-Daten:

LV Gewerk:  417
LV Bezeichnung:  Technische Gebäudeausrüstung 1

Angebotssumme (netto):  __________________ €

zzgl. 19,00 % Mehrwertsteuer  __________________ €

Angebotssumme (brutto):  __________________ €

## Videoüberwachung Kameratürme / Webcam
-----------------------------------------------------------
Videoüberwachung Kameratürme / Webcam
-----------------------------------------------------------
Zur Gewährleistung der Sicherung und zum Schutz von Personen kann in bestimmten Bereichen eine Videoüberwachung mit Hilfe von Kameratürmen durch den AG erfolgen. Die Videoüberwachung erfolgt durch ein automatisches Bewachungssystem. Die Bereiche der Videoüberwachung sind mit Hinweisschildern markiert. Die Erhebung, die Verarbeitung und die Nutzung von Videodaten erfolgt nur innerhalb des AG und nur durch einen legitimierten und eingeschränkten Personenkreis. Das Datenmaterial wird nicht an Dritte weitergegeben.

Weiterhin erfolgt eventuell die bauseitige Einrichtung einer Webcam, welche schätzungsweise alle 10 bis 20 Minuten Standbilder erstellt. Die Fotos dienen ausschließlich zur Archivierung und Dokumentation des Baufortschrittes.

Der Bieter erklärt stellvertretend für die örtlich tätigen Mitarbeiter mit Abgabe des Angebots, dass er keine Einwände gegen die vorgenannte Bilddokumentation und Videoüberwachung des Auftraggebers hat. Eine vorherige Abstimmung und Information der Mitarbeiter hinsichtlich der bauseitigen Bilddokumentation und Videoüberwachung ist Aufgabe des AN. Die Informationspflicht des AG ist hiermit erbracht und erfolgt nicht gesondert auf der Baustelle.

## Projekthinweis (spezifisch)*
--------------------------------------------
Projekthinweise
--------------------------------------------

Das Bauvorhaben besteht aus einer Sanierung des Haus 2 der Studierendenwohnanlage "Weidedamm" in Bremen

Das Haus 2 ist dabei komplett geräumt, die Häuser 1,3 und 4 sind weiterhin bewohnt.

## allgemeine Vorbemerkungen
Bauleitung des Auftraggebers
Der AG wird die Bauausführung projektbegleitend überwachen lassen. Diese Person/Institution hat das Recht, jederzeit die Baustelle zu betreten, um die Durchführung der Arbeiten auf vertragsgetreue Erfüllung zu überprüfen bzw. durch sachkundige helfer überprüfen zu lassen.
Die Verantwortung für die Vertragsgetreue und nach der Regel der Baukunst auszuführenden Arbeiten liegt jedoch alleim beim Auftragnehmer (AN).
Er wird sich nicht auf die eventuelle Sachkunde der vom Bauherrn eingesetzten Überwachung berufen.

Ausführungs- und Detailplanung / Projektkommunikationssystem / Planserver
Die Ausführungs- und Detailplanung (gemäß HOAI) für das Projekt wird dem AN nur digital als PDF oder zur weiteren Planung im DWG Format  zur Verfügung gestellt.
Der Ausdruck von Planunterlagen ist eigenverantwortlich vom AN durchzuführen. Die Unterlagen müssen innerhalb von einem Werktag auf der Baustelle zu Verfügung stehen. Für fehlerhafte Montagen durch veraltete Planung haftet der Unternehmer.

Die erforderliche Plot- bzw. Kopierleistungen sind Sache des AN. Es ist eine ausreichende Anzahl an auszudruckenden Plänen einzukalkulieren. Hier kann von etwa 50-100 Plänen ausgegangen werden. Diese Vorgaben sind Richtwerte, geringfügige Abweichungen sind einzukalkulieren.
Der AN ist verpflichtet, die für die Ausführung der vertraglichen Leistung erforderlichen Unterlagen so rechtzeitig beim AG schriftlich anzufordern, dass die vertragliche und termingerechte Durchführung der Bauleistung gewährleistet wird.

Baustellenbesprechungen
Es finden wöchentlich Baubesprechungen statt, an der der AN einen vertretungsberechtigten Mitarbeiter abzustellen hat. Bei der Dauer der Besprechung ist von einem Zeitraum von ca. 1-2 Stunden auszugehen.

Baustellensprache
Der AN hält dauerhaft einen deutschsprachigen und weisungsbefugten Mitarbeiter an sämtlichen Arbeitstagen und Arbeitsstunden des AN auf der Baustelle vor, um eine zielführende Kommunikation zwischen ausführender Firma, Fremdgewerken und Bauleitung auf der Baustelle gewährleisten zu können.

Bauseits gestellter Sanitärcontainer
Bauseits wird ein Sanitärcontainer zur Verfügung gestellt, welcher verpflichtend von den Mitarbeitern des AN zu nutzen ist. Der Sanitärcontainer wird im Bereich des Baufelds in einem Abstand von bis zu 90 Metern zum Erdgeschoss-Eingang der Gebäude aufgestellt. Der AN hat die Entfernung sowie die Wege innerhalb des Gebäudes (von den oberen Stockwerken bis in das Erdgeschoss) bis zu den Sanitärcontainern bei seiner Angebotskalkulation zu berücksichtigen.
Es wird weder ein weiterer Sanitärcontainer aufgestellt noch sanitäre Anlagen auf den jeweiligen Geschossen während der Bauausführung eingerichtet.

Hinweis Baumschutz auf Baustellen
Während der Durchführung seiner Baumaßnahme hat der AN die DIN 18920 "Vegetationstechnik im Landschaftsbau - Schutz von Bäumen, Pflanzenbeständen und Vegetationsflächen bei Baumaßnahmen" sowie die "Richtlinien zum Schutz von Bäumen und Vegetationsbeständen bie Baumaßnahmen" /(R SBB, 2023) verbindlich einzuhalten.

## Hinweistext Kernbohrrung // Einmessen
Bei den Kernbohrungen ist zu berücksichtigen, dass anfallendes Bohrwasser, Bohrreste und Bohrkerne direkt nach Abschluss der Bohrung entfernt werden müssen. Weiterhin sind die Arbeitsbereiche eigenständig durch den Kernbohrer zu sichern, sodass keine Verletzungen durch herabfallende Bohrkerne entstehen können.

## Hinweistext Wartungspositionen (gesonderter Titel)
Die nachstehenden Inhalte zu Wartungsleistungen sind übergeordnet als Bedarfsposition zu verstehen, welche preislich gewertet werden. Jedoch wird der AG bei Auftragserteilung die nachstehenden Positionen nicht direkt mit beauftragen, sondern nach Leistungserbringung einen separaten Wartungsvertrag mit dem AN über die vereinbarten Konditionen abschließen.

So kann der Hauptauftrag nach der Leistungsfertigstellung und förmlicher Abnahme schlussgerechnet werden. Folglich können Gewährleistungsfristen vorbehaltlos beginnen. Die ff. Wartungspositinoen gelten für alle wartungsbedürftigen Komponenten der sanitären Installation in diesem LV beider Bauteile."

## 400 Allgemeine Vorbemerkungen
Allgemeine Vorbemerkungen für alle Gewerke bzw. Leistungen

Bei der Ausführung sind die folgenden Hinweise zu beachten. Sich hieraus ergebende Leistungen, für die im Leistungsverzeichnis kein gesonderter Ansatz vorhanden ist, sind in den Einheitspreisen entsprechend zu berücksichtigen.

1. Ausführungsunterlagen

1.1
Alle dem AN übergebenen Zeichnungen, Berechnungen, Urkunden und sonstigen Ausführungsunterlagen bleibt ausschließlich Eigentum des AG. Sie dürfen ohne dessen Genehmigung weder kopiert, vervielfältigt, veröffentlicht noch dritten Personen zugänglich gemacht werden.

1.2
Veröffentlichungen über die Bauleistungen sind nur mit vorheriger schriftlicher Zustimmung des Auftraggebers zulässig. Als Veröffentlichungen in diesem Sinne gelten auch die Beschreibungen der Bauausführungen, die Bekanntgabe von Zeichnungen, Berechnungen oder andere Unterlagen, ferner Lichtbilder-, Film-, Rundfunk und Fernsehaufnahmen.

1.3
Die dem Leistungsverzeichnis anhängenden Pläne gelten unmittelbar als Ergänzung der beschriebenen Leistung. Hieraus sind z.B. Angaben zu Geometrien, Arbeitshöhen, baulichen und herstellungstechnischen Zwangspunkten etc. zu entnehmen. Planunterlagen erhält der AN zur Ausführung digitalisiert, z.B. als plotfile oder pdf. Die Vervielfältigung der Planunterlagen für seine Arbeitsvorbereitung und Nachauftragnehmer obliegt dem
AN.

2. Allgemeine Hinweise

2.1
Dem Leistungsverzeichnis liegen die allgemeinen Vertragsbedingungen für die Ausführung von Bauleistungen, VOB, Teil B, und die allgemeinen technischen Vertragsbedingungen für Bauleistungen (ATV), VOB, Teil C, zugrunde. Bei der Durchführung der Maßnahme sind sämtliche behördlichen und örtlichen Vorschriften oder Auflagen, die entsprechenden DIN-Normen sowie sonstige einschlägigen Vorschriften zu erfüllen. Hierzu zählen insbesondere die Bestimmungen der VOB, VDE, die DIN-Richtlinien, die Richtlinien der Arbeitsstättenverordnung, die Betriebssicherheitsverordnung, das Arbeitsschutzgesetz, das Arbeitszeitgesetz, die Bestimmungen der Landesbauordnung, die Verordnung über Sicherheit und Gesundheitsschutz auf Baustellen (BaustellV), die Bestimmungen und Auflagen des zuständigen Amtes für Arbeitsschutz und die Vorschriften und sonstigen Vorgaben der Berufsgenossenschaft sowie die allgemein anerkannten Regeln der Baukunst.
Kosten für Arbeitsschutzmaßnahmen sind in die Einheitspreise einzurechnen, sofern die Abrechnung nicht nach separater Position erfolgt.
Alle Installationsmaterialien der TW-Installation sind in Hygienisch einwandfreien Zustand zu liefern, zu lagern und zu verarbeiten. Offene Rohrenden und Armaturen sind sowohl im eingebauten als auch im Lagerzustand mit Schutzkappen zu schließen.

Vom AN sind die entsprechenden Auflagen zur Begrenzung von Lärm- und Staubemissionen und Erschütterungen einzuhalten (siehe dazu BImSchG, TA Lärm, VOB, Allgemeine Verwaltungsvorschrift zum Schutz gegen Baulärm (Geräuschimmisionen), die DIN 4150 Teil 2 und Teil 3 sowie RSA 95 etc.). Maßnahmen zur Reduzierung von Lärmimmissionen sind auf Grundlage des § 22 Bundes-Immissionsschutzgesetzes und der "Allgemeinen - Geräuschimmisionen" zu treffen.

Aufwendungen für die notwendigen technischen und organisatorischen Maßnahmen nach dem Stand der Technik sind bei der Preisfindung zu berücksichtigen (z.B. bei der Wahl des Einsatzes der Baugeräte etc.).

Sämtliche im Leistungsverzeichnis beschriebenen Leistungen verstehen sich einschließlich Lieferung und Einbau aller erforderlichen Stoffe, Bauteile, Bauelemente und Hilfsmittel usw., die zur fachgerechten Erbringung der Leistungen erforderlich sind.

Die Aufwendungen für die Durchführung sämtlicher Aufmaße während der Baumaßnahme (sämtliche Aufmaße von nicht pauschal ausgeschriebenen Leistungen) sind in die Einheitspreise der entsprechenden Teilleistungen einzurechnen.
2.2
Die Arbeiten müssen vor Ort von fachkundigem Personal (deutschsprachig) geleitet und von weisungsbefugten Personen beaufsichtigt werden (Aufsichtführende, nicht mitarbeitend), die über eine entsprechende Erfahrung verfügen. Diese müssen die vorschriftsmäßige Durchführung der Bauarbeiten gewährleisten.
Bei Arbeiten an Trinkwasserinstallationen darf ausschließlich nach VDI 6023 geschultes Personal tätig sein. Der entsprechende Qulifizierungsnachweis ist der Fachbauleitung vorzulegen.

Die Bauleitung ist in jedem Fall aus eigenem Hause zu stellen und hat für die Erbringung der hier erforderlichen Leistungen Erfahrungen auf vergleichbaren Baustellen nachzuweisen und zwar auch für Arbeiten, welche an Nachunternehmer vergeben werden sollen.

Die Bauleitung ist dem AG unmittelbar nach Auftragserteilung mit Referenznachweisen zu benennen und vorzustellen. Die Teilnahme an den wöchentlich stattfindenden Baubesprechungen ist verpflichtend. Ein Wechsel der Bauleitung ist nur mit schriftlicher Zustimmung des AG zulässig.

Die Besetzung der Baustelle ist in den Einheitspreisen entsprechend zu berücksichtigen und wird nicht separat vergütet.

2.3
Alle Unfallverhütungsvorschriften sind zu beachten. Die dem verantwortlichen Bauleiter des Auftraggebers obliegenden Aufsichtspflichten werden dem Unternehmer (Auftragnehmer) als Fachbauleiter übertragen.

2.4
Der Baustelleneinrichtungsplan ist beigefügt, die Einrichtung der Baustelle darf erst nach Abstimmung und Genehmigung durch die örtliche Bauleitung erfolgen.

Das Herrichten der Plätze und Flächen gehört zu den Leistungen der Baustelleneinrichtung.

Beleuchtung und Bewachung der Baustoffe und Geräte auf der Baustelle sind Angelegenheiten des Auftragnehmers und werden, soweit nicht in der Leistungsbeschreibung gesondert ausgeschrieben, nicht besonders vergütet.

Nach Vorgabe des AG dürfen die Bauarbeiten ausschließlich in der Zeit von 7.00 Uhr bis 19.00 Uhr ausgeführt werden. Samstagsarbeit kann durch den AG kurzfristig angeordnet werden, um den Bauablauf zu beschleunigen. Weiterhin kann Samstagsarbeit AG-seitig ohne Angabe von Gründen untersagt werden.

2.5
-entfällt-

2.6
Alle während der Dauer der Arbeiten notwendigen Schutzmaßnahmen sind so zu treffen, dass Schäden an Passanten und am Bau beteiligter Personen sowie an allen materiellen Objekten ausgeschlossen bleiben. Der Auftragnehmer hat sich gegen Haftpflicht- und Obhutschäden ausreichend zu versichern. Als Bestätigung hierfür gilt die Abgabe des Angebotes.

2.7
Durch die Baumaßnahmen an zu erhaltenden Gebäuden, sonstigen baulichen Anlagen oder Bäumen verursachte Schäden gehen zu Lasten des AN. Für alle Schäden an baulichen Anlagen, aber auch an Leitungen und anderen Einrichtungen, sowie für die Folgen dieser Schäden, sofern diese auf die Durchführung der Abbruchmaßnahmen zurückzuführen sind, haftet der AN in vollem Umfang. Der AN hat unverzüglich ohne gesonderte Vergütung für die Beseitigung aller Schäden zu sorgen. Sämtliche Aufwendungen für die Einrichtung erforderlicher Sicherungs- und Schutzmaßnahmen sind in die entsprechenden Teilleistungen einzurechnen.

2.8
Der AN hat alle durch die Baumaßnahme direkt oder indirekt verursachten Beschränkungen des öffentlichen und privaten Verkehrs bei den zuständigen Stellen rechtzeitig anzumelden, die erforderlichen Genehmigungen einzuholen und alle hierfür notwendigen Einrichtungen (wie z.B. Überfahrten, Kabelbrücken, Abschrankungen, Absperrungen, Signalanlagen, Nutzung des öffentlichen Grundes etc.) zu erstellen, vorzuhalten und nach Beendigung der Maßnahme zu entfernen. Die Kosten
hierfür sind in die entsprechenden Teilleistungen einzukalkulieren.
Die Baustellenzufahrt darf durch den Materiallieferverkehr nicht blockiert werden. Durch den Baustellenbetrieb entstehende Verschmutzungen der Straßen, sowie Beschädigungen der Verkehrs- und Freiflächen durch Baufahrzeuge sind grundsätzlich zu vermeiden. Die Kosten der Beseitigung von AN verursachten Schäden und Verunreinigungen sind durch den Auftragnehmer (AN) zu tragen.

Der AN übernimmt vom Beginn bis zum Abschluss der Ausführungsphase über die gesamte Bauzeit die Verkehrssicherungspflicht im Bereich des Baustellengeländes.

2.9
Sämtlicher Bauschutt und Müllreste sind fortlaufend ohne besondere Vergütung von demjenigen Auftragnehmer auf der Baustelle zu entfernen, von dessen Arbeiten die Verunreinigungen herrühren. Auf Anforderung der Bauleitung sind Reinigungsarbeiten sofort durchzuführen.

2.10
Der AN ist für das ordnungsgemäße Verschließen der Baustelle verantwortlich. Das Öffnen und Schließen des Bauzauntores für die Baufahrzeuge etc. ist ohne weitere Vergütung über die eigene Bauzeit auszuführen.

2.11
Es ist kein Kran vorhanden!

2.12
Baustrom und Bauwasser werden Bauseits zur Verfügung
gestellt.

2.13
Der Bieter hat 5 Tage nach Auftragsvergabe einen detaillierten und ausführlichen Bauzeitenplan vorzulegen. Aufwendungen hierfür einschl. zweier Aktualisierungen während der Bauzeit sind einzurechnen.

2.14
Der Auftragnehmer hat Tagesberichte zu führen, aus denen Qualifikation / Funktion und Anzahl der beschäftigten Arbeitskräfte, der Umfang und der Stand der Bauleistung jeweils nach den einzelnen Positionen des Leistungsverzeichnisses gegliedert, Art und Menge der angelieferten / abgefahrenen Baustoffe, Zu- und Abgänge von Baugeräten, Witterungsverhältnisse sowie besondere Vorkommnisse und die bereits erläuterten Kontrollen zu ersehen sind. Die Tagesberichte sind der Bauüberwachung des AG wöchentlich zusammengefasst zu übergeben. Die Aufwendungen für das arbeitstägliche Führen des Bautagebuches sind einzukalkulieren.

2.15
Baubesprechungen: Zu den wöchentlich stattfindenden Besprechungsterminen hat der AN zwei Wochen vor und während der Durchführung seiner Bauleistungen den Fachbauleiter oder einen Bevollmächtigten, fachkundigen Vertreter zu entsenden. Die Bautagebücher sind wöchentlich in der Baubesprechung zu übergeben.

## 400 Zusätzliche technische Vorschriften I
------------------------------------------------------------------------------------------------------------------
Zusätzliche technische Vorschriften für die Ausführung der Kälte-, Heizungs- und Lüftungs-Installationsarbeiten
------------------------------------------------------------------------------------------------------------------

1.
Die VOB-DIN 18 380, 18379, 18381, 18382 und die entsprechenden DIN-Vorschriften sind Vertragsbestandteil und bei der Kalkulation und Ausführung zu berücksichtigen.

2.
Der Unternehmer erhält für die Erstellung der endgültigen Berechnungen und Montagezeichnungen die der Ausschreibung zugrunde liegenden Entwürfe und technischen Unterlagen. Die Überprüfung der Unterlagen ist Pflicht des Unternehmers. Abweichungen bedürfen der schriftlichen Zustimmung.

3.
Die ausführende Firma hat sich vor Beginn ihrer Arbeiten mit anderen am Bau beschäftigten Firmen genau über die gegenseitige Leitungsführung und Benutzung der Schlitze und Durchbrüche zu verständigen. Das Anlegen der notwendigen Schlitze und Durchbrüche ist während der Bauarbeiten zu überprüfen. Für die fachgerechte Ausführung und Montage von Konsolen, Halterungen und Unter-stützungen, Fundamenten usw. haftet die ausführende Firma.

4.
Dem Auftragnehmer obliegt insbesondere die Koordination seiner Arbeiten mit den anderen Gewerken. Das gilt für die von anderen Auftragnehmern auszuführenden Arbeiten für das Gewerk Heizung (z.B.  Wasser- und Elt-Anschlüsse, Verkabelungen, Verdrahtungen, Dachdeckerarbeiten usw.). Alle notwendigen Angaben sind rechtzeitig zu machen und die ordnungsgemäße Ausführung zu überwachen. Die erforderlichen Funktionsprüfungen sind vor der Abnahme durchzuführen. Das Verschließen von Durchbrüchen darf nur mit schnellbindendem Mörtel erfolgen. Die Verwendung von Gips ist nicht zugelassen!

5.
Die Ausführungstermine werden bei der Auftragsvergabe verbindlich vereinbart. Grundsätzlich muss davon ausgegangen werden, dass nach VOB 12 Werktage nach der Auftragsvergabe mit den Montagearbeiten zu beginnen ist. Die ggf. erforderlichen Genehmigungen für den Einbau von Medienleitungen im Aussenbereich sind sofort nach Auftragsvergabe beim Auftraggeber abzurufen bzw. falls nicht vorhanden bei den zuständigen Behörden einzureichen.

6.
Der Titel -Insgemein- entfällt. Die dafür entstehenden Kosten sind in die Einheitspreise einzukalkulieren und zwar für den Transport der Materialien und Werkzeuge frei Baustelle, Gerüste und Gerüsterstellung; auch für Montagehöhen über 2,00 m (soweit nicht separat auf die bauseitige Gestellung von Gerüsten verwiesen), Vorhalten und Rücktransport der Werkzeuge, Verpackung und Frachtvorlagen; Verkehr mit den Behörden unter Beachtung der bestehenden bau- und gewerbepolizeilichen Vorschriften, Anfertigen aller notwendigen Antragsunterlagen und Einreichen der Genehmigungsanträge, die aus dem Gewerk resultieren, Baubeaufsichtigung, Montageüberwachung, Versicherung, Auslösungen, Fahrgelder, probeweise Inbetriebnahme, vollständige Einregulierung und Funktionskontrolle der Anlage, Leistungsmessungen für die Übergabe, ordnungsgemäßes Einweisen des Bedienungspersonals mit Übergabe der kompletten Schaltskizzen und maßstäblichen Revisionspläne, dreifach, farbig angelegt, enthaltend sämtliche Anlagenteile und Dimensionen sowie Übergabe mit Leistungs- und Funktionsnachweis.

## 400 Zusätzliche technische Vorschriften II
7.
Vor Schlussabnahme des Gewerks muss folgende Erklärung des Auftragnehmers vorliegen:
Der Auftragnehmer erklärt schriftlich, dass alle Montagearbeiten abgeschlossen sind; die gesamte Anlage von der zuständigen Behörde bzw. dem Versorgungsunternehmen oder TÜV abgenommen und mängelfrei ist; dass alle Einregulierarbeiten durchgeführt sind, der Probebetrieb abgeschlossen ist,
bei Probebetrieb und Einregulierung vertragliche Betriebsbedingungen vorgelegen haben (auf Einschränkungen ist besonders hinzuweisen), dass der Nachweis aller Garantieleistungen erbracht ist, die Anlage mängelfrei und betriebsbereit ist, sämtliche Bestandspläne und Bedienungsanweisungen in vertraglich vereinbarter Form vorliegen, das Bedienungspersonal in die Bedienung der Anlage eingewiesen ist und sämtliche Zulassungsbescheinigungen vorliegen. Diese Erklärung ist Voraussetzung für die Vereinbarung eines Abnahmetermins. Es wird ausdrücklich darauf hingewiesen, dass jede Nachabnahme, die wegen festgestellter Mängel bei der beantragten Abnahme notwendig werden sollte, dem Auftragnehmer nach Zeitaufwand in Rechnung gestellt wird.

8.
Bei Abnahme der Anlagen, die u. a. die Prüfung auf Vollständigkeit, Wartungsfähigkeit, Funktionsfähigkeit usw. umfasst, sind jeweils 3-fach in Papierform zu übergeben:

a)
Messprotokolle wie oben beschrieben

b)
farbig angelegte Bestandszeichnungen mit Lage und Abmessungen der Leitungen, Absperrventile, techn. Daten von Motoren u. ä..
  Diese Zeichnungen sind aufzugliedern in:
   1. Übersichtspläne (Grundrisse)
   2. Strangschema
   3. Detailpläne der Zentrale
c)
Betriebs- und Bedienungsanweisungen in beständiger Ausführung;

d)
eine Bestätigung des zuständigen Bedienungspersonals, dass eine Einweisung in die Bedienung der Anlage durch die ausführende Firma erfolgt ist und Unklarheiten in dieser Hinsicht nicht bestehen.

e)
Checklisten über Fristen und Art der erforderlichen Wartung der eingebauten, im Einzelnen zu benennenden Anlagenteile

f)
Prüfbescheinigungen über TÜV-Abnahme, die vom Auftragnehmer durchzuführen sind. Die Durchführung der Genehmigungsverfahren ist Sache des Auftragnehmers; eine besondere Vergütung hierfür erfolgt nicht

Alle unter 8. genannten Unterlagen sind dem Auftraggeber zusätzlich einfach auf Speichermedium zu übergeben. Als Datenformat können für Zeichnungen und Schemata dwg. oder dxf. Format gewählt werden. Tabellen und Dokumente sind als pdf. oder txt./excel Datein zu übergeben.

## 400 Zusätzliche technische Vorschriften III
9.
Alle vom Unternehmer erstellten Leistungen werden durch die Bauleitung abgenommen und protokolliert. Der Unternehmer erhält durch diese Maßnahme keine Entlastung für die Funktion der Anlage.

10.
Die Heizkessel sind grundsätzlich während der Bauzeit mit einer Kunststofffolie gegen Verunreinigungen und Beschädigungen zu schützen; diese Maßnahme wird nicht besonders vergütet.

## 400 Zusätzliche technische Vorschriften IV
11.
Alle Geräte - wie Kessel, Pumpen usw. sind mit Fabrikats- und Leistungsschildern zu versehen.

12.
Bei der Montage von Verteilern und Gruppen sind alle Einbauteile auf einer Achse zu halten und zwar so, dass eine einwandfreie Isolierung und Beschilderung möglich ist. Wo mehr als 2 Schilder nebeneinander angeordnet werden, ist eine Schilderleiste zu wählen.

13.
Wenn im Leistungsverzeichnis nichts anderes erwähnt ist, sind nahtlose Flussstahlrohre nach DIN 2448 und geschweißte Gewinderohre nach DIN 2440 zu verwenden. Sie sind in Zentralen, Kanälen und Kellerräumen so zu verlegen, dass sie einzeln isoliert werden können. Es ist eine fachgerechte Befestigung zu wählen, damit die Elastizität gewährleistet ist. Für evtl. auftretende Knackgeräusche haftet allein der Unternehmer. Es darf kein Lochband verwendet werden, sondern Pendelbügel oder Schellen für senkrechte Leitungen. Rohrdurchführungen in Wänden, Decken und Stützen sind in Nutzräumen mit Kunststoffrosetten zu verschließen. Die Dimensionen der Rohrleitungen sind zu prüfen und die Pumpenleistungen nachzurechnen. Das Befestigen von Rohrhalterungen ist eine Nebenleistung, die nicht gesondert vergütet wird.

14.
Durchgangsstellen von Rohrleitungen in Wänden, Decken und Fußboden sind so auszuführen, dass Gase nicht in andere Räume gelangen können. Es sind Rohrhülsen einzusetzen, die im Durchmesser mindestens 3 bis 4 cm größer sind als das Mediumrohr. Der Zwischenraum ist mit feuerbeständige Material zu füllen - oder gleichwertig hergestellte Serienerzeugnisse.

15.
Für die Montage von Mess- und Regelgeräten ist das VDI-Blatt 2068 verbindlich. Speziell sind die Anweisungen der Hersteller zu befolgen. Kontrollbohrungen und Stutzen sind in genügender Anzahl vorzusehen.

16.
Die Regelanlage einschl. Schaltschrank darf erst dann eingebaut werden, wenn der Bauleitung ein Schaltplan und Verdrahtungsplan zur Genehmigung vorgelegt wird.

## 400 Zusätzliche technische Vorschriften V
17.
Grundlage der Wärmedämmungsarbeiten ist die VOB, Teil C/DIN 18 421 und
die Heizungsanlagenverordnung in der jeweils gültigen Fassung. (Ausgabe 2019)

Für senkrechte Leitungen, für Bogen und Abzweigstücke und für das Herstellen und Einfassen von Ausschnitten wird keine Zulage gewährt.

Aufhängungen und Konstruktionen für Geräte und Rohrleitungen sind mit geräuschdämmender, weicher Isolierung zu versehen, damit Körperschallübertragung verhindert wird.

18.
Auftragsabwicklung/Bautageberichte
Vor Beginn der Arbeiten sind sämtliche für die Durchführung der Arbeiten erforderlichen Maße und Höhen eigenverantwortlich, gemäß der Angaben der Ausführungszeichnungen, anzulegen.
Behördlichen Abnahmen sind rechtzeitig zu veranlassen.

Der AN führt über die zur Durchführung der Maßnahme notwendigen Arbeitsschritte Berichte, die Witterungsangaben, die Anzahl der Beschäftigten auf der Baustelle, deren Qualifikation, den Einsatz von Material und Gerät sowie den Baufortschritt enthalten.
Diese Baustellenberichte sind jeweils zum Ende einer Woche dem Bauleiter des AG zur Unterschrift vorzulegen. Die Kosten hierfür sind mit den Einheitspreisen abgegolten.

## 400 Ausführung Stand der Technik
Ausführung Die Ausführung des Gebäudes/aller Gebäude erfolgt im Rahmen der gesetzlichen Vorschriften, unter Beachtung der maßgebenden Normen und anerkannten Regeln der Technik sowie der behördlichen Auflagen. Dazu gehören die brand-, schall-, und wärmeschutzrechtlichen Bestimmungen (EnEV).

## 400 Allgemein VERBINDUNGEN/BEFESTIGUNGEN/MONTAGEN
ALLGEMEIN

Form- und Verbindungsstücke sowie Abhängungen und Befestigungsmaterial sowie alle für die Installationen notwendigen Verlege- und Befestigungssysteme, Halterungen, Kompensatoren etc. zur Installation und Verlegung des nachstehenden KANÄLE und LEITUNGEN sind in ausreichendem Maße in den Material- und Montagepreisen der Einzelpositionen mit zu berücksichtigen. Eine separate Vergütung erfolgt nicht.

Alle für die Installationen notwendigen Hub- und Hebemittel soweit nicht separat mit Bestimmung abgefragt sind in den Einheitspreisen mit zu berücksichtigen und werden nicht separat vergütet.

Die für die Verlegung der KANÄLE und LEITUNGEN und Verarbeitung notwendigen Werkzeuge bzw. entsprechend Arbeitsfortschritten vorzuhalten. Die Kosten dafür sind in den Einheitspreisen einzurechnen.

Die Leitungen sind ausreichend zu befestigen, wobei die Längenausdehnung entsprechend zu berücksichtigen ist.

## 400 Hinweis Einbringung-Montage-Bühnen-Hebezeuge
-------------------------------------------------------------------
Hinweis Einbringung-Montage-Bühnen-Hebezeuge
-------------------------------------------------------------------

Alle beschriebene Leistungen der jeweiligen Vergabeeinheit verstehen sich immer einschließlich liefern und montieren.

Dabei sind insbesondere zu berücksichtigen:
Anlagenkomponenten inclusive aller notwendigen Transportmittel, Hilfsmittel, Hilfswerkstoffe aller zusätzlichen Maßnahmen einschließlich der Lieferung zur frei bezeichneten Verwendungsstelle/Montageposition.

Entsprechend erforderliche Einbringöffnungen und Aufstellflächen sind in der Planung berücksichtigt und sind selbständig mit der Werkplanung der Ausführung durch den AN abzugleichen.

Alle für die Montage notwendigen Hilfsmittel, insbesondere eventuell notwendige Krangestellung sind in die Einheitspreise mit einzukalkulieren. Informationen zu Aufstell- und Lagerplätzen können beim Auftraggeber erfragt werden.

Montagegerüste
Gerüste / Hebebühnen für alle notwendigen Arbeiten sind in die Kalkulation mit einzurechnen, erforderliche Maßnahmen hierfür hat der Auftragnehmer selbst zu erbringen.

## 400 Reinigung, Sauberhaltung der Baustelle
----------------------------------------------------------
Reinigung, Sauberhaltung der Baustelle
----------------------------------------------------------
Für die laufende Reinigung der Baustelle während der gesamten Bauzeit ist jeder Handwerker kostenlos im Rahmen seines Auftrages (VOB) verpflichtet, einschl. des von ihm anfallenden Bauschuttes (bis zur Abnahme des gesamten Gebäudes durch den Bauherrn/AG), insbesondere zu jedem Wochenende, vor der Rohbau- und Gebrauchsabnahme, vor sonstigen Besichtigungen und dergleichen.

## 400 Ausführung
Ausführung Die Ausführung des Gebäudes/aller Gebäude erfolgt im Rahmen der gesetzlichen Vorschriften, unter Beachtung der maßgebenden Normen und anerkannten Regeln der Technik sowie der behördlichen Auflagen. Dazu gehören die brand-, schall-, und wärmeschutzrechtlichen Bestimmungen (vormals EnEV).

## 417 Technische Gebäudeausrüstung 1

### Hauptabschnitt 01 410 Sanitärtechnik

#### Abschnitt 01.01 DEMONTAGE SANITÄR

*Hinweis: Lüftungsgerät mit Kreuzgegenstrom-WT stehend 3.500 m3/h*
Die Druck- und Volumenstromüberwachung erfolgt durch gegen Feuchtigkeit unempfindliche Drucksensoren auf Membran-Basis.
Ausgewähltes Zubehör kann einfach in bzw. zum Gerät installiert werden. Für in das Gerät einbaubares Zubehör bestehen standardmäßig vorverdrahtete Stecker für einfaches Plug & Play. Auch externes Zubehör kann über die standardmäßig vorverdrahtete Übergabe-Klemmleiste einfach elektrisch angeschlossen werden.
Die Schnittstelle (Heizanforderung) zur Hydraulikeinheit des Warmwasser-Heizregisters besteht über eine 0-10V Ventilansteuerung und ein 230V Relaisausgang für die Umwälzpumpe. Gleiches gilt für die Schnittstelle (Kühlanforderung) zur Hydraulikeinheit des Kaltwasser-Register

Fabrikat der Planung  HELIOS Ventilatoren
Typ der Planung  AIR1 XH/XHP

oder gleichwertig

Fabrikat: '....................................................' vom Bieter einzutragen

Typ: '....................................................' vom Bieter einzutragen

iches gilt für die Schnittstelle (Kühlanforderung) zur Hydraulikeinheit des Kaltwasser-Register

Fabrikat der Planung  HELIOS Ventilatoren
Typ der Planung  AIR1 XH/XHP

oder gleichwertig

Fabrikat: '....................................................' vom Bieter einzutragen

Typ: '....................................................' vom Bieter einzutragen

ängiges Umschalten zwischen außentemperaturgeführter Zuluft und Abluft-Zuluft-Kaskade
- Außentemperaturgeführte Raumluft (Zubehör erforderlich)
- Außentemperaturgeführte Abluft
Zur einfachen, schnellen und fehlerfreien Inbetriebnahme des Geräts sowie des passenden Zubehörs verfügt die Regelung über einen Inbetriebnahme-Assistenten mittels vordefinierter Abfragesequenz.
Der Einbau und Austausch von Filtern ist ohne Kalibrierung möglich. Die Filter-Differenzdruck-Messung erfolgt in Abhängigkeit der Betriebsstufe zur genauen Filterüberwachung.
Die Bedienmöglichkeit der Regelung ist abhängig von verschiedenen Benutzerebenen (Nutzer-, Bediener-, Service- und Konfigurationsebene) welche über Passwörter geschützt sind. Ein tagesabhängiges Master-Passwort ist bei Passwortverlust verfügbar.

Alle Wärmetauscher über eine mehrstufige Frostschutzstrategie vor Vereisung geschützt.

Die Druck- und Volumenstromüberwachung erfolgt durch gegen Feuchtigkeit unempfindliche Drucksensoren auf Membran-Basis.
Ausgewähltes Zubehör kann einfach in bzw. zum Gerät installiert werden. Für in das Gerät einbaubares Zubehör bestehen standardmäßig vorverdrahtete Stecker für einfaches Plug & Play. Auch externes Zubehör kann über die standardmäßig vorverdrahtete Übergabe-Klemmleiste einfach elektrisch angeschlossen werden.
Die Schnittstelle (Heizanforderung) zur Hydraulikeinheit des Warmwasser-Heizregisters besteht über eine 0-10V Ventilansteuerung und ein 230V Relaisausgang für die Umwälzpumpe. Gleiches gilt für die Schnittstelle (Kühlanforderung) zur Hydraulikeinheit des Kaltwasser-Register

Fabrikat der Planung  HELIOS Ventilatoren
Typ der Planung  AIR1 XH/XHP

oder gleichwertig

Fabrikat: '....................................................' vom Bieter einzutragen

Typ: '....................................................' vom Bieter einzutragen

*Hinweis: Hinweis Demontagearbeiten*
Demontagearbeiten sind grundsätzlich nur in Abstimmung mit der Bauleitung durchzuführen. Hierfür sind Arbeitszettel der Bauleitung zur Bestätigung und Abzeichnung vorzulegen und mit der Schlussrechnung einzureichen.

Alle demontierten Bauteile, Rohrleitungen, Reste und Teile gehen in das Eigentum des AN über.

*Hinweis: Hinweis Demontageorte (projektspezifisch)*
Die Demontagearbeiten fallen im UG - 5.OG an.
- Erdgeschoss mit nicht ebenerdigem Ausgang

Als Transportwege durch das Gebäude steht ein Flur Verfügung. .Die Benutzung der jeweiligen Transportwege ist mit der örtlichen Bauleitung sowie bei vorhandensein  em SigeKo abzustimmen.

Die Einrichtung des eigenen Sammelplatzes (z.B. Schrottcontainer) und dessen einwandfreie Räumung ist  in die Einheitspreise einzurechnen.

Freistemmen von Steige- und Fallleitungen, Entfernen von angrenzenden labilen Bereichen, für die Demontage von Steige- und Fallleitungen. Die Entfernung des Bauschutts ist mit in die Einheitspreise einzukalkulieren.

Die Demontage erfolgt teilweise (im 4.OG) erst nach Freigabe duch den Schadstoffsanierer.

**01.01.0001 Demontage WT / WC / UR**
Demontage von

Waschtischen
WC-Anlagen
Urinalanlagen
Ausgüssen etc.

aus Sanitärporzellan, einschl. entleeren der Anlage, demontieren der Konsolen, Halter, Ventile, Verschraubungen, Armaturen und Anschlussleitungen.
Mit Transport zum Sammelplatz.
Menge: 65,000 St

**01.01.0002 Demontage DU**
Demontage von- Badewanne/Dusche

aus emaillierten Stahl, einschl. entleeren der Anlage, demontieren der Konsolen, Halter, Ventile, Verschraubungen, Armaturen und Anschlussleitungen.
Menge: 26,000 St

**01.01.0003 Demontage Spülen**
Demontage von  -  Spülen/Ausgussbecken -
aus Edelstahl/Stahl, einschl. entleeren, demontieren der Ventile, Verschraubungen, Armaturen und Anschlussleitungen.
Menge: 25,000 St

**01.01.0004 Demontage WWB dezentral elektrisch**
Demontage von  - Unter- und Übertischgeräten aus kratzfestem Kunststoff -

einschl. entleeren der Anlage, demontieren der Konsolen, Halter, Verschraubungen, Armaturen und Anschlussleitungen.
Menge: 1,000 St

*Hinweis: Demontage Rohrleitungen mit Dämmung*
Demontage von Rohrleitungen mit Dämmung unterschiedlicher Ausführung,
wie Mineralwolle, Glaswolle oder Kautschuk mit Ummantelung in verschiedener Ausführung wie Gips, Pappe oder PVC-Mantel

**01.01.0005 Demontage Rohrleitung mit Dämmung DN 10-DN 50**
Demontage von- Rohrleitungen aus Metall DN 10 - 50

einschl. der Befestigungen, Form- und Verbindungsstücke und eingebauter Gewindearmaturen in Gebäuden.

Inkl. freistemmen, Montagehöhe über Fussboden bis 10 m.
Menge: 250,000 m

**01.01.0006 Demontage Rohrleitung ohne Dämmung DN 10-DN 20**
Demontage von Rohrleitungen DN 10 - 20
wie vor beschrieben, jedoch ohne Dämmung
Menge: 60,000 m

**01.01.0007 Demontage Rohrleitung ohne Dämmung DN 25-DN 50**
Demontage von Rohrleitungen DN 25 - 50
wie vor beschrieben, jedoch ohne Dämmung
Menge: 55,000 m

**01.01.0008 Demontage Abwasser Guss DN 50 - DN 125**
Demontage von - Abwasserleitungen DN 50 - 125
einschl. der Befestigungen, Form- und Verbindungsstücke in Gebäuden

Inkl. freistemmen, Montagehöhe über Fussboden bis 3,50 m.

Rohre aus Gußeisen.
Menge: 100,000 m

**01.01.0009 Demontage Abwasser Kunststoff DN 50 - DN 125**
Demontage von  - Abwasserleitungen DN 50 - 125
einschl. der Befestigungen, Form- und Verbindungsstücke in Gebäuden.

Incl. freistemmen
Montagehöhe über Fussboden bis 3,50 m.

Rohre aus Kunststoff
Mit Transport zum Sammelplatz in der Nähe der Baustelle
einschl. Aufladen.
Menge: 100,000 m

*Hinweis: Demontage Armaturen und Einbauteile*

**01.01.0010 Demontage von - Absperrventilen - DN 25 -125**
Demontage von - Absperrventilen - DN 25 -125 -
einschließlich der Befestigungen, Flansche, Dichtungen usw.

Montagehöhe : bis 3,5 m über Fußboden
Menge: 55,000 St

**01.01.0011 Entleerung/Teilentleerungen bis 250 Liter**
Entleeren des vom Umbau betroffenen Trinkwasserrohrnetzes bis zum WWB im Heizraum bzw. HAR inkl. aller dafür notwendigen Hilfsmittel und Gerätschaften sowie Hilfsenergien.

Inhalt: bis 250 Liter
Menge: 1,000 St

*Hinweis: Demontagestunden auf Nachweiss (Zusatz)*
Erforderliche Stundenlohnarbeiten sind der Bauleitung min. 24 Stunden vor Beginn der Arbeiten schriftlich anzuzeigen. Erst nach deren Genehmigung dürfen erforderliche Stundenlohnarbeiten in Angriff genommen werden.

Obermonteuer und Meisterstunden werden nicht anerkannt. Diese Stunden gelten zusätzliche Demontage während der Bauzeit und für unvorhergesehene Arbeiten deren Notwendigkeit sich während der Bauzeit ergibt, einchließlich aller Zuschläge, Wegezeit, Fahrt- und Nebenkosten.

Die Ausführung dieser Arbeiten darf nur nach vorheriger Abstimmung mit der Bauleitung erfolgen. Die Abrechnung erfolgt aufgrund unterschriebener Stundenlohnzettel. Diese sind der Bauleitung min. wöchentlich vorzulegen.

**01.01.0012 Monteurstunden Demontage**
Menge: 15,000 h

**01.01.0013 Helferstunden Demontage**
Monteurstunden Demontage
Menge: 15,000 h

**01.01.0014 Stemmstunden**
Stemmstunden als Sonderzulage für oben beschriebene Arbeiten
Menge: 10,000 h

**01.01.0015 Entsorgung**
Fachgerechte Entsorgung des bei Durchführung vorstehend aufgeführter Position anfallenden Bauschutts, Installationsschrottes und Dämmaterialien einschließlich Stellung der dafür notwendigen Container, Hilfsmittel, Transportmittel und -leistungen sowie Werkzeug entsprechend den Allgemeinen Vorbemerkungen zu dieser Ausschreibung!
Menge: 1,000 psch

*Hinweis: Hinweis Demontagearbeiten*
Demontagearbeiten sind grundsätzlich nur in Abstimmung
mit der Bauleitung durchzuführen. Hierfür sind Arbeitszettel der Bauleitung zur Bestätigung und Abzeichnung vorzulegen und mit der Schlussrechnung einzureichen.

Alle demontierten Bauteile, Rohrleitungen, Reste und Teile gehen in das Eigentum des AN über.

*Hinweis: UMSCHLUSSARBEITEN*
Stundenkonto für Umschlussarbeiten

**01.01.0016 Zuschlagsposition wegen Abschnittssanierung**
Zuschlagsposition auf Grund Abschnittssanierung

-kleinteilige Bauabschnitte
-mehrfaches Entleeren, Befüllen, Prüfen
-mehrfaches Inbetriebnehmen
-Provisorische Installationen
-Arbeiten unter zeitlichen Einschränkungen, z.B. Ruhezeiten
Menge: 1,000 psch

**01.01.0017 Monteurstunden Umschluss**
Menge: 10,000 h

#### Abschnitt 01.02 SCHMUTZWASSERLEITUNGEN

*Hinweis: Leitungsanlagenrichtlinie*
Bei nachfolgenden Leistungen sind die Vorgaben entsprechend DIN 4102 T1-11 sowie der Leitungs-Anlagenrichtlinie zu beachten.

Es sind ausschließlich metallische Befestigungsmittel und Kabeltragsysteme in Flucht- und Rettungswegen einzusetzen Brandlasten in Flucht- und Rettungswegen sind nicht zugelassen. Zwischen den einzelnen Trassen oder Rohrleitungen ist bei Wanddurchführungen ein Abstand von mindestens 20 cm im Lichten einzuhalten.

*Hinweis: Kalkulationshinweis*
Abhängungen und Befestigungsmaterial sowie alle für die Installationen notwendigen Verlege- und Befestigungssysteme, Halterungen, Kompensatoren etc. zur Installation und Verlegung des nachstehenden Rohrleitungssystem/Rohrleitungsmaterials sind in ausreichendem Maße in den Material- und Montagepreisen der Rohrleitungspositionen mit zu berücksichtigen. Eine separate Vergütung erfolgt nicht.

In die Einheitspreise einzukalkulieren sind Befestigungen aus:
Profileisen aus Stahl St 35 für Konsolen,
Gehänge, Traversen, Stütz- und Tragekonstruktionen,
Festpunkte und Zusatzhalterungen.

Die Konstruktionen zur Aufnahme der Rohrgewichte sowie der Schub- und Zugkräfte sind nach den örtlichen Gegebenheiten zu fertigen und einzubauen. Die Konstruktionen sind komplett in verzinkter Qualität zu verwenden.

*Hinweis: Hinweis Montagehöhen und Verlauf*
-----------------------------------------------
Hinweis Montagehöhen und Verlauf
-----------------------------------------------

siehe Vorbemerkungen

*Hinweis: TRASSEN*
Kalkulationshinweis Trassen
Alle Leitungen verlaufen entsprechend vorgegebener und abgestimmter Trassenplanung in Montagehöhen über 2.0 m
Höchster Installationsunkt 3,20 Meter über OKRFB.
Alle für die Installationen notwendigen Hub- und Hebemittel sind in den Einheitspreisen mit zu berücksichtigen und werden nicht separat vergütet.

*Hinweis: BEFESTIGUNGEN*
Leitungen einschließlich Befestigungsmaterial und Festpunktkonstruktionen. Befestigungen mit allem Dübel- und Schraubenmaterial ist mit in die Einheitspreise einzurechnen.

Entsprechend der gem. Muster-Leitungsanlagen-Richtlinie (MLAR) und DIN 4109, neueste Fassung, sind bei Durchführungen durch Decken und Wände Ummantelungen, Mineralwollschalen zur akustischen und brandschutztechnischen Trennung (R 90) vom Bauwerk vorzusehen bzw. auszuführen.

Einschl. Dichtheitsprüfung, Spülung und Inbetriebnahme der Installationen.

Rohrbefestigungen
Einteilige Rohrschelle mit Gewindeanschluss M8/M10 zur Befestigung Rohranlagen in der Haustechnik. Geeignet für Wand-, Boden- und Deckenmontage sowie zur schallentkoppelten Rohrbefestigung bei

Material  Stahl, galvanisch verzinkt
Rückstellfe  Federstahlblech
Nennlast  0,8 kN
Schalldämmeinlage Profilgummi  SBR/EPDM, schwarz
Härte  45+/-5› Shore
Temperaturbereich  - 50°C bis +110°C
Einfügungsdämmpfung  bis zu 17 dB(A)
Brandverhalten
Baustoffklasse  B2 (DIN 4102), nicht abtropfend
Langzeitverhalten  witterungs-,
  alterungs- und ozonbeständig
  nach DIN 53508 und DIN 53509

Alle Rohrschellen sollen an Montageschienen befestigt werden. Die Montageschienen sind in schallgedämmter Ausführung und mit schallgedämmten Befestigungen zu montieren

*Hinweis: ABFLUSSROHRSYSTEM PP mit Schallschutz*
Abflußrohrsystem heißwasserbeständig DIN 4102,B2.
Rohre und Formteile tragen mit RAL-Gütezeichen als Grundleitung für die Erdverlegung zugelassen.

Verbindungen zwischen Rohren und zwischen Rohren und Formteilen mit-Aufsteckmuffen Verbindung mit anderen Werkstoffen mittels vom Hersteller vorgesehenen Übergängen

folgende DIN-Normen und Vorschriften sind einzuhalten:

DIN EN 12056,
DIN 1986-100,
DIN 4109,
DIN 4102
Richtlinie zur Verwendung brennbarer Baustoffe im Hochbau gemäß den Landesbauordnungen.

Als Verbindung sind ausschließlich die für den jeweiligen Anwendungsfall vorgesehenen Verbinder vorgeschrieben. Die Vergütung hierfür erfolgt nicht gesondert. Sämtliche Kosten sind in die Einheitspreise der Rohre und Formstücke einzurechnen.

Gleiches gilt für die erforderlichen Festpunkte,
Krallen und Stützkonstruktionen (Fallleitungen).

Formstücke dürfen nicht gekürzt werden. Die Leitungen sind ausreichend zu befestigen, insbesondere in allen waagerechten und lotrechten Richtungsänderungen, wobei die Längenänderungen in ausreichendem Masse zu beachten sind.

Die Rohrschellen sind entsprechend der Herstellerangaben in ausreichender Breite als Fixpunkte und Gleitlager herzurichten. Der Schellenbestand darf nicht mehr als 10 x Rohrdurchmesser betragen.

In die Einheitspreise der Abwasserrohre sind folgende Punkte einzurechnen soweit nicht anders angegeben:

- alle Rohrbefestigungen, auch Traversen usw.
- Verbinder oder Muffen
- Anschluss an Dunsthütte
- notwendige Kleinteile

Für den Schallschutz nach DIN 4109 sind ausschließlich verzinkte Schraubrohrschellen mit Schalldämmeinlage zu verwenden.

*Hinweis: Hausabflusssystem Polypropylen (PP-MD), mineralverstärkt ,halogenfrei*
Hausabflusssystem, bestehend aus heißwasserbeständigen, schalldämmenden Rohren und Formstücken mit Steckmuffe montagefertig mit eingelegtem Gummidichtring, sowie Zubehör zur Verlegung als Abwasserleitungen für Schwerkraftentwässerung innerhalb von Gebäuden nach DIN EN 12056 und DIN 1986-100. Abmessungen der Rohre und Formteile entsprechend DIN EN 1451-1 sowie den Angaben in der allgemeinen bauaufsichtlichen Zulassung.

Systemkompatibilität zu HT- und KG-Rohrstecksystemen ohne Verwendung von zusätzlichen Übergangsstücken. Hausabflusssystem mit patentierter Stützbefestigung, Nachweis der schalldämmenden Eigenschaften des Systems auf Grundlage der VDI- Richtlinie 4100 und 4109 durch Prüfberichte eines unabhängigen und anerkannten Prüfinstituts nach DIN EN 14366, Bögen DN 90 bis DN 125 mit Masseoptimierung im Umlenkbereich zur weiteren Erhöhung der Luftschalldämmung.

Werkstoff:  Polypropylen (PP-MD),
  mineralverstärkt, halogenfrei
Baustoffklasse  DIN 4102-B2, normalentflammbar
Ringsteifigkeit  4 KN/m²
Mittlere Längenausdehnung  0,09 mm/(mxK)
Dichtheit  bis 0,5 bar

Montage gemäß Herstellervorschrift
einschließlich systemkonformen
Halterungs- und Befestigungsmaterial

*Hinweis: ABFLUSSROHRSYSTEM min. 20db (A)*
Kunststoffabflussrohr bestehend aus mineralverstärktem
Polypropylen wie vor beschrieben
Schallschutz min. 20 db(A)

angebotenes Fabrikat und Typ:

Fabrikat: '....................................................' vom Bieter einzutragen

Typ: '....................................................' vom Bieter einzutragen

**01.02.0001 Rohr DN 50**
Abflußrohr wie vor beschrieben, DN 56
Menge: 79,000 m

**01.02.0002 Rohr DN 70**
Abflußrohr wie vor beschrieben, DN 70
Menge: 63,000 m

**01.02.0003 Rohr DN 100**
Abflußrohr wie vor beschrieben, DN 100
Menge: 150,000 m

**01.02.0004 Rohr DN 125**
Abflußrohr wie vor beschrieben, DN 125
Menge: 2,000 m

*Hinweis: ROHRBOGEN*
Rohrbogen, in verschiedenen Gradstellungen, zum vorstehenden Rohrsystem, werkseitig mit Lippendichtelement ausgestattet, versehen mit dem RAL-Gütezeichen

**01.02.0005 Rohrbogen DN 50/56**
Rohrbogen wie vor beschrieben, DN 50/56
Menge: 280,000 St

**01.02.0006 Rohrbogen DN 70**
Rohrbogen wie vor beschrieben, DN 70
Menge: 35,000 St

**01.02.0007 Rohrbogen DN 100**
Rohrbogen wie vor beschrieben, DN 100
Menge: 155,000 St

**01.02.0008 Rohrbogen DN 125**
Rohrbogen wie vor beschrieben, DN 125
Menge: 5,000 St

*Hinweis: ABZWEIGE*
Abzweige, in verschiedenen Gradstellungen,
zum vorstehenden Rohrsystem, werkseitig mit
Lippendichtelement ausgestattet,
versehen mit dem RAL-Gütezeichen

**01.02.0009 Abzweig DN 50x50**
Abzweig wie vor beschrieben, DN 56x56
Menge: 75,000 St

**01.02.0010 Abzweig DN 70x50-70**
Abzweig wie vor beschrieben, DN 70x56-70
Menge: 20,000 St

**01.02.0011 Abzweig DN 100x50-100**
Abzweig wie vor beschrieben, DN 100x50-100
Menge: 35,000 St

**01.02.0012 Abzweig DN 125x50-125**
Abzweig wie vor beschrieben, DN 125x50-125
Menge: 1,000 St

**01.02.0013 Abzweig DN 70x50-70 Doppel**
Abzweig wie vor beschrieben,
DN70x56-70 Ausführung als Doppelabzweig 90›
Menge: 1,000 St

**01.02.0014 Abzweig DN 100x50-100 Doppel**
Abzweig wie vor beschrieben,
DN 100x50-100 Ausführung als Doppelabzweig 90›
je nach Erfordernis Doppelabzweig/ Eckdoppelabzweig
Menge: 20,000 St

**01.02.0015 Parallelabzweig 100 x 100**
AS-Abzweig wie vor beschrieben,
DN 100x50-100 Ausführung als Doppelabzweig 90›
Menge: 5,000 St

*Hinweis: ÜBERGANGSSTÜCK*
Übergangsstück,
zum vorstehenden Rohrsystem, werksseitig mit
Lippendichtelement ausgestattet,
versehen mit dem RAL-Gütezeichen

**01.02.0016 Übergang 70x50**
Übergangsstück, wie vor beschrieben, DN 70x50
Menge: 20,000 St

**01.02.0017 Übergang 100x50-70**
AS-Übergangsstück, wie vor beschrieben, DN 100x50-70
Menge: 20,000 St

**01.02.0018 Übergang 125x50-100**
AS-Übergangsstück, wie vor beschrieben, DN 125x50-100
Menge: 1,000 St

*Hinweis: REINIGUNGSROHR*
Reinigungsrohr, mit runder Öffnung, zum vorstehenden Rohrsystem

**01.02.0019 Reinigungsrohr DN 70**
Reinigungsrohr wie vor beschrieben, DN 70
Menge: 8,000 St

**01.02.0020 Reinigungsrohr DN 100**
Reinigungsrohr wie vor beschrieben, DN 100
Menge: 4,000 St

**01.02.0021 Reinigungsrohr DN 125**
Reinigungsrohr wie vor beschrieben, DN 125
Menge: 1,000 St

*Hinweis: Dachhaube für Schmutzwasser Flachdach isoliert 650mm*
Flachdachhaube zweiteilig, zur Schmutzwasserentlüftung
Bestehend aus: Dachhaubenkopf aus Stahlblech mit Aluminium-Zinkbeschichtung, außen und innen pulverbeschichtet mit Regenhaube zur Abdeckung von Dachdichtungsbahn und Spannband.

Standrohr: doppelwandig mit eingeschlossener EPS-Isolierung und Flansch mit Mörteleinfüllöffnung.
Rohranschlusslänge: unter Flansch 300 mm
zum direkten Anschluss von HT-Rohr und SML-Rohr.
Material:
außen Stahlblech mit Spezial-Aluminium-Zinkbeschichtung,
innen Kunststoffrohr (HT).
Qualitätsmerkmale: korrosions- und UV-beständig.
Taupunkt-Prüfung: FIW, München
Befestigung: ausschließlich vom Dach
Farbe: schwarz
Standrohrlänge: 650 mm

Fabrikat und Typ der Planung:

Fabrikat: GebaVent Bartholomäus GmbH
Typ: FDS

oder gleichwertig

angebotenes Fabrikat und Typ:

Fabrikat: '....................................................' vom Bieter einzutragen

Typ: '....................................................' vom Bieter einzutragen

**01.02.0022 SW-Entlüftungshaube Dach DN 70**
wie vor beschrieben,
Flachdachhaube
Nenngrösse:  DN 70
Menge: 8,000 St

**01.02.0023 SW-Entlüftungshaube Dach DN 100**
wie vor beschrieben,
Flachdachhaube
Nenngrösse:  DN 100
Menge: 4,000 St

**01.02.0024 flexibles Anschlußrohr DN 70**
Anschlussrohr DN 70, zur flexiblen Verbindung des Schmutzwasserrohres mit dem Dunsthut, liefern und montieren
Menge: 8,000 St

**01.02.0025 flexibles Anschlußrohr DN 100**
Anschlussrohr DN 100, zur flexiblen Verbindung des Schmutzwasserrohres mit dem Dunsthut, liefern und montieren
Menge: 4,000 St

*Hinweis: Belüftungsventil Schmutzwasser*
Belüftungsventil, für Abwasser-Rohr

Verwendungszwecke
- Für Schwerkraftentwässerungsanlagen
- Zum Belüften von Abwasserleitungen

Eigenschaften
- Wärmedämmung in Gehäuse integriert
- Rohrbelüfter nach EN 12380, Typ A I

Technische Eigenschaften
- Farbe: schwarz
- Werkstoff: ABS
- Nettogewicht: 0,405 kg
- Betriebstemperatur (GradC): -20
+60 GradC
- Luftvolumenstrom (Nachströmluft)
bei -250 Pa (l/s): 32 l/s

**01.02.0026 Belüftungsventil Schmutzwasser DN 100**
Belüftungsventil, für Abwasser-Rohr
wie vor beschrieben
DN100
liefern und montieren
Menge: 2,000 St

*Hinweis: BODENABLÄUFE*
-------------------------
BODENABLÄUFE
-------------------------

*Hinweis: Abläufe aus Kunststoff*
Ablaufgehäuse aus Kunststoff

*Hinweis: Ablaufgehäuse*
Ablaufgehäuse nach DIN 19599/EN 1253 für den Anschluss an Kunststoffrohr

Ablaufstutzen DN 100 senkrecht, mit Flansch, herausnehmbarem Glockengeruchverschluss, Bauschutzdeckel und Tragring

Ablaufleistung  1,79 l/s
Material: Polypropylen, hochschlagfest

**01.02.0027 Bodenablaufgehäuse HT DN 100**
Bodenablaufgehäuse wie vor beschrieben,
Senkrechter Anschluss DN 100
Menge: 1,000 St

**01.02.0028 Bodenablaufgehäuse HT DN 100 mit seitlichen Zulauf DN50**
Bodenablaufgehäuse wie vor beschrieben,
mit seitlichen Zulauf DN50 zur Durchströmung des Bodenablaufs
Senkrechter Anschluss DN 100
Menge: 1,000 St

**01.02.0029 Aufstockelement für hochbelasteter Bereiche**
Aufstockelement passend zu vorstehenden Bodenablauf
mit:
- Vlies-kaschiertem Flansch
- Rahmenverlängerung aus ABS
- Kerdi-Matte
- Rückstaudichtung
- Distanzring

zur Abdichtung hochbelasteter Bereiche gemäss DIN 18534
Menge: 1,000 St

**01.02.0030 Brand- und Schallschutzrohbauelement R90**
Brandschutzelement Aufstockelement passend zu vorstehenden Bodenablauf
mit:
Einschubelement
Quellstoffeinlage
Schalungshilfe
Menge: 1,000 St

**01.02.0031 Aufsatz 15x15 (WC Anlagen)**
Aufsatzverlängerung:
ABS, stufenlos bis zu 40 mm höhenverstellbar,

Rahmen  Edelstahl 1.4301, 150 x 150 mm,
  +/- 8 mm seitenverstellbar.
Rost  Edelstahl massiv,verschraubt,
rutschhemmend Klasse  R 12,
Belastungsklasse  L 15.
Nach DIN 51130/ DIN 51097, Aufsatz wie vor beschrieben,
Menge: 1,000 St

**01.02.0032 Aufsatz 15x15 (Duschen)**
Aufsatz wie vor beschrieben mit Aufsatzverlängerung,
Aufsatzverlängerung:
ABS, stufenlos bis zu 40 mm höhenverstellbar,

Rahmen  Edelstahl 1.4301, 150 x 150 mm,
  +/- 8 mm seitenverstellbar.
Rost  Edelstahl massiv,verschraubt,
rutschhemmend Klasse  R 12, für Barfußbereich zugelassen,
Belastungsklasse  L 15.
Nach DIN 51130/ DIN 51097, Aufsatz wie vor beschrieben,
Menge: 1,000 St

**01.02.0033 Aufsatz 15x15 (Technik)**
Aufsatz wie vor beschrieben mit Aufsatzverlängerung,
Aufsatzverlängerung:
ABS, stufenlos bis zu 40 mm höhenverstellbar,

Rahmen  Edelstahl 1.4301, 150 x 150 mm,
  +/- 8 mm seitenverstellbar.
Rost  Edelstahl massiv,verschraubt,
rutschhemmend Klasse  R 12,
Belastungsklasse  L 15.
Nach DIN 51130/ DIN 51097, Aufsatz wie vor beschrieben,
Menge: 5,000 St

*Hinweis: Anschluß von SW-Leitungen/Sanitären Einrichtungen*
Anschluß von SW-Leitungen/Sanitären Einrichtungen an Grundleitungen oder Bestandsleitungen

Die Leistung versteht sich inclusive der zum Anschluss benötigten Kleinteile und Dichtungsmaterialien sowie gegebenenfalls Befestigungen

**01.02.0034 Anschluss bis DN 100 / 110 GL**
Grundleitungesanschluß wie vor beschrieben herstellen
Anschluss: Grundleitung DN 110 PP SN4
Anschluß Einrichtung DN 110
Menge: 15,000 Stck

**01.02.0035 Anschluss bis DN 125 / 125 GL**
Grundleitungesanschluß wie vor beschrieben herstellen
Anschluss: Grundleitung DN 125 PP SN4
Anschluß Einrichtung DN 125
Menge: 2,000 Stck

*Hinweis: MONTAGEEXTRAARBEITEN*
------------------------------------------
MONTAGEEXTRAARBEITEN
------------------------------------------

**01.02.0036 Befestigungssystem ZUSATZ für Abfangungen und Sondertraversen**
Befestigungssystem ZUSATZ für Abfangungen und Sondertraversen

Profilstahlkonstruktion als Befestigungssystem, zum Aufhängen des Rohrleitungssystemes einschließlich Befestigungsschrauben mit zugelassenen Dübeln mit schalldämmender Zwischenlage aus Profilgummiband

komplett mit allen Konsolen, Traversen, Abhängungen usw. Tragekonstruktion komplett korrosinsgeschützt zur Befestigung an den jeweiligen Baukörper.

Als ZUSÄTZLICHE Leistung nach Rücksprache mit der Bauleitung
Menge: 35,000 kg

**01.02.0037 Befestigungsschienen**
Befestigungsschienen zum Aufhängen/Befestigen des Rohrleiungssystems einschließlich Befestigungsschrauben mit zugelassenen Dübeln

Mit schalldämmender Zwischenlage komplett mit allen Konsolen, Traversen, Abhängungen usw. Tragekonstruktion komplett korrosionsgeschützt zur Befestigung an den jeweiligen Baukörper.
Menge: 50,000 m

#### Abschnitt 01.03 TRINKWASSERLEITUNGEN + ZUBEHÖR

*Hinweis: MLAR*
Die Richtlinien der MLAR sind zwingend zu berücksichtigen.
Besonders sind folgende Punkte zu beachten:
Es sind ausschließlich metallische Befestigungsmittel und Kabeltragsysteme in Flucht- und Rettungswegen einzusetzen. Brandlasten in
Flucht- und Rettungswegen sind nicht zugelassen. Zwischen den einzelnen Trassen oder Rohrleitungen ist bei Wanddurchführungen ein Abstand von mindestens 20 cm im Lichten einzuhalten. Alle Installationen sind durch den AN selbstständig auf die Forderungen der MLAR abzugleichen/umzusetzen.

*Hinweis: ALLGEMEIN TRINKWASSERLEITUNGEN*
ALLGEMEIN TRINKWASSERLEITUNGEN

Die Trinkwasserleitungen sind ausreichend zu befestigen, wobei die Längenausdehnung entsprechend zu berücksichtigen ist.

Für den Schallschutz nach DIN 4109 sind ausschließlich Schraubrohrschellen mit Schalldämmeinlage zu verwenden.

Installations-System-Rohrleitungsnetz einschließlich aller Befestigungs-, Verbindungs- und Formteile.

Alle für die Installationen notwendigen Hub- und Hebemittel sind in den Einheitspreisen mit zu berücksichtigen und werden nicht separat vergütet.

Die Vorschriften des Systemherstellers sind einzuhalten ebenso alle mitgeltenden Normen, Richtlinien sowie regionale Erlasse der Wasserversorgungsunternehmen.

Die für die Verlegung der Rohrleitungen und Verarbeitung notwendigen Werkzeuge bzw. Presswerkzeuge sind entsprechend Arbeitsfortschritten vorzuhalten.

Die Kosten dafür sind in den Einheitspreisen einzurechnen

*Hinweis: Hinweis Montagehöhen und Verlauf*
-----------------------------------------------
Hinweis Montagehöhen und Verlauf
-----------------------------------------------

siehe Vorbemerkungen

*Hinweis: TRASSEN*
Kalkulationshinweis Trassen
Alle Leitungen verlaufen entsprechend vorgegebener und abgestimmter Trassenplanung in Montagehöhen über 2.0 m
Höchster Installationsunkt 3,20 Meter über OKRFB.
Alle für die Installationen notwendigen Hub- und Hebemittel sind in den Einheitspreisen mit zu berücksichtigen und werden nicht separat vergütet.

*Hinweis: BEFESTIGUNGEN*
Leitungen einschließlich Befestigungsmaterial und Festpunktkonstruktionen. Befestigungen mit allem Dübel- und Schraubenmaterial ist mit in die Einheitspreise einzurechnen.

Entsprechend der gem. Muster-Leitungsanlagen-Richtlinie (MLAR) und DIN 4109, neueste Fassung, sind bei Durchführungen durch Decken und Wände Ummantelungen, Mineralwollschalen zur akustischen und brandschutztechnischen Trennung (R 90) vom Bauwerk vorzusehen bzw. auszuführen.

Einschl. Dichtheitsprüfung, Spülung und Inbetriebnahme der Installationen.

Rohrbefestigungen
Einteilige Rohrschelle mit Gewindeanschluss M8/M10 zur Befestigung Rohranlagen in der Haustechnik. Geeignet für Wand-, Boden- und Deckenmontage sowie zur schallentkoppelten Rohrbefestigung bei

Material:
Stahl, galvanisch verzinkt, 12 ‘m  Rückstellfeder aus Federstahlblech
Nennlast: 0,8 kN
Schalldämmeinlage
Profilgummi: SBR/EPDM, schwarz
Härte:  45+/-5› Shore
Temperaturbereich:  - 50°C bis +110°C
Einfügungsdämmpfung:  bis zu 17 dB(A)
Brandverhalten:
Baustoffklasse B2 (DIN 4102), nicht abtropfend
Langzeitverhalten:  witterungs-, alterungs- und ozonbeständig
(geprüft nach DIN 53508 und DIN 53509)

Alle Rohrschellen sollen an Montageschienen befestigt werden. Die Montageschienen sind in schallgedämmter Ausführung und mit schallgedämmten Befestigungen zu montieren

*Hinweis: EDELSTAHLROHRLEITUNGEN*
-------------------------------------------
EDELSTAHLROHRLEITUNGEN
--------------------------------------------

*Hinweis: PRESSFITTINGSYSTEM*
Edelstahl-PRESSFITTINGSYSTEM

Verbindung mit Pressfittings, Fittings aus Edelstahl/Rotguß

Bei der Kalkulation sind alle notwendigen Systempresswerkzeuge, sowie Gewindeanschlüsse an Armaturen, Geräten und anderen Leitungssystemen
etc. in die Einheitspreise mit einzurechnen.

*Hinweis: Edelstahl Rohrleitungssystem Cr-Mo-Ti-Stahl**
Edelstahl Rohrleitungssystem in den Abmessungen d = 12 bis 108 mm
aus nichtrostendem Cr-Mo-Ti-Stahl,
Werkstoff Nr.: 1.4521 nach DIN EN 10088 und Cr-Ni-Mo-Stahl,
Werkstoff Nr.: 1.4401 nach DIN EN 10088.

Systemprüfzeichen vom DVGW:
für Trinkwasserinstallationssysteme nach DIN 1988, geprüft nach DVGW Arbeitsblatt W 534: Ausgabe Mai 2004 mit dem Nachweis der Zwangsundichtigkeit in unverpresstem Zustand, herstellen mit

Systemkomponenten:
Edelstahl Systemrohre 1.4521 (Cr-Mo-Ti-Stahl), d = 12 bis 54 mm
geprüft nach DVGW Arbeitsblatt GW 541 und Werksnorm, titanstabilisierte Legierung, biegbar und Rohrenden hygienisch verschlossen, Rohrlänge 6 m.
Edelstahl Systemrohre 1.4401 (Cr-Ni-Mo-Stahl), d = 76,1 bis 108 mm,
geprüft nach DVGW Arbeitsblatt GW 541 und Werksnorm, erhöhter Molybdängehalt von mindestens 2,2%, mit zusätzlich innen geglätteter Schweißnaht, lösungsgeglüht und blankgeglüht zur Erhöhung der
Korrosionssicherheit, frei von lackbenetzungsstörenden Substanzen
(LABS-frei bzw. silikonfrei), biegbar, Rohrenden hygienisch verschlossen, Rohrlänge 6 m.

Edelstahl Pressfittings d = 12 bis 54 mm aus Cr-Ni-Mo-Stahl,
Werkstoff Nr.: 1.4401 mit Pressindikator, hygieneunterstützendem
Verschlussstopfen und Konturdichtringen aus Butylkautschuk (CIIR), schwarz.
Der Dichtring erfüllt alle Hygieneanforderungen wie z.B. KTW-Empfehlung BGA und DVGW W 270. Die Fittings sind zur Verbesserung der Korrosionsbeständigkeit lösungsgeglüht und blankgeglüht.
Edelstahl Pressfittings d = 76,1 bis 108 mm aus Cr-Ni-Mo-Stahl,
Werkstoff Nr.: 1.4401 mit Pressindikator, hygieneunterstützendem Verschlussstopfen und Rundschnurdichtring aus Butylkautschuk (CIIR), schwarz.

Der Dichtring erfüllt alle Hygieneanforderungen wie z.B. KTW-Empfehlung BGA und DVGW W 270. Die Fittings sind zur Verbesserung der Korrosionsbeständigkeit lösungsgeglüht und blankgeglüht.

Die Rohre und Fittings und Dichtungen sind zugelassen für die Desinfektion von Trinkwasser lt. ä11 Trinkwasserverordnung 2001, gemäß der Liste der Aufbereitungsstoffe und Desinfektionsverfahren nach der aktuellen Trinkwasserverordnung.

Die Verarbeitung und Verlegung ist nach DIN 1988, den herstellerspezifischen Vorschriften sowie der Einhaltung einschlägiger Normen durchzuführen. Die herstellerspezifischen Eigenschaften sind durch einen Nachweis zu bestätigen.
Dichtheitsprüfung und Spülen nach DIN 1988 oder ZVSHK-Merkblatt.

**01.03.0001 Rohrleitung DN 12**
Rohrleitung wie vor beschrieben, 15,0 x 1,0 (DN 12)
Edelstahl Systemrohr nach DIN EN 10088
Menge: 310,000 m

**01.03.0002 Rohrleitung DN 15**
Rohrleitung wie vor beschrieben, 18,0 x 1,00 (DN 15)
Edelstahl Systemrohr nach DIN EN 10088
Menge: 95,000 m

**01.03.0003 Rohrleitung DN 20**
Rohrleitung wie vor beschrieben, 22,0 x 1,0 (DN 20)
Edelstahl Systemrohr nach DIN EN 10088
Menge: 55,000 m

**01.03.0004 Rohrleitung DN 25**
Rohrleitung wie vor beschrieben, 28,0 x 1,5 (DN 25)
Edelstahl Systemrohr nach DIN EN 10088
Menge: 62,000 m

**01.03.0005 Rohrleitung DN 32**
Rohrleitung wie vor beschrieben, 35,0 x 1,5 (DN 32)
Edelstahl Systemrohr nach DIN EN 10088
Menge: 25,000 m

**01.03.0006 Rohrleitung DN 40**
Rohrleitung wie vor beschrieben, 42,0 x 1,5 (DN 40)
Edelstahl Systemrohr nach DIN EN 10088
Menge: 20,000 m

**01.03.0007 Bogen DN 12**
Bogen zu vorstehender Rohrleitung, DN 12
Menge: 400,000 St

**01.03.0008 Bogen DN 15**
Bogen zu vorstehender Rohrleitung, DN 15
Menge: 45,000 St

**01.03.0009 Bogen DN 20**
Bogen zu vorstehender Rohrleitung, DN 20
Menge: 45,000 St

**01.03.0010 Bogen DN 25**
Bogen zu vorstehender Rohrleitung, DN 25
Menge: 35,000 St

**01.03.0011 Bogen DN 32**
Bogen zu vorstehender Rohrleitung, DN 32
Menge: 25,000 St

**01.03.0012 Bogen DN 40**
Bogen zu vorstehender Rohrleitung, DN 40
Menge: 20,000 St

**01.03.0013 T-Stück DN 12**
T-Stück zu vorstehender Rohrleitung, DN 12
Menge: 70,000 St

**01.03.0014 T-Stück DN 15**
T-Stück zu vorstehender Rohrleitung, DN 15
Menge: 45,000 St

**01.03.0015 T-Stück DN 20**
T-Stück zu vorstehender Rohrleitung, DN 20
Menge: 25,000 St

**01.03.0016 T-Stück DN 25**
T-Stück zu vorstehender Rohrleitung, DN 25
Menge: 20,000 St

**01.03.0017 T-Stück DN 32**
T-Stück zu vorstehender Rohrleitung, DN 32
Menge: 20,000 St

**01.03.0018 T-Stück DN 40**
T-Stück zu vorstehender Rohrleitung, DN 40
Menge: 10,000 St

*Hinweis: Muffe bei Überlänge*
Muffe zu vorst. Rohleitungssystem, Abrechnung nur bei Überlängen

**01.03.0019 Muffe bis 18 x 1,0 (DN 15)**
Muffe zu vorst. Rohleitungssystem, bis 18 x 1,0 (DN 15)
Menge: 4,000 St

**01.03.0020 Muffe 22 x 1,2 (DN 20)**
Muffe zu vorst. Rohleitungssystem, 22 x 1,2 (DN 20)
Menge: 4,000 St

**01.03.0021 Muffe 28 x 1,2 (DN 25)**
Muffe zu vorst. Rohleitungssystem, 28 x 1,2 (DN 25)
Menge: 2,000 St

**01.03.0022 Muffe 35 x 1,5 (DN 32)**
Muffe zu vorst. Rohleitungssystem, 35 x 1,5 (DN 32)
Menge: 4,000 St

**01.03.0023 Muffe 42 x 1,5 (DN 40)**
Muffe zu vorst. Rohleitungssystem, 42 x 1,5 (DN 40)
Menge: 4,000 St

*Hinweis: Reduktionen ohne T-Stück*
Reduktion zu vorst. Rohleitungssystem, Abrechnung ohne T-Stücke

**01.03.0024 Reduktion DN15**
Reduktion zur vorst.Rohrleitung DN15
Menge: 30,000 St

**01.03.0025 Reduktion DN20**
Reduktion zur vorst.Rohrleitung DN20
Menge: 20,000 St

**01.03.0026 Reduktion DN25**
Reduktion zur vorst.Rohrleitung DN25
Menge: 10,000 St

**01.03.0027 Reduktion DN32**
Reduktion zur vorst.Rohrleitung DN32
Menge: 2,000 St

**01.03.0028 Reduktion DN40**
Reduktion zur vorst.Rohrleitung DN40
Menge: 1,000 St

*Hinweis: Übergang AG/IG*
-------------------
ÜBERGÄNGE
-------------------

Edelstahlrohrleitung Übergang mit AG/IG als Gewindeübergang in verschiedener Ausführung

**01.03.0029 Übergang DN 12**
Übergang zu vorstehenden Rohleitungssystem mit
DN 12 auf Rohrgewinde
Menge: 10,000 St

**01.03.0030 Übergang DN 15**
Übergang zu vorstehenden Rohleitungssystem mit
DN 15 auf Rohrgewinde
Menge: 20,000 St

**01.03.0031 Übergang DN 20**
Übergang zu vorstehenden Rohleitungssystem mit
DN 20 auf Rohrgewinde
Menge: 25,000 St

**01.03.0032 Übergang DN 25**
Übergang zu vorstehenden Rohleitungssystem mit
DN 25 auf Rohrgewinde
Menge: 10,000 St

**01.03.0033 Übergang DN 32**
Übergang zu vorstehenden Rohleitungssystem mit
DN 32 auf Rohrgewinde
Menge: 12,000 St

**01.03.0034 Übergang DN 40**
Übergang zu vorstehenden Rohleitungssystem mit
DN 40 auf Rohrgewinde
Menge: 8,000 St

*Hinweis: Doppelanschlusswinkel / U-Wandscheibe*
Doppelanschlusswinkel/U-Wandscheibe passend zu der vorstehenden Installationsrohr mit Schalldämmset/Schallschutzset und Montageschrauben zum strömungstechnisch optimierten Durchschleifen von TW-Installationen

**01.03.0035 Doppelanschlusswinkel DN20-1/2"-DN20**
Doppelanschlusswinkel/U-Wandscheibe DN20-1/2"-DN20
Menge: 15,000 Stck

**01.03.0036 Doppelanschlusswinkel DN15-1/2"-DN15**
Doppelanschlusswinkel/U-Wandscheibe DN15-1/2"-DN15
Menge: 60,000 Stck

**01.03.0037 Doppelanschlusswinkel DN12-1/2"-DN12**
Doppelanschlusswinkel/U-Wandscheibe DN12-1/2"-DN12
Menge: 15,000 Stck

**01.03.0038 Einzelanschlusswinkel DN12-1/2"**
Menge: 35,000 Stck

*Hinweis: Anschluss von Trinkwasserrohrleitungen BESTAND*
Anschluss von Trinkwasserrohrleitungen an bauseitige
Leitungen /Bestand) oder Apparate mit
- Freilegen der vorhandenen  Anschlussleitung bzw des
Steigestranges  (falls erforderlich)
- Vorbereitung der Leitung für Anschluss
- Anschluss des Verbrauchers/Rohrleitung
- Isolierung/Nachisolierung des Anschlusses

Die Leistung versteht sich inklusive der zum Anschluss
benötigten Kleinteilen, Verschraubungen und
Dichtungsmaterialien sowie gegebenenfalls erneuern
von Befestigungen.

**01.03.0039 Anschluss bis DN 25 TW**
wie vor Rohrleitung,
Anschluss : bis DN 25
Menge: 4,000 St

**01.03.0040 Anschluss bis DN 40 TW**
wie vor Rohrleitung,
Anschluss : bis DN 40
Menge: 2,000 St

*Hinweis: MONTAGEEXTRAARBEITEN*
------------------------------------------
MONTAGEEXTRAARBEITEN
------------------------------------------

**01.03.0041 Befestigungssystem ZUSATZ für Abfangungen und Sondertraversen**
Befestigungssystem ZUSATZ für Abfangungen und Sondertraversen

Profilstahlkonstruktion als Befestigungssystem, zum Aufhängen des Rohrleitungssystemes einschließlich Befestigungsschrauben mit zugelassenen Dübeln mit schalldämmender Zwischenlage aus Profilgummiband

komplett mit allen Konsolen, Traversen, Abhängungen usw. Tragekonstruktion komplett korrosinsgeschützt zur Befestigung an den jeweiligen Baukörper.

Als ZUSÄTZLICHE Leistung nach Rücksprache mit der Bauleitung
Menge: 80,000 kg

**01.03.0042 Befestigungsschienen**
Befestigungsschienen zum Aufhängen/Befestigen des Rohrleiungssystems einschließlich Befestigungsschrauben mit zugelassenen Dübeln

Mit schalldämmender Zwischenlage komplett mit allen Konsolen, Traversen, Abhängungen usw. Tragekonstruktion komplett korrosionsgeschützt zur Befestigung an den jeweiligen Baukörper.
Menge: 50,000 m

*Hinweis: INBETRIEBNAHME TW-INSTALLATION*
------------------------------------------------------
INBETRIEBNAHME TW-INSTALLATION
-------------------------------------------------------

**01.03.0043 Dichtheitsprüfung innerte Gase bis ca. 150 Liter**
Dichtheitsprüfung der fertig gestellten, aber noch nicht verdeckten Leitungen nach DIN 1988 Teil 2 oder ZVSHK-Merkblatt "Druckprüfung mit Druckluft oder inerten Gasen."Inbetriebnahme der Leitungen nach DIN 1988 und DKI-Informationsdruck i.158.

Die Dichtheitsprüfung mit Wasser, filtriertem Wasser oder Flüssigkeiten in jedwendiger Form wird nicht zugelassen!

Die Dichtheitsprüfung ist falls notwendig in Teilabschnitten durchzuführen. Wasserinhalt im Rohrnetzabschnitt insgesamt ca. 150 Liter
Menge: 2,000 St

**01.03.0044 Kennzeichnung**
Kennzeichnung des Trinkwassernetzes bestehend aus:
Farbige Kennzeichnung der Rohrleitung im Abstand von 5 m mit dauerhaft klebendem Kennzeichnungsklebeband.
Menge: 1,000 St

#### Abschnitt 01.04 ARMATUREN + ZUBEHÖR

*Hinweis: FREISTROM-ABSPERVENTILE*
Freistrom-Absperrventil, mit Entleerstopfen, AG,
mediumberührte Metallteile aus entzinkungsfreiem und korrosionsbeständigem Rotguss, beständig gegen aggressives Wasser, wartungsfreie Spindelabdichtung mit selbstfettender EPDM-Lippendichtung, unter Druck austauschbar, EPDM-Sitzdichtung, Kegel drehbar gelagert, gegen Druckschläge gesichert, Außengewinde für flachdichtende Verschraubungen, mit Entleerstopfen, mit Möglichkeit zur Aufnahme für Temperaturfühler Pt1000 oder Thermometer mittels optional erhältlicher Tauchhülse, Spindelgewinde außerhalb des Mediums, verschleißfester Ventilsitz aus Edelstahl bis DN 50, mit rotem Handrad, totraumfrei,
DVGW-Zulassung
ÖVGW-Zulassung
SVGW-Zulassung
WRAS-Zulassung
Kunststoffteile mit KTW- und W 270-Zulassung
Schallschutzzulassung nach DIN EN ISO 3822 Klasse 1, DIN EN 1213, Druckstufe PN 16,
max. Betriebstemperatur 110 °C

komplett mit Übergangsverschraubung auf Presssystem
komplett mit passender Dämmschale

Fabrikat: '....................................................' vom Bieter einzutragen

Typ: '....................................................' vom Bieter einzutragen

*Hinweis: PRESSVERSCHRAUBUNGEN ür Edelstahlsystem 1.4401*
Absperrventil wie vor, jedoch immer mit Pressverschraubungen
für Edelstahlsystem 1.4401

**01.04.0001 Absperrventil DN 12**
Absperrventil wie vor beschrieben mit Entleerung,  DN12,
inkl. Dämmschalen und der zum ausgeschriebenen Rohrsystem passenden Verschraubungen, Dichtungen und Übergänge
Menge: 4,000 St

**01.04.0002 Absperrventil DN 15**
Absperrventil wie vor beschrieben, mit Entleerung,  DN 15,
inkl. Dämmschalen und der zum ausgeschriebenen Rohrsystem passenden Verschraubungen, Dichtungen und Übergänge
Menge: 4,000 St

**01.04.0003 Absperrventil DN 20**
Absperrventil wie vor beschrieben, mit Entleerung,  DN 20,
inkl. Dämmschalen und der zum ausgeschriebenen Rohrsystem passenden Verschraubungen, Dichtungen und Übergänge
Menge: 4,000 St

**01.04.0004 Absperrventil DN 25**
Absperrventil wie vor beschrieben, mit Entleerung,  DN 25,
inkl. Dämmschalen und der zum ausgeschriebenen Rohrsystem passenden Verschraubungen, Dichtungen und Übergänge
Menge: 8,000 St

**01.04.0005 Absperrventil DN 32**
Absperrventil wie vor beschrieben, mit Entleerung,  DN 32,
inkl. Dämmschalen und der zum ausgeschriebenen Rohrsystem passenden Verschraubungen, Dichtungen und Übergänge
Menge: 2,000 St

**01.04.0006 Probenahmeventil**
Probenahmeventil
zur Bestimmung mikrobiologischer Parameter
bestehend aus Rotguss, abflammbarer Teil aus Edelstahl
zur Montage an einem Absperrventil, komplett
nach Bedarf DN 6 oder DN 10
Menge: 2,000 St

**01.04.0007 Probenahmeventil für Eckventil am Waschbecken**
Probenahmeventil für "Eckventil am Waschbecken"
zur eindeutigen Probenahme des Kalt- bzw. Warmwassers am Ausgang des Eckventils, passend für Eckventile mit abgehender Anschlussleitung 10mm in Richtung Entnahmearmatur,

Eingang-Probenahmeventil mit 10 x 1,25 Rohr eingangsseitig, Ausgang-Probenahmeventil mit G 3/8 AG
Gewindeverschraubung mit zugfester Messing-Konus Quetschverschraubung mit Längenausgleich, zur Bestimmung mikrobiologischer und chemischer Parameter nach TrinkwV in Kalt - und Warmwasser -Installationssystemen, absperrbar mittels Sechskant SW 5, Messing-Ventilkörper aus Werkstoff nach DIN 50930-6, Ventilsitz- und Oberteilabdichtung mittels PTFE-Dichtelementen, Ventil komplett verchromt, mit abflammbarem und drehbarem Edelstahl-Auslaufbogen DN 6 (8x1), Probenahmeventil für Druckstufe PN 10
Menge: 5,000 St

*Hinweis: UNTERPUTZABSPERRVENTIL*
Unterputzabsperrventil für Trinkwasser
komplett aus Rotguss mit wartungsfreier
Spindeldichtung
DIN-DVGW geprüft
Schallschutzgruppe I
mit Kronengriff
und Rosette sowie Signierschraube

Nennndruck  PN 16

jeweils komplett mit passenden Fertigmontageset!

**01.04.0008 UP-Ventil DN 15**
UP-Ventil wie vor beschrieben DN 15
Menge: 2,000 St

**01.04.0009 UP-Ventil DN 20**
UP-Ventil wie vor beschrieben DN 20
Menge: 2,000 St

**01.04.0010 Frostsichere Aussenarmatur DN 15 530mm**
Frostsichere Aussenarmatur mit Rückschlagventil, verchromtes geschlossenes Oberteil mit Steckschlüssel, Schlauchanschluß und Rohrbelüfter DVGW-geprüft

Nennweite DN 15,
max. Einbautiefe 530 mm
Menge: 1,000 St

*Hinweis: Thermisches Zirkulations-Regulierventil Rotguss*
Thermisches Zirkulations-Regulierventil
automatisch, absperrbar,
zur thermischen Steuer- und Regulierung der Druck- und Volumenstromverhältnisse,

mit Entleerungsstopfen, ohneEntleerungsventil
E/A Aussengewindemit Verschraubungen
DIN-DVGW Zulassung
für Pressinstallation
Werkstoff Rotguss

immer mit passender Dämmschale

für Anlagen 50-65 Grad C,

**01.04.0011 therm. Regulierventil DN 15**
therm. Regulierventil wie vor
DN 15
incl. Dämmschalen und der zum ausgeschriebenen Rohrsystem
passenden Verschraubungen, Dichtungen und Übergänge liefern und montieren
Menge: 4,000 St

**01.04.0012 therm. Regulierventil DN 20**
therm. Regulierventil wie vor
DN 20
incl. Dämmschalen und der zum ausgeschriebenen Rohrsystem
passenden Verschraubungen, Dichtungen und Übergänge liefern und montieren
Menge: 1,000 St

**01.04.0013 auto. Fein-Regulierventil DN 15 UP***
Automatisches Feinregulierventil für den hydraulischen Abgleich von kleinsten Zirkulationskreisen ab kv-min 0,05

zum thermischen selbstregelnden, hydraulischen Abgleich, mit automatischer Regelbereichsumstellung für die thermische Desinfektion

mediumberührte Metallteile aus entzinkungsfreiem und korrosionsbeständigem Rotguss, beständig gegen aggressives Wasser

als UP-Ventil, Pressanschlüsse nach Erforderniss

Fabrikat und Typ der Planung:

Fabrikat:  Kemper
Typ:  UP-ETA Therm
  56° bis 58°C
Nennweite  DN 15

oder gleichwertig

angebotenes Fabrikat und Typ:

Fabrikat: '....................................................' vom Bieter einzutragen

Typ: '....................................................' vom Bieter einzutragen
Menge: 35,000 St

*Hinweis: Hydraulisches Zirkulationsrventil zum Strangabgleich*
Hydraulisches Zirkulationsrventil zum Strangabgleich
zum hydraulischen, fixen Strangabgleich, mediumberührte Metallteile aus entzinkungsfreiem und korrosionsbeständigem Rotguss, beständig gegen aggressives Wasser, PTFE-Sitzdichtung, wartungsfreie Spindelabdichtung mit selbstfettender EPDM-Lippendichtung, Außengewinde für flachdichtende Verschraubungen, mit Entleerstopfen, inkl. Thermometer, Aufnahme für Temperaturfühler Pt 1000, totraumfrei, absperrbar ohne Veränderung der Voreinstellung, mit Stellungsanzeige, DVGW-Zulassung, Kunststoffteile mit KTW- und W270-Zulassung, für Anlagen nach DVGW-Arbeitsblatt W 551 / W 553 / DIN 1988-300,
DIN EN 1213,
Druckstufe PN 16,
max. Betriebstemperatur 100 °C
DIN-DVGW Zulassung

**01.04.0014 hydrau. Regulierventil DN 15**
hydrau. Regulierventil wie vor
DN 15
incl. Dämmschalen und der zum ausgeschriebenen Rohrsystem
passenden Verschraubungen, Dichtungen und Übergänge liefern und montieren
Menge: 27,000 St

**01.04.0015 hydrau. Regulierventil DN 20**
hydrau. Regulierventil wie vor
DN 20
incl. Dämmschalen und der zum ausgeschriebenen Rohrsystem
passenden Verschraubungen, Dichtungen und Übergänge liefern und montieren
Menge: 2,000 St

*Hinweis: AUSLAUFVENTILE*
Auslaufventil Oberfläche vernickelt, mit
Rückflußverhinderer
mit Schlauchverschraubung und Knebel, Belüfter,
DVGW-geprüft,
mit Rosette.

**01.04.0016 Auslaufventil DN 15**
Auslaufventil wie vor beschrieben
DN 15
Menge: 3,000 St

**01.04.0017 Auslaufventil DN 20**
Auslaufventil wie vor beschrieben
DN 20
Menge: 1,000 St

**01.04.0018 Auslaufventil DN 20 mit Steckschlüssel**
Auslaufventil wie vor beschrieben
DN 20
Oberteil für Steckschlüssel,
mit Steckschlüssel.
Menge: 2,000 St

**01.04.0019 KFE Hahn**
KFE-Hahn als Kessel-Füll und Entleerungsarmatur,
DIN 3848,
Gehäuse und Küken aus Rotguß, mit Stopfbuchse, PN 16
Schlauchverschraubung mit Kappe und Kette.
Menge: 4,000 St

*Hinweis: STRÖMUNGSVERTEILER**
Venturi-Strömungsteiler-Gruppe, zur AP/UP-Montage
zur Zwangsdurchströmung bei Ringleitungsinstallation für
PWC oder PWH-Entnahmearmaturen und Einrichtungsgegenständen,

Strömungsteiler nach dem Venturi-Prinzip, mit
Nasszellenzuleitung und Nasszellenrückleitung,
komplett aus Rotguss, beständig gegen aggressives
Wasser, schallschutzgeprüft nach DIN 4109,

Mit Dämmschale für Strömungsteiler, aus geschlossenzellig geschäumtem
Polyethylen mit zusätzlicher, fester Außenhaut,
Baustoffklasse B 1 nach DIN 4102, Wärmeleitfähigkeit
nach ISO 2581 0,035 W/mK, incl. Verschlussclipse, mit
handelsüblichen Klebern diffusionsdicht verschließbar,

wartungsfrei

Fabrikat  Kemper
System  KHS AP oder UP Venturi Gruppe
Figur  65020
komplett mit Dämmschale
Komplett mit Anschlußverschraubungen (entfällt)
Komplett mit Pressübergang mit Gewinde mit Übergang auf ausgewählte Rohrsysteme sowohl Durchgang, als auch Abgang

oder gleichwertig

Fabrikat: '....................................................' vom Bieter einzutragen

Typ: '....................................................' vom Bieter einzutragen

**01.04.0020 Venturi-Strömungsteiler-Gruppe DN 15/15**
Venturi-Strömungsteiler-Gruppe
wie vor beschrieben
AP-Ausführung
Durchgangsnennweite DN 15
Abgangsnennweite DN 15
Menge: 5,000 St

**01.04.0021 Venturi-Strömungsteiler-Gruppe DN 20/20**
Venturi-Strömungsteiler-Gruppe
wie vor beschrieben
AP-Ausführung
Durchgangsnennweite DN 20
Abgangsnennweite DN 20
Menge: 35,000 St

**01.04.0022 Venturi-Strömungsteiler-Gruppe DN 25/20**
Venturi-Strömungsteiler-Gruppe
wie vor beschrieben
AP-Ausführung
Durchgangsnennweite DN 25
Abgangsnennweite DN 20
Menge: 15,000 St

**01.04.0023 Venturi-Strömungsteiler-Gruppe DN 32/20**
Venturi-Strömungsteiler-Gruppe
wie vor beschrieben
AP-Ausführung
Durchgangsnennweite DN 32
Abgangsnennweite DN 20
Menge: 26,000 St

*Hinweis: HYGIENESPÜLMODUL*

**01.04.0024 Hygienespülung mit einem Anschluss**
Hygienespülung mit einem Anschluss,
für automatisch auslösende Wasserwechsel zur Sicherstellung des bestimmungsgemäßen Betriebs, ermöglicht turbulenten Wasserwechsel in Trinkwasserleitungen bis DN 50, Bedienung über Bluetooth mit App (Bluetooth abschaltbar)

mit einem Anschluss  Trinkwasser kalt (PWC),

bestehend aus:
- Magnetventileinheit(en) mit Sicherungsstift und Durchflussbegrenzer,
- Wartungsabsperrung(en),
- Kupplungsstücke,
- Netzteil mit Ausgangskabel Länge 5 m,
- Steuereinheit,
- Rohbauset,
- Bauschutz ablängbar,
- Abdeckplatte aus gebürstetem Edelstahl,
- Befestigungsmaterial,
- Ablauf mit integriertem Geruchsverschluss DN 50,
- integriertem Magnetventil und Filtersieb DN 15,  mit Absperrfunktion zur
  Wartung,
- DVGW-Zulassung W 540 und SVGW-Zulassung,
- Schallschutzzulassung nach DIN EN ISO 3822 Klasse 1 (bis 15 l/min),

Durchfluss 10 l/min
zum Einbau im Nassbau oder in Vorwandsystemen,

- Anschluss einer Systemsteuerung möglich,
- Temperaturmessarmatur Pt1000 nachrüstbar,
- zeit- und temperaturabhängige Spülmaßnahmen,
- zwei Betriebsmodi voreinstellbar (z. B. für Schul- und Ferienbetrieb),
- Logbuch mit je 3000 Einträgen für Spül- und Systemereignisse,
- integrierte Überlaufüberwachung,
- Anbindung an GLT über Digital I/O,

Druckstufe  PN 10,
max. Betriebstemperatur  70 °C,
Schutzart  IP45,
Spannungsversorgung  230 V AC,
Betriebsspannung  12 V DC,
Leistungsaufnahme  14 W

Inklusive Inbetriebnahme und Parametrierung (Einspielung des projektspezifischen Anwendungsprogramms) entsprechend Vorgaben des AG, sowie Dokumentation

Fabrikat: '....................................................' vom Bieter einzutragen

Typ: '....................................................' vom Bieter einzutragen
Menge: 2,000 St

#### Abschnitt 01.05 EINRICHTUNGSGEGENSTÄNDE

*Hinweis: Hinweis MUSTERMAPPE*
Projektspezifischer Hinweis: MUSTERMAPPE

Alle nachfolgenden Einrichtungs/Ausstattungsgegenstände sind vor Umsetzung mit der aktuellen Mustermappe Versorgungstechnik abzugleichen

*Hinweis: WANDHÄNGENDES WC-Anlage KOMPLETT*

**01.05.0001 Tiefspül-WC wandhängend spülrandlos m. Zubehör standard**
Tiefspül-WC, 6l, DIN 1365-6/EN 997, DIN-EN 38
Wandhängend
aus Sanitärporzellan
für Wandeinbaukasten
oder Wandeinbaudruckspüler
ohne Spülrand,
mit Kunststoffspülverteiler
Größe: Breite: 350 mm, Tiefe: 540 mm
Bodenfreiheit 65 mm
Befestigung: Gewindestangen M 12 x 150
Mit leichter Aufkantung an der wandbündigen Seite
Zulauf: von hinten
Abgang: waagerecht

komplett mit
Befestigungsmaterial
WC-Sitz aus Kunststoff OHNE  Absenkautomatik
Deckel und verdeckten Scharnieren aus Edelstahl.
WC-Sitz abnehmbar
Schallschutzset
Abdichtungsmanschette WC, Sopro AEB

Fabrikat und Typ der Planung:

Fabrikat:  GEBERIT
Modell:  Renova spülrandlos
Farbe :  weiss

oder gleichwertig

angebotenes Fabrikat und Typ:

Fabrikat: '....................................................' vom Bieter einzutragen

Typ: '....................................................' vom Bieter einzutragen
Menge: 27,000 St

**01.05.0002 2 Mengen Betätigungsplatte Sigma 01***
Betätigungsplatte für UP-Spülkasten mit v o r n
liegender Betätigung und wassersparender 2-Mengen Auslösung

mit Befestigungsrahmen, mit Drückerstangen und
Befestigungsmaterial.

Fabrikat:  Geberit
Typ:  Sigma01
Farbe:  weiss-weiss

oder gleichwertig

angebotenes Fabrikat und Typ:

Fabrikat: '....................................................' vom Bieter einzutragen

Typ: '....................................................' vom Bieter einzutragen
Menge: 27,000 St

**01.05.0003 WC-Papierhalter SB**
WC-Papierhalter.

Toilettenpapierhalter
verchromt, ohne Deckel
mit Befestigungsmaterial
mit Metallrosette rund 44mm
Breite: ca. 139 mm
Ausladung: ca.35 mm
Oberfläche: chrom

Fabrikat:  Sanibel
Serie:  sanibel 1001-

oder gleichwertig

Gleichwertigkeitskriterien:
Design
Stabilität

angebotenes Fabrikat und Typ:

Fabrikat: '....................................................' vom Bieter einzutragen

Typ: '....................................................' vom Bieter einzutragen
Menge: 27,000 St

**01.05.0004 Wandmanschette WC**
Wandmanschette WC

beidseitig mit einem speziellen Vliesgewebe beschichtete Spezial-Wandmanschette zum sicheren Abdichten der Rohrdurchführungen von WC-Anlagen.

Innen und außen, Wand

Vier flexible Dehnzonen für Zufluss, Abfluss und Wandhalterungen
Gleichzeitiges Abdichten aller Durchdringungen der Anschlussfläche mit einer Dichtmanschette

Liefern und dem Gewerk Fliesenarbeiten zeitgerecht übergeben

Fabrikat und Typ der Planung:

Fabrikat:  Sopro
Typ:  AEB 1174

oder gleichwertig

angebotenes Fabrikat und Typ:

Fabrikat: '....................................................' vom Bieter einzutragen

Typ: '....................................................' vom Bieter einzutragen
Menge: 27,000 St

**01.05.0005 Versiegelung WC oder Urinal**
WC-Anlage oder Urinal zu den Fliesen reinigen und mit dauerelastischem Sanitär-Silikon wasserdicht versiegeln
Menge: 27,000 St

*Hinweis: WASCHTISCH-ANLAGE KOMPLETT*
WASCHTISCH-ANLAGE KOMPLETT
mit Befestigungsmaterial und Schallschutz-Set.

**01.05.0006 Waschtisch 60x48 cm Renova Plan***
Rechteckiger Waschtisch nach DIN 1386, DIN-EN 32
aus Sanitärporzellan
mit Schutzraumzulassung,
Hahnloch Mitte offen; rechts und links durchschlagbar
mit rundem Überlauf
mit reinigungsoptimierter, nach innen
geneigter Beckenrandgestaltung
Mit leicht nach vorne geneigter Armaturenbank.

Fabrikat und Typ der Planung:

Fabrikat:  Geberit
Modell:  Renova Plan
Größe:  Breite: 600 mm, Ausladung: 48 mm,
Farbe:  weiss
Gewicht:  19,8 kg

oder gleichwertig

Gleichwertigkeitskriterien:
Design
Stabilität

angebotenes Fabrikat und Typ:

Fabrikat: '....................................................' vom Bieter einzutragen

Typ: '....................................................' vom Bieter einzutragen
Menge: 1,000 St

**01.05.0007 Handwaschbecken 50x38 cm Renova Plan**
Rechteckiges Handwaschbecken nach DIN-EN 111
aus Sanitärporzellan mit Schutzraumzulassung
Hahnloch Mitte offen
mit rundem Überlauf, seitlich versetzt
mit reinigungsoptimierter, nach innen
geneigter Beckenrandgestaltung
Mit leicht nach vorne geneigter Armaturenbank.

Fabrikat und Typ der Planung:

Fabrikat:  Geberit
Modell:  Renova Plan
Größe:  Breite: 500 mm, Ausladung: 380 mm,
Farbe:  weiss
Gewicht:  14 kg

oder gleichwertig

angebotenes Fabrikat und Typ:

Fabrikat: '....................................................' vom Bieter einzutragen

Typ: '....................................................' vom Bieter einzutragen
Menge: 27,000 St

**01.05.0008 Versiegelung WT / HWB**
Waschtisch-Anlagen zu den Fliesen reinigen und mit dauerelastischem Sanitär-Silikon wasserdicht versiegeln
Menge: 27,000 St

**01.05.0009 WT-Röhrensifon**
Waschtisch-Röhrensifon 1 1/4
verchromt mit Abgangsrohr und Schubrosette.
Menge: 27,000 St

**01.05.0010 Eckregulierventil T 1/2" chrom Reg.ven.**
Eckregulierventil mit Filter

Prüfzeichen:  DVGW zertifiziert
Prüfzeichen:  KIWA

mit:
- Selbstdichtendes Anschlussgewinde
- Langer Schubschaft, Schubrosette Durchm. ca. 54 mm
- Zugfeste Messing-Konus-Quetschverschraubung mit Längenausgleich
- als Regulierventil einsetzbar

Einsatzbereich / technische Daten:

Durchflussklasse A
Geräuschklasse: 1
Oberfläche: chrom

Fabrikat und Typ der Planung:

Fabrikat:  SCHELL
Modell:  Eckregulierventil
Farbe :  Chrom

oder gleichwertig

angebotenes Fabrikat und Typ:

Fabrikat: '....................................................' vom Bieter einzutragen

Typ: '....................................................' vom Bieter einzutragen
Menge: 80,000 St

**01.05.0011 Sicherheits-Thermostat-Vormischer WT komplett**
Sicherheitsthermostat-Vormischer zu Montage auf Eckventil,
für Auslaufventil oder Mischarmaturen.

komplett mit: Anschlußschläuchen und T-Stücken, 10mm
Menge: 1,000 St

*Hinweis: Kristallspiegel**
Kristallspiegel rechteckig mit C-Kantenschliff,
inkl. verdeckte Spiegelhalter, Niro rostfrei

**01.05.0012 Spiegel 50 x 60 cm**
Spiegeleinheit wie vor beschrieben: 50 x 60 mm.
Menge: 40,000 St

**01.05.0013 WT-Batterie**
Einhand-Waschtischbatterie DN 15

Einlochmontage
geschlossener Hebel
EcoPlus Mittelstellung Kaltwasser
Keramik-Kartusche mit Heißwasserbegrenzung
PCA Luftsprudler M 24 x 1
Durchflussmenge ca. 3,8 l/min. bei 3 bar
Ablaufgarnitur G 1 1/4 aus Metall
flexible Anschlüsse G 3/8
Schnell-Montagesystem
Auslaufhöhe Unterkante ca. 7 cm

Fabrikat:  Kludi GmbH & Co. KG
Farbe:  verchromt
Modell:  Pure & Easy

oder gleichwertig

angebotenes Fabrikat und Typ:

Fabrikat: '....................................................' vom Bieter einzutragen

Typ: '....................................................' vom Bieter einzutragen
Menge: 27,000 St

*Hinweis: DUSCHANLAGE KOMPLETT (DUSCHWANNE)*
----------------------------------------
DUSCHANLAGE KOMPLETT
---------------------------------------

 (DUSCHWANNE)

**01.05.0014 Duschanlage komplett - AP Thermostat**
Duschanlage komplett bestehend aus :

DuscharmaturThermostat-Brause-Armatur
Wandmontage
Temperaturwählgriff mit Heißwassersperre 38°C
inkl. optionalem Temperaturbegrenzer auf 43°C
Absperrgriff mit 50% Wassermengenbegrenzung
eigensicher gegen Rückfließen
Brauseabgang G½
Keramik Oberteil 180°
Durchflussmenge bei 3 bar 18 l/min.
S-Anschlüsse G½ x G¾
mit vormontierten Schmutzfangsieben

Fabrikat und Typ der Planung:

Fabrikat:  Kludi
Farbe:  verchromt
Modell:  Objekta

oder gleichwertig

angebotenes Fabrikat und Typ:

Fabrikat: '....................................................' vom Bieter einzutragen

Typ: '....................................................' vom Bieter einzutragen

Die komplett montierte Thermostatbrausearmatur ist auf einen  max. Durchfluß von 10 l/s einzureguliern.

Schwammkorb für gerade Wand oder Eckeausführung, verchromt.

Brause-Set komplett

Brause-Set DN 15

L = 900 mm
KLUDI LOGO Wandstange ca. 900mm
mit KLUDI LOGO 1S Handbrause DN 15
KLUDI LOGOFLEX-Schlauch
kunststoffummantelt
mit konischen Muttern
mit Metalleffekt
G 1/2 x G 1/2 x 1600 mm

oder gleichwertig

angebotenes Fabrikat und Typ:

Fabrikat: '....................................................' vom Bieter einzutragen

Typ: '....................................................' vom Bieter einzutragen
Menge: 25,000 St

**01.05.0015 Stahl-Duschwanne 80 x 80 cm**
Stahl-Duschwanne, extraflach mit Fußgestell (Duschwannenfuß)
und Schall-Schutz-Set

Stahl-Email
Schlag-, kratz- und abriebsfest
lichtecht, farb- und säurebeständig
Erdungslasche für Potentialausgleich

Länge:  800 mm
Breite:  8000 mm
Tiefe:  140 mm

Farbe: weiss

Inklusive Abdichtungssystem, wandseitig nach DIN 18534!!

Fabrikat  Kaldewei oder gleichwertig
Typ  Sanidusch oder gleichwertig

angebotenes Fabrikat und Typ:

Fabrikat: '....................................................' vom Bieter einzutragen

Typ: '....................................................' vom Bieter einzutragen
Menge: 25,000 St

**01.05.0016 Mehrpreis Stahl-Duschwanne rutschhemmend**
Mehrpreis für vorher beschriebenen Stahl-Duschwannen

rutschhemmede Ausführung
Menge: 10,000 St

**01.05.0017 Duschwannenablauf 60 mm, Haube verchromt**
Duschwannenablauf 60 mm, Haube verchromt

Ablaufgehäuse aus Polypropylen, hochschlagfest, Einbauhöhe 60 mm für flache Duschwannen mit Ablaufloch d=90 mm. Mit: Abdeckhaube aus verchromtem ABS, zur Reinigung komplett herausnehmbarem Geruchverschluss, Bauschutzdeckel und Montagehilfe. Ablaufstutzen: DN 40 seitlich, mit verstellbarem Kugelgelenk 0 - 15°.
Ablaufleistung: 0.42 l/s
Menge: 25,000 St

**01.05.0018 Vorhangstangensystem komplett 800 x 800 mm NB**
Duschbeschläge komplett betsehend aus:

Vorhangstange aus Stangensystem, 34 mm Durchmesser, Nylon mit korrosionsgeschütztem Stahlkern,

Befestigung ohne Rosetten,

komplett mit Deckenabhängung ca. 500mm

Abmessung:  ca.  800 x  800 mm
Abhängung:  gekürzt auf örtlichen Bedarf

Fabrikat:  Normbau oder gleichwertig
Serie:  300
Farbe:  Grau 18 (oder andere Standardfarbe)
Menge: 5,000 St

**01.05.0019 Duschabtrennung komplett 800 x 800 mm Eckeinstieg**
Zweiteilige Duschabtrennung
in L-Form
komplett betsehend aus:

Eigenschaften:

Gleittüren Halbteile, rechts und links
Gerahmter Eckeinstieg mit zwei Gleittürsegmenten,
jede Seite nach öffnend, mit zwei Festfeldern.
Aus Kunststoffglas Kerolan Fontana.
inkl. Befestigungsmaterial

Befestigung mit Dichtdübel !

Profile und Griffleisten aus hochwertigem eloxiertem Aluminium
Verstellmöglichkeit im Wandprofil ca. 2,2 cm
Durchgehende Magnetleisten und Dichtprofile.
Mit Bodenprofil Höhe 3,2 cm.
Wanneneinbaumaß: 78-80,2 cm
Duschwanne: 80 cm
Diagonale Einstiegsbreite 2 Halbteile: 44,6 cm

Abmessung:  ca.  800 x  800 mm  (2 Teile)
Höhe:  ca. 200 cm

Fabrikat:  Kermi oder gleichwertig
Serie:  Nova 2000
Farbe:  Profil silber matt

angebotenes Fabrikat und Typ:

Fabrikat: '....................................................' vom Bieter einzutragen

Typ: '....................................................' vom Bieter einzutragen
Menge: 20,000 St

*Hinweis: KÜCHENSPÜLEN*

**01.05.0020 Spülenanschluss**
Bauseits gelieferte Spülen, Spültischarmaturen und Abläufe
PWC, PWH und abwasserseitig anschliessen, inklusive

aller benötigten Kleinteile und Armaturen.
Menge: 25,000 St

**01.05.0021 Eckregulierventil T 1/2" chrom Regven.**
Eckregulierventil mit Filter

Prüfzeichen:  DVGW zertifiziert
Prüfzeichen:  KIWA

mit:
- Selbstdichtendes Anschlussgewinde
- Langer Schubschaft, Schubrosette Durchm. ca. 54 mm
- Zugfeste Messing-Konus-Quetschverschraubung mit Längenausgleich
- als Regulierventil einsetzbar

Einsatzbereich / technische Daten:

Durchflussklasse A
Geräuschklasse: 1
Oberfläche: chrom

Fabrikat und Typ der Planung:

Fabrikat:  SCHELL
Modell:  Eckregulierventil
Farbe :  Chrom

oder gleichwertig

angebotenes Fabrikat und Typ:

Fabrikat: '....................................................' vom Bieter einzutragen

Typ: '....................................................' vom Bieter einzutragen
Menge: 40,000 St

**01.05.0022 Auslaufventil DN 15 Be- und Entlüfter**
Auslaufventil wie vor beschrieben, jedoch mit Schlauchverschraubung und Durchfluss-Be- und Entlüfter
Menge: 10,000 Stck

*Hinweis: AUSGUSSBECKEN*

**01.05.0023 Ausgußbecken Stahl mit Überlauf, komplett**
Ausgussbecken, aus CeramoStahl,
mit fester Rückwand innen und aussen emaliert
Zulauf/Ablauf von hinten verdeckt
einschließlich Alu-Aufklapprost und Überlauf
und Befestigungsmaterial.

Grösse:  505 x 355 mm, mit Überlauf
Farbe:  weiss, Umrandung grau

komplett mit Fertigablauf

Fabrikat und Typ der Planung:

Fabrikat:  Alape
Typ:  Stahlform 77

oder gleichwertig

angebotenes Fabrikat und Typ:

Fabrikat: '....................................................' vom Bieter einzutragen

Typ: '....................................................' vom Bieter einzutragen
Menge: 1,000 St

**01.05.0024 Geruchsverschluss DN 50 PP**
Menge: 1,000 St

**01.05.0025 Hygienespülung PWC / PWH 9V**
Hygienespülung PWC / PWH

zum Verhindern von Stagnation in Trinkwasserleitungen
Intervallspülung
Spülintervall und Spülzeit einstellbar
Nennweite der Versorgungsleitung maximal DN 20
batteriebetrieben
Magnetventil aus PA66
Filtersieb mit Flachdichtung aus TPE
mit eingebautem Siphon
Aufnahmeeinheit aus ABS
spritzwassergeschützt
Zulassung nach (DIN) EN 1717 / (DIN) EN 13077
Armaturengruppe I nach EN ISO 3822-1
Anschlusssicher nach DVGW W 540
mit Alkali-Mangan-Batterie Typ E-Block 9 V

Fabrikat: Kemper oder gleichwertig

angebotenes Fabrikat und Typ:

Fabrikat: '....................................................' vom Bieter einzutragen

Typ: '....................................................' vom Bieter einzutragen
Menge: 1,000 St

*Hinweis: EINRICHTUNGSGEGENSTÄNDE SONSTIGES*
----------------------------------------
EINRICHTUNGSGEGENSTÄNDE SONSTIGES
-----------------------------------------

**01.05.0026 Gerätegeruchsverschluss mit Trichter oval 50**
Gerätegeruchsverschluss mit Trichter oval 50

komplett mit Befestigung, 50 mm
Werkstoff PP
Menge: 2,000 St

**01.05.0027 Hahnverlängerung Rotguß 1/2"**
Hahnverlängerung aus Rotguß liefern und montieren
Länge: 20-50 mm
Menge: 200,000 St

**01.05.0028 Bohrung erhöhte Fliesenhärte ab 7 Mohs***
Mehrpreis für Bohrungen in Fliesen mit erhöhter Härte
(angelehnt an Mohs) mit Diamantbohrer
für Bohrungen der Reihe
6mm - 8mm - 10mm

ab 7 Mohs (z.B. Feinsteinzeug)

inkl. Verschleiss Bohrer bzw. Abkühlzeit
Menge: 40,000 St

#### Abschnitt 01.06 INSTALLATIONSELEMENTE

*Hinweis: Installationssystem in Trockenbauweise*
Installationssystem in Trockenbauweise, bestehend aus selbsttragenden Montageelementen, Oberfläche pulverbeschichtet, für sanitäre Einrichtungsgegenstände zum Einbau in eine Ständerwand.

Rohrdurchführungen sind mit elastischen Kitt auszufüllen. Dieser Vorgang ist nach dem Verfliesen zu wiederholen.

Notwendige Rohrschellen zum befestigen der Anschlußleitungen sind in die Einheitspreise einzurechnen.

Der Schallschutz nach DIN 4109 ist bei der Ausführung zu berücksichtigen.

Die Verlegerichtlinien des Herstellers sind zu beachten.
Komplett in fix und fertiger Leistung.

passend und abgestimmt auf die angebotenene Saniärausstattung

**01.06.0001 Montageelement WC**
Montageelement für Wand-WC, Betätigung von vorne,
passend zu angebotenenen Saniärausstattung

vormontierte Einheit bestehend aus:
- Tragerahmen pulverbeschichtet,
- zwei kompletten Keramikbefestigungen M12,
- Abstandsmaß 18 oder 23 cm,
- vormontiertem isoliertem UP-Spülkasten 9 l,  Spülmenge 7,5/6 l,
- Spülgarnitur für 2-Mengen-Spülung,
- Bauschutz für Revisionsöffnung,
- vormontiertem Wasseranschluß und Eckventil R 1/2,  mit steckbarer Ablaufbefestigung,
- PE-HD Wand-WC-Bogen DN 80/100,
- Manschettengarnitur DN 80,
- Schutz- und Markierungsstopfen
- Befestigungsmaterial.

Typ:  Wand-WC, 112 cm

Fabrikat:  passend zu Einrichtungsgegenständen/Beschlägen
Typ:  passend zu Einrichtungsgegenständen/Beschlägen
Menge: 23,000 St

**01.06.0002 Montageelement W-WC 120 cm, mit Hygienespülung Digital I/O**
Geberit Duofix Element für Wand-WC, 120 cm, mit Sigma UP-Spülkasten 12 cm, für Hygienespülung mit einem Wasseranschlüssen
mit Abdeckplatte für Hygienespülung

Verwendungszwecke
- Zum Einbau in teil- oder raumhohe Vorwandinstallationen -
- Zum Einbau in raumhohe Installationswände
- Zum Einbau in teil- oder raumhohe
Geberit Duofix Systemwände
- Für Wand-WCs mit Anschlussmaßen nach DIN EN 33:2011-11
- Für Wand-WCs mit Ausladung bis 62 cm
- Für 1-Mengen-,2-Mengen- oder Spül-Stopp-Spülung
- Für Fußbodenaufbauten 0–20 cm
- Zum Verhindern von Stagnation in Trinkwasserleitungen

Technische Eigenschaften
- Nennspannung / Netzfrequenz: 230 V/ 50 Hz
- Berechnungsdurchfluss (l/s): 0,11 l/s
- Betriebsspannung (V): 12 V DC
- Fließdruck (kPa): 10-1000 kPa
- Große Spülmenge Einstellbereich für Spülkasten (l): 4,5 / 6 / 7,5 l
- Kleine Spülmenge Einstellbereich für Spülkasten (l): 3-4 l
- Leistungsaufnahme (W): 7,2 W
- Leistungsaufnahme Standby (W): 1 W
- Maximale Kaltwassertemperatur (GradC): 25 GradC
- Maximale Warmwassertemperatur (GradC): 70 GradC
- Mindestfließdruck für Berechnungsdurchfluss (kPa): 50 kPa
- Schutzart: IP45
- Spülleistung pro Magnetventil: 4 l/min
- B / Breite (cm): 50 cm
- H / Höhe (cm): 120 cm
- T / Tiefe (cm): 12 cm

komplett mit:
Anbindung an Gebäudeautomationssysteme mit Digital I/O oder über BACnet/IP via Gateway (mit  Buskonverter mit integriertem Netzteil)

Fabrikat:  passend zu Einrichtungsgegenständen/Beschlägen
Typ:  passend zu Einrichtungsgegenständen/Beschlägen
Menge: 5,000 St

**01.06.0003 Montageelement Bade-/Duschwanne AP-Armatur**
Montageelement, zur Montage von AP Armaturen

Bade. und Duschwannen
Höhe Armatur 112-130 mm
bestehend aus:
- selbsttragendes Montageelement
- Oberfläche pulverbeschichtet
- mit zwei universellen Wasseranschlüssen R 1/2
- Armarurenanschlussplatte, höhen- und  tiefenverstellbar,
- Schalldämmeinlage,
- Abdichtscheiben und Befestigungsmaterial.

Fabrikat:  passend zu Einrichtungsgegenständen/Beschlägen
Typ:  passend zu Einrichtungsgegenständen/Beschlägen
Menge: 25,000 St

**01.06.0004 Montageelement Waschtischset**
Waschtisch-Set, zur Montage von Waschtischen mit oder ohne Halbsäule und Standarmatur.

bestehend aus:
 - selbsttragendes Montageelement,
- Oberfläche pulverbeschichtet,
- mit schallisolierter Ablaufrohrschelle DN 50,
- zwei Gewindestangen M 10,
- Befestigungsclip M 10,
- PE-Ablaufaschlußbogen DN 40,
- mit Gummidichtung d=32 mm,
- Schutz- und Markierungsstopfen,
- Schalldämmeinlage, - Abdichtscheiben
- Befestigungsmaterial.

Typ: Waschtisch, 112cm

Fabrikat:  passend zu Einrichtungsgegenständen/Beschlägen
Typ:  passend zu Einrichtungsgegenständen/Beschlägen
Menge: 28,000 St

**01.06.0005 Montageelement Ausgussbecken**
Ausgussbecken Set, zur Montage von Ausgussbecken
mit Wandarmatur, 130 cm

bestehend aus:
- selbsttragendes Montageelement,
- Oberfläche pulverbeschichtet,
- mit zwei universellen Wasseranschlüssen R 1/2
- mit schallisolierter Ablaufrohrschelle DN 50,
- PE-Ablaufanschlußbogen DN 50
- mit Gummidichtung d=32 mm,
- Schutz- und Markierungsstopfen,
-Schalldämmeinlage,
-Abdichtscheiben und Befestigungsmaterial.

Fabrikat:  passend zu Einrichtungsgegenständen/Beschlägen
Typ:  passend zu Einrichtungsgegenständen/Beschlägen
Menge: 1,000 St

#### Abschnitt 01.07 DÄMMUNG SANITÄRINSTALLATION

*Hinweis: Kalkulationshinweis*
!!! Bögen, Abzweige und sonstige Zulagen sind in die
  Rohrleitungs Einheits-Preise einzurechnen !!!

Alle Leitungen verlaufen entsprechend vorgegebener und
abgestimmter Trassenplannung in Montagehöher über 2.0 m
Höchster Installationsunkt 3,5 Meter über OKRFB.
Alle für die Installationen notwendigen Hub-,
Hebemittel und Gerüste sind in den Einheitspreisen mit
zu berücksichtigen und werden nicht separat vergütet.

*Hinweis: AUSFÜHRUNG*
--------------------
AUSFÜHRUNG
--------------------

1. Sanitärleitungen im Sichtbereichen
etc.Mineralwollmatten mit Oberflächenschutz PVC-Mantel

2. Sanitärleitungen im Aussenbereich Mineralwollmatten
mit Oberflächenschutz aus Alu-Blech/Zinkblech in
wasserdichter Ausführung, Rohrleitung mit
Begleitheizung

3. Rohrleitungen in den Technikbereichen im Sichtbereich
Mineralwollmatten mit Oberflächenschutz PVC-Mantel

4. Rohrleitungen im Heizungsraum mit Oberflächenschutz
aus mit Oberflächenschutz PVC-Mantel

5. Rohrleitungen in abgehängten Decken oder innerhalb
von Verkleidungen Mineralwollmatten/Amaflex

6. Rohrleitungen im Estrich je nach Anforderung ENEV mit
Dämmhülse bzw. Amaflex

*Hinweis: Dämmschlauch mit Anti-Körperschall-Fasern*
Dämmschlauch mit Anti-Körperschall-Fasern und
geschlossenzelligem Polyethylen mit reißfestem Gittergewebe.

Geschlossenzelliges Kompakt-Polyethylen
Normalentflammbar B2 nach DIN 4102.
Verarbeitung nach Angabe des Herstellers.

inkl. Formteile für vorstehendes Dämmsystem
zusätzlich nahtverstärkt mit integriertem Schnellverschluss
sind in die Einheitspreise einzuarbeiten!

**01.07.0001 Dämmschlauch DN 50**
Wärmedämmschlauch wie vor beschrieben, DN 50
Dämmstoffdicke: ca. 9 mm.
liefern und montieren
Menge: 79,000 m

**01.07.0002 Dämmschlauch DN 70**
Wärmedämmschlauch wie vor beschrieben, DN 70
Dämmstoffdicke: ca. 9 mm.
liefern und montieren
Menge: 50,000 m

**01.07.0003 Dämmschlauch DN 100**
Wärmedämmschlauch wie vor beschrieben, DN 100
Dämmstoffdicke: ca. 9 mm.
liefern und montieren
Menge: 101,000 m

*Hinweis: Mineralwolle-Abwasser**
Dämmung Regen- und Schmutzwasserleitungen einschl. Formstücken,
Tauwasserschutz nach DIN EN 12056 und DIN 1986-100

bei kaltgehenden Leitungen vollkommen diffusionsdicht aufgebracht für Rohrleitungen in Technikzentralen, Kellerräumen, etc.

bestehend aus:
Mineralwollmatten oder Schalen der Wärmeleitfähigkeitsgruppe 036
nach DIN 18 165 auf Alu-Folie (min 50 mü) geklebt, nicht brennbar nach DIN 4102

Einbau:
Dämmmatten auf den vorhandenen Leitungsumfang zuschneiden und gemäß DIN 4140 mit verzinktem Bindedraht, mindestens 6 Windungen pro lfd. Meter, auf dem Rohr befestigen.
Längs- und Rundstöße mit 100 mm breitem, selbstklebendem Rockwool Alufix Klebeband dicht verkleben

vorgerichtet zur Aufnahme des nachfolgend auf geführten Oberflächenschutzes.

Verwendungstemperatur:  10 Grad C
Verwendungstemperatur:  bis 120 Grad C
Anwendungsbereich:  Abwasserleitungen

Fabrikat der Planung:  Rockwoll oder gleichwertiger Art
Typ:  Klimarock oder gleichwertiger Art

oder gleichwertig

angebotenes Fabrikat und Typ:

Fabrikat: '....................................................' vom Bieter einzutragen

Typ: '....................................................' vom Bieter einzutragen

**01.07.0004 Dämmung DN 50 kalt SW/RW 20 mm**
Wärmedämmung wie vor beschrieben DN 50
Dämmstoffdicke 20 mm, Abwasserleitung alukaschiert
Menge: 1,000 m

**01.07.0005 Dämmung DN 70 kalt SW/RW 20 mm**
Wärmedämmung wie vor beschrieben DN 70,
Dämmstoffdicke 20 mm, Abwasserleitung alukaschiert
Menge: 15,000 m

**01.07.0006 Dämmung DN 90/100 kalt SW/RW 20 mm**
Wärmedämmung wie vor beschrieben DN 90/100,
Dämmstoffdicke 20 mm, Abwasserleitung alukaschiert
Menge: 50,000 m

*Hinweis: TAUWASSERDÄMMUNG KALTWASSERLEITUNG*
---------------------------------------------------------------------
TAUWASSERDÄMMUNG KALTWASSERLEITUNG
---------------------------------------------------------------------

*Hinweis: Vinylkautschuk in Schlauchform PWC*
Wärme- und Körperschalldämmung an Kaltwasserleitungen aus Metall/ Kunststoff bestehend aus: Vinylkautschuk in Schlauchform,
mit Selbstklebeverschluss, Stösse und Schnittflächen nach Angaben des Herstellers verkleben (Neopren-Kontaktkleber).

Dämmstoffdicke entsprechend Energieeinsparungsgesetz ohne Anforderung.
Dämmung an Rohrleitungen mit hochflexiblem, halogenfreiem Schaumstoff auf Basis synthetischen Kautschuks mit geschlossenzelliger Materialstruktur

Wärmeleitfähigkeit bei 0°C Mitteltemperatur (EN ISO 8497):
 0°C : 0,040 W/(m·K)
Wasserdampf-Diffusionswiderstand (EN 13469): µ = 2.000

Baustoffklasse: normalentflammbar, DIN EN 13501-1, Euroklasse DL-s2,d0
EG-Konformitätszertifikat 0543-FEF-12.2.e
der Güteschutzgemeinschaft Hartschaum e.V. Celle

Anwendungsbereich:
obere Anwendungsgrenztemperatur: bis +110° C
untere Anwendungsgrenztemperatur: -50°C

Passende Kleber: ArmaFlex 520 (Standardkleber), ArmaFlex SF990 (Lösungsmittelfreier Kleber; die Verarbeitungshinweise des Herstellers sind zu beachten);

Dämmschichtdicke: 9-13 mm
Dämmung mit Schläuchen: DN 10 - DN 125
Dämmung mit Platten: DN 150 aus geschlossenzelligem Weichschaum

Dämmstoff muss frei von halogenierten Treibmitteln und HBCD sein und <0,1% CP, PBB und PBDE, sowie = 0,1% SVHC-Stoffe enthalten.

Synthetischer Kautschuk mit Umwelt-Produktdeklaration Typ III
(Environmental Product Declaration, EPD)

Fabrikat der Planung:

Fabrikat: Armacell
Typ: N/H Armaflex 50%

oder gleichwertig

angebotenes Fabrikat und Typ:

Fabrikat: '....................................................' vom Bieter einzutragen

Typ: '....................................................' vom Bieter einzutragen

**01.07.0007 Dämmung DN 15**
Dämmung wie vor beschrieben für bis DN 15
Menge: 203,000 m

**01.07.0008 Dämmung DN 20**
Dämmung wie vor beschrieben für DN 20
Menge: 33,000 m

**01.07.0009 Dämmung DN 25**
Dämmung wie vor beschrieben für DN 25
Menge: 17,000 m

**01.07.0010 Dämmung DN 32**
Dämmung wie vor beschrieben für DN 32
Menge: 1,000 m

*Hinweis: WÄRMEDÄMMUNG AN TWW-LEITUNGEN*
------------------------------------------------------------
WÄRMEDÄMMUNG AN TWW-LEITUNGEN
------------------------------------------------------------

*Hinweis: Wärmedämmung Vinyl 100 % ------*
Wärmedämmung DIN 4140 Teil 1 an Rohrleitungen,
Dämmung aus schwerentflammbaren Stoffen DIN 4102 Teil 1
Baustoffklasse B 1, in Gebäuden, Rohraußendurchmesser nachfolgend
beschrieben, Rohrleitungen gebündelt, Dämmung einzeln.

Die Dämmung besteht aus:
Schläuche aus geschlossenzelligem Weichschaum,
Wärmeleitufähigkeit0,04 W/mk bei einer Mitteltemperatur von 40 ›C,
Flächen punktweise, Stöße vollfugig verkleben, Dämmschicht
gemäß DIN 1988 Teil 2 bzw. ENEV aber mit Mindestdämmschichtdicke von 50%.

A r m a f l e x-SH-Isolierschlauch, Typ 100 %

Geplantes Rohrsystem: Metallisches Rohr gepresst

oder gleichwertig

angebotenes Fabrikat und Typ:

Fabrikat: '....................................................' vom Bieter einzutragen

Typ: '....................................................' vom Bieter einzutragen

*Hinweis: Rohrisolierung (Wärme) PWH / PWHc VK*
Wärme- und Körperschalldämmung an Kaltwasserleitungen aus Metallrohrenrohren bestehend aus :

Vinylkautschuk in Schlauchform, mit Selbstklebeverschluss,
Stösse und Schnittflächen nach Angaben des Herstellers verkleben (Neopren-Kontaktkleber). Dämmstoffdicke entsprechend Energieeinsparungsgesetz ohne Anforderung.

Rohdichte  60 - 100 kg/m3
Wärmeleitfähigkeit  ca. 0,037 W/mK
Wasserdampf-Diffusionswiderstandszahl 5000
nach DIN 52 615 bei einer Mitteltemperatur von 10 ›C,
Rohrbögen werden ohne Segmente oder segmentweise gedämmt
(Segmentbreite kleiner 250 mm)
Dämmaterial vollständig mit Rohrleitung verkleben,
einschl. der Längs- und Rundstöße.

Dämmung mit Schläuchen DN 10 - DN 125
aus geschlossenzelligem Weichschaum,

**01.07.0011 Dämmung bis DN 15 100%**
Wärmedämmung wie vor beschrieben bis DN 15
Menge: 162,000 m

**01.07.0012 Dämmung DN 20 100%**
Wärmedämmung wie vor beschrieben DN 20
Menge: 8,000 m

*Hinweis: Wärmedämmung PWC Mineralwolle MiWo PWC**
Wärmedämmung an Kaltwasser- u. Warmwasserleitungen sowie
an Regen- und Schmutzwasserleitungen einschl. Formstücken.

Bei kaltgehenden Leitungen vollkommen diffusionsdicht aufgebracht für Rohrleitungen in Technikzentralen, Kellerräumen, etc., bestehend aus:
Glaserfasermatten oder Schalen der Wärmeleitfähigkeitsgruppe 04
nach DIN 18 165 auf Alu-Folie (min 50 mü) geklebt, nicht brennbar
nach DIN 4102, Stösse dauerhaft verklebt, vorgerichtet zur Aufnahme
des nachfolgend auf geführten Oberflächenschutzes.

Verwendungstemperatur:  10 Grad C
Verwendungstemperatur:  bis 120øC
Anwendungsbereich:  PWC-Leitungen

Fabrikat der Planung:  Rockwoll oder gleichwertig
Typ:  Klimarock oder gleichwertig

angebotenes Fabrikat und Typ:

Fabrikat: '....................................................' vom Bieter einzutragen

Typ: '....................................................' vom Bieter einzutragen

**01.07.0013 Dämmung bis DN 20 kalt TWK 20 mm**
Wärmedämmung wie vor beschrieben bis DN 20
Dämmstoffdicke 20 mm, alukaschiert, Trinkwasserleitung Kalt
Menge: 10,000 m

**01.07.0014 Dämmung DN 25 kalt TWK 20 mm**
Wärmedämmung wie vor beschrieben DN 25
Dämmstoffdicke 20 mm, alukaschiert, Trinkwasserleitung Kalt
Menge: 10,000 m

**01.07.0015 Dämmung DN 32 kalt TWK 20 mm**
Wärmedämmung wie vor beschrieben DN 32
Dämmstoffdicke 20 mm, alukaschiert, Trinkwasserleitung Kalt
Menge: 10,000 m

**01.07.0016 Dämmung DN 40 kalt TWK 20 mm**
Wärmedämmung wie vor beschrieben DN 40
Dämmstoffdicke 20 mm, alukaschiert, Trinkwasserleitung Kalt
Menge: 5,000 m

*Hinweis: Rohrisolierung Mineralwolle für TWW (PWH / PWH-C)*
Rohrisolierung aus Mineralwolle für
Trinkwasserleitungen warm
bestehend aus Lamellenmatten mit hochreißfester
Alukaschierung, Wärmeleitfähigkeit 0,035 b. 50øC,
nicht brennbar, Baustoffklasse A nach DIN 4102,
Stärke der Isolierung gemäß DIN 1988-200
inclusive der Formstücke, Abklebung
der Stöße mittels Aluklebeband und Sicherung
mittels verzinktem Bindedraht.

**01.07.0017 alukaschierte Rohrisolierung bis DN 15**
Rohrisolierung wie vor, jedoch für Rohrleitung
Nennweite: bis DN 15
liefern und montieren
Menge: 41,000 m

**01.07.0018 alukaschierte Rohrisolierung DN 20**
Rohrisolierung wie vor, jedoch für Rohrleitung
Nennweite: DN 20
liefern und montieren
Menge: 14,000 m

**01.07.0019 alukaschierte Rohrisolierung DN 25**
Rohrisolierung wie vor, jedoch für Rohrleitung
Nennweite: DN 25
Menge: 25,000 m

**01.07.0020 alukaschierte Rohrisolierung DN 32**
Rohrisolierung wie vor, jedoch für Rohrleitung
Nennweite: DN 32
Menge: 9,000 m

*Hinweis: OBERFLÄCHENSCHUTZ*
----------------------------------
OBERFLÄCHENSCHUTZ
----------------------------------

*Hinweis: Oberflächenschutz ISOGENOPAK**
Oberflächenschutz ´für vorstehende Rohrleitungsisolierung aus alterungsbeständiger,schwerentflammbarer, harter Kunststofffolie,
Baustoffklasse DIN 4102-B1,
mit Allgemeinen bauaufsichtlichen Prüfzeugnis

Längsnähte überlappen und mit Kunststoffstecknieten verschließen oder mit THF-Spezialkleber verkleben. Orientierung der Längsnaht zum Mauerwerk. Sämtliche Bögen/Winkel sind mit entsprechenden Systemformteilen auszuführen. Abschlüsse sind immer mit Endmanschettenband auszu führen. Rundstöße zum Ausgleich von Wärmedehnungen des Objektes als Schiebenähte nicht verkleben!

Formteile werden übermessen und nicht separat vergütet!

**01.07.0021 Oberflächenschutz bis DN 20**
Oberflächenschutz wie vor beschrieben für gedämmte Leitung bis DN 20
Menge: 5,000 m

**01.07.0022 Oberflächenschutz DN 25**
Oberflächenschutz wie vor beschrieben für gedämmte Leitung DN 25
Menge: 5,000 m

**01.07.0023 Oberflächenschutz DN 32**
Oberflächenschutz wie vor beschrieben für gedämmte Leitung DN 32
Menge: 10,000 m

**01.07.0024 Oberflächenschutz DN 40**
Oberflächenschutz wie vor beschrieben für gedämmte Leitung DN 40
Menge: 4,000 m

#### Abschnitt 01.08 BRANDSCHUTZ SANITÄR

*Hinweis: Hinweis Montagehöhen und Verlauf*
-----------------------------------------------
Hinweis Montagehöhen und Verlauf
-----------------------------------------------
siehe Vorbemerkungen
------------------------------------------------

*Hinweis: Brandschutztechnische Ertüchtung*
Bei den nachfolgenden Leistungen handelt es sich um die brandschutztechnische Ertüchtigung von vorhandenen und neuen Sanitär-, Heizungs- und Lüftungsinstallationen (Wand- und Deckendurchführungen) entsprechend DIN 4102T1-11 sowie der Muster-Leitungs-Anlagenrichtlinie (MLAR 09/2020).

Die nachstehend ausgeschriebenen Brandschutztechnischen Maßnahmen dürfen nur von einer in die Handwerksrolle eingetragenen Fachfirma oder BS-zertifiziertem Fachunternehmen der IHK oder HWK ausgeführt werden.

Alle Leistungen mit den dafür notwendigen Hilfs- und Arbeitsmitteln, Montage- und Dichtungsmaterialien.

Der nachstehenden Leistungsbeschreibung liegenfolgende Vertragsbedingungen bzw. Normen und Richtlinien zugrunde:
DIN 18421 (Dämmarbeiten an technischen Anlagen)
DIN 4140 (Dämmarbeiten an betriebs- und haustechnischen Anlagen;
DIN 4102 (Brandverhalten von Baustoffen und Bauteilen).

Alle Installationen führen durch klassifizierte feuerwiderstandsfähige Decken und Wände F90. Es sind nur nichtbrennbare Isolierungen mit Schmelzpunkt 1000>C oder bauaufsichtlich zugelassene Schottungen einzubringen. Bei horizontalen Kombibelegungen im Bestand und Nichteinhaltung der geforderten Mindest-Leitungsabstände nach DIN 4102 ist eine an die BS-System-Zulassung angelehnte Abschottung durchzuführen.

Auf diese Positionen ist vom AN hinzuweisen und diese sind entsprechend zu dokumentieren. Heizungs- und Sanitärtechnik. Bei Einbringung vom Mineralwolle A1 ist ein rauchdichter Verschluss mittels Brandschutzsilikon herzustellen Alle Rohrisolierungen nichtbrennbar Schmelztemperatur 1000>C.

*Hinweis: Allgemeines zum Brandschutz*
Allgemeines zum Brandschutz: zwischen den Brandabschnitten sind die Decken- und Wanddurchbrüche für alle Rohrleitungen so zu verschließen, dass Feuer, Rauch und Temperatur im Brandfall nicht übertragen werden.

Dies gilt für die gesamten Installationen.
- Die Rohre müssen durch die Abschottung durchgeführt werden.
- Die Brandwanddurchführung muss mittig in das Bauteileingesetzt werden
- Die Materialien müssen für den Einsatz in leichten Trennwänden sowie in Massivwänden und Decken zugelassen sein.
- Das System muss für den permanenten Einbau zu verwenden sein.
- Jede Rohrabschottung sollte durch ein Schilddauerhaft gekennzeichnet werden.
- Das Schild muss neben der Abschottung an der Wand bzw. unter der Decke befestigt sein.
- Das Schild muss folgende Angaben enthalten:
- Name des Herstellers der Schottung
- Bezeichnung gemäß Zulassung
- Datum der Herstellung des Schotts

Der Anbieter ist verpflichtet, die amtlichen Nachweise für die von ihm angebotenen Brandschutzmaßnahmen vorzulegen. Diese Nachweise sind mit der Beauftragung einzureichen.

Nach Abschluss der Montage ist der ordnungsgemäße Einbau durch eine Übereinstimmungserklärung mit den entsprechenden amtlichen Nachweisen dem Bauherrn gegenüber zu bestätigen.

Amtliche Nachweise können sein:
- Allgemeine bauaufsichtliche Zulassung
- Prüfzeugnis
- Gutachtliche Stellungnahme

*Hinweis: Rohrdurchführung F 90 nach DIN 4102 Teil 11*
Rohrdurchführung F 90 nach DIN 4102 Teil 11 für nicht-/brennbare Installationsrohre mit nichtbrennbaren Medien bestehend aus:
formstabiler Steinwolle Rohrschale mit einem Schmelzpunkt > 1000°C gemäß DIN 4102 Teil 17 und einer Kaschierung aus reißfester gitternetzverstärkter Aluminiumsandwichfolie.
mit Zulassung für Brettsperrholzwände/Decken

Mindestrohdichte  150 kg/m³
Wärmeleitfähigkeit  0,040 W/mK
Baustoffklasse  nichtbrennbar nach DIN 4102
Schalenlänge  bis 1000 mm

Fabrikat: '....................................................' vom Bieter einzutragen

Typ: '....................................................' vom Bieter einzutragen

**01.08.0001 Rohrschott R 90 aus Mineralwolle, bis DN 15**
Rohrschott R 90 aus Mineralwolle, bis DN 15
Leistung ansonsten wie vor in vollem Wortlaut beschrieben

bestehend aus:
- Wand/Deckenschschott
- weiterführende Dämmung 1 m rechts/oben
- weiterführende Dämmung 1 m links/unten
Menge: 45,000 St

**01.08.0002 Rohrschott R 90 aus Mineralwolle, DN 20**
Rohrschott R 90 aus Mineralwolle, DN 20
Leistung ansonsten wie vor in vollem Wortlaut beschrieben

bestehend aus:
- Wand/Deckenschschott
- weiterführende Dämmung 1 m rechts/oben
- weiterführende Dämmung 1 m links/unten
Menge: 45,000 St

**01.08.0003 Rohrschott R 90 aus Mineralwolle, DN 25**
Rohrschott R 90 aus Mineralwolle, DN 25
Leistung ansonsten wie vor in vollem Wortlaut beschrieben

bestehend aus:
- Wand/Deckenschschott
- weiterführende Dämmung 1 m rechts/oben
- weiterführende Dämmung 1 m links/unten
Menge: 30,000 St

**01.08.0004 Rohrschott R 90 aus Mineralwolle, DN 32**
Rohrschott R 90 aus Mineralwolle, DN 32
Leistung ansonsten wie vor in vollem Wortlaut beschrieben

bestehend aus:
- Wand/Deckenschschott
- weiterführende Dämmung 1 m rechts/oben
- weiterführende Dämmung 1 m links/unten
Menge: 10,000 St

**01.08.0005 Rohrschott R 90 aus Mineralwolle, DN 40**
Rohrschott R 90 aus Mineralwolle, DN 40
Leistung ansonsten wie vor in vollem Wortlaut beschrieben

bestehend aus:
- Wand/Deckenschschott
- weiterführende Dämmung 1 m rechts/oben
- weiterführende Dämmung 1 m links/unten
Menge: 2,000 St

**01.08.0006 Rohrschott R 90 aus Mineralwolle, DN 50**
Rohrschott R 90 aus Mineralwolle, DN 50
Leistung ansonsten wie vor in vollem Wortlaut beschrieben

bestehend aus:
- Wand/Deckenschschott
- weiterführende Dämmung 1 m rechts/oben
- weiterführende Dämmung 1 m links/unten
Menge: 2,000 St

*Hinweis: Brandschutzmanschette R 90 Abwasserleitungen - KUNSTSTOFF-*
Brandmanschette für
KUNSTSTOFFABWASSERLEITUNGEN

Ausführung als aufklappbare Manschette inklusive Befestigungsmaterial, Kennzeichnungsschild, Schalldämmstreifen und Übereinstimmungserklärung
zur feuerbeständigen Abschottung der ausgeschriebenen
Schallschutzrohrsysteme. Die Manschette ist zugelassen vom
Deutschen Institut für Bautechnik (DIBt). Schottungsbereich,
je nach Manschettengröße und Einbausituation, bis zu 200mm.

Geprüfte Einbausituationen (Durchführungssituationen):

In Decken (Deckenbündig) aus Porenbeton oder Beton mit einer Mindestdicke von >=150mm. Für gerade Rohrdurchführungen ohne Muffe bis AD 160mm.

Unter Decken aus Porenbeton oder Beton mit einer Mindestdicke
von >=150mm. Gerader Einbau ohne Muffe bis DN 200mm, Schrägdurchführungen der Rohrleitungen bis 45° mit/ohne
Formteile bis DN150, gerade Rohrführung mit Muffe bis DN150.

Vor Wänden aus Porenbeton, Beton, Mauerwerk und leichten
Trennwänden mit einer Dicke >=100mm. Gerade Rohrdurchführung
ohne Muffe bis DN 200, Schrägdurchführungen der Rohrleitungen bis 45° mit/ohne Formteile bis DN150, gerade Rohrführung mit Muffe bis DN150.

Die Montage der Manschette muss gemäß Zulassungsbeschreibung/ Montageanleitung des Herstellers erfolgen.

Brandschutzmanschette passend zum angebotenen Abwassersystem

Fabrikat: '....................................................' vom Bieter einzutragen

Typ: '....................................................' vom Bieter einzutragen

**01.08.0007 Brandschutz R 90 DN 50 Kunststoffrohr SW**
Brandschutzmanschette DN 50
Leistung ansonsten wie vor in vollem Wortlaut beschrieben
Menge: 25,000 St

**01.08.0008 Brandschutz R 90 DN 70 Kunststoffrohr SW**
Brandschutzmanschette DN 70
Leistung ansonsten wie vor in vollem Wortlaut beschrieben
Menge: 35,000 St

**01.08.0009 Brandschutz R 90 DN 100 Kunststoffrohr SW**
Brandschutzmanschette DN 100
Leistung ansonsten wie vor in vollem Wortlaut beschrieben
Menge: 35,000 St

**01.08.0010 Brandschutz R 90 DN 125 Kunststoffrohr SW**
Brandschutzmanschette DN 125
Leistung ansonsten wie vor in vollem Wortlaut beschrieben
Menge: 1,000 St

**01.08.0011 Mörtelfuge R90 DN 15-25, Wand/Decke**
Aussparung zwischen der Rohrdurchführung und der feuerbeständigen Wand unter Hinzulieferung von Mörtel nach DIN 1053-1, Mörtelgruppe III F90 verschließen.
Fugenbreite  max. 10 cm
Wandstärke  bis 25 cm
Rohrnennweite  DN 15 - DN 25

inklusive des einseitigen Verschließens des Ringspaltes vor dem Verfüllen und dem Glätten der Fugenoberfläche.
Menge: 25,000 St

**01.08.0012 Mörtelfuge R90 DN 32-40, Wand/Decke**
Aussparung zwischen der Rohrdurchführung und der feuerbeständigen Wand unter Hinzulieferung von Mörtel nach DIN 1053-1, Mörtelgruppe III F90 verschließen.
Fugenbreite  max. 10 cm
Wandstärke  bis 25 cm
Rohrnennweite  DN 32 - DN 40

inklusive des einseitigen Verschließens des Ringspaltes vor dem Verfüllen und dem Glätten der Fugenoberfläche.
Menge: 10,000 St

**01.08.0013 Mörtelfuge R90 DN 50-70, Wand/Decke**
Aussparung zwischen der Rohrdurchführung und der feuerbeständigen Wand unter Hinzulieferung von Mörtel nach DIN 1053-1, Mörtelgruppe III F90 verschließen.
Fugenbreite  max. 10 cm
Wandstärke  bis 25 cm
Rohrnennweite  DN 50- DN 70

inklusive des einseitigen Verschließens des Ringspaltes vor dem Verfüllen und dem Glätten der Fugenoberfläche.
Menge: 4,000 St

**01.08.0014 Mörtelfuge R90 DN80-100, Wand/Decke**
Aussparung zwischen der Rohrdurchführung und der feuerbeständigen Wand unter Hinzulieferung von Mörtel nach DIN 1053-1, Mörtelgruppe III F90 verschließen.
Fugenbreite  max. 10 cm
Wandstärke  bis 25 cm
Rohrnennweite  DN80-DN100

inklusive des einseitigen Verschließens des Ringspaltes vor dem Verfüllen und dem Glätten der Fugenoberfläche.
Menge: 20,000 St

**01.08.0015 Mörtelfuge R90 DN125-150, Wand/Decke**
Aussparung zwischen der Rohrdurchführung und der feuerbeständigen Wand unter Hinzulieferung von Mörtel nach DIN 1053-1, Mörtelgruppe III F90 verschließen.
Fugenbreite  max. 10 cm
Wandstärke  bis 25 cm
Rohrnennweite  DN125-DN150

inklusive des einseitigen Verschließens des Ringspaltes vor dem Verfüllen und dem Glätten der Fugenoberfläche.
Menge: 5,000 St

**01.08.0016 Kennzeichnung Konformität**
Kennzeichnung aller eingesetzten auch durch Fremdgewerke verschlossenen Brandschutzdurchführungen mit Schildern unter Angabe von:

- Rohrart
- Medium
- Tag der Endkontrolle durch das verantwortliche Gewerk
- Firmenangabe/Unterschrift des Verantwortlichen Gewerkes
- Nr. des Zulassungsbescheides
Menge: 1,000 psch

#### Abschnitt 01.09 ERRICHTUNG, PRÜFUNG, ABNAHME

**01.09.0001 Baustelleneinrichtung**
Baustelleneinrichtung mit An- und Abfahrt der Monteure, Material- und Werkzeugtransport innerhalb und außerhalb der Baustelle, einschließlich Rücktransport von Restmaterialien etc.

Die Baustelleneinrichtung des Hochbaus sieht eine Grundausstattung der Baustelle vor. Darin enthalten sind Baustrom, Bauwasser sowie WC-Container.

Das Aufstellen von Tagesunterkünften und Magazinen ist aufgrund der geringen Platzverhältnisse im Vorfeld mit der örtlichen Bauleitung abzustimmen.
Menge: 1,000 psch

**01.09.0002 Einweisung des AG**
Einweisung der verantwortlichen Personen des AG in die Funktion- und Bedienung der beschriebenen und vom AN zu installierenden haustechnischen Anlagen.

Der AN erstellt hierzu einen Schulungsplan. Im Schulungsplan, welcher rechtzeitig vor der Abnahme der Bauleitung des AG zur Freigabe vorzulegen ist, wird festgeschrieben, wann welche Schulungen/Einweisungen, für welche Tätigkeiten, Bauteile oder Anlagen erfolgen sollen (z.B Inspektionen, Filterwechsel, Einweisung in Anlagenfuntionalitäten, etc.).

Der AN stellt hierzu geeignete Einweisungs- und Schulungsunterlagen zur Verfügung. Die jeweils durchgeführte Schulung/Einweisung ist schriftlich zu
dokumentieren.
Menge: 1,000 psch

*Hinweis: INBETRIEBNAHME TW-INSTALLATION*
------------------------------------------------------
INBETRIEBNAHME TW-INSTALLATION
-------------------------------------------------------

**01.09.0003 Spülen und Inbetriebnahme von Trinkwasserinstallation**
Dichtheitsprüfung, Spülen und Inbetriebnahme von Trinkwasserinstallation. Die Trinkwasserleitungen sind mit einem pulsierenden Druckluft-Wassergemisch von Verunreinigungen der inneren Oberflächen zu reinigen.

Diese Leistungen beinhaltet:
Kurzschließen sämtlicher Geräte zur Trinkwasseraufbereitung (Wärmepumpen, Warmwasserbereiter, Trinkwassernachbehandlungsapparate usw.) nach Einbau eines Feinfilters nach DIN 19632.

Installation von Spülarmaturen mit freiem Auslauf (Kugelhahn, Spülstopfen) an sämtlichen Entnahmestellen und Anschluß sowie Befestigung von Ablaufschläuchen zum Kanal.

Montage und Anschluß eines elektronisch gesteuerten Spülautomaten und Bereitstellung oelfreier Druckluft durch Preßluftflaschen oder Kompressor.

Spülung der Leitungsanlage nach DIN 1988 pro Auslauf mindestens 2 Minuten oder 15 Sek. pro Meter zu spülender Rohrleitung.

Ausbau des Spülautomaten inkl. der Spülarmaturen und fachgerechte Wiedermontage sämtlicher Anschlüsse

Dichtigkeitsprüfung der fertiggestellten, aber noch nicht verdeckten Leitungen mit filtriertem Wasser nach DIN 1988 Teil 2 oder ZVSHK-Merkblatt Druckprüfung mit Druckluft oder inerten Gasen.

Aufstellung eines Prüfprotokolls und unaufgeforderte Vorlage bei der Bauleitung.

Inbetriebnahme der Leitung nach DIN 1988 Teil 8 und DKI-Informationsdruck i.158
Menge: 1,000 St

**01.09.0004 Hygieneprüfung der Trinkwasserinstallation (Erstbeprobung nach TVO)**
Hygieneprüfung der kompletten Trinkwasserinstallation.
Erstbeprobung der komplett fertiggstellten und gespülten Trinkwasserversorgungsanlage entsprechend aktueller Trinkwasserverordnung (TrinkwV) Die Beprobung hat entsprechend DIN 38411 Teil 1 und DIN
380402-ff. durch ein zugelassenen Probenehmer zu erfolgen.

Die Untersuchung muss durch akkredetiertes Trinkwasserlabor zu erfolgen. Die Erstbeprobung ist entsprechend zu dokumentieren und ist Bestandteil der
Abnahme.

Diese Leistungen beinhaltet Hygieneprüfung der kompletten Trinkwasserinstallation mit Bestimmung aller notwendigen mikrobiologischen und chemischen Parametern durch zertifiziertes Institut entsprechend TrinkwV sowie VDI 6023

Abstimmung mit zustänigen Behörden und kommunalen Einrichtungen, Wasserversorgungsunternehmen usw.

Bereitsstellung sämtlicher benötigten Komponeten, Probeentnahmen

Dokumentation mit Bescheinigung der erfolgreichen Prüfung

Sämtliche Gebühren
- Erstellung eines Betriebsbuches im Sinne VDI 6023
- Aufstellung eines Prüfprotokolls und unaufgeforderte
Vorlage bei der Bauleitung.
Menge: 1,000 St

**01.09.0005 Spülen des Trinkwassernetzes nach Inbetriebnahme ****
Spülen des gesamten der kompletten Trinkwasserinstallation nach Inbetriebnahme.

Zur Aufnahme des Bestimmungsgemäßen Betriebs nach Inbetriebnahme als Übergang bis zur geplanten Nutzung, z.B. Einzug Bewohner.

Ab diesem Zeitpunkt muss stets auf ein regelmäßiger Austausch des Trinkwassers erfolgen.
Es ist daher ein ausreichenden Trinkwasser-Verbrauch durch regelmäßiges Spülen zu erreichen, um das Rohrnetz und das Wasser hygienisch einwandfrei zu halten.

Angelehnt an VDI/DVGW 6023 ist das Spülen an jeder Entnahmestelle durchzuführen und ist für jeden Vorgang zu dokumentieren.
Die entsprechende Dokumentation ist Bestandteil der Revisionsunterlagen und ist mit diesen zur Schlussrechnung einzureichen

zu kalkulierende Dauer:  max. 6 Wochen
zu kalkuliernder Zyklus:  72 Stunden
Menge: 2,000 St

#### Abschnitt 01.10 SONSTIGES SANITÄR

*Hinweis: STUNDENLOHNARBEITEN*
-------------------------------------
STUNDENLOHNARBEITEN
--------------------------------------

**01.10.0001 Monteurstunden**
Menge: 25,000 h

**01.10.0002 Helferstunden / Stemmarbeiten**
Helferstunden
Menge: 25,000 h

*Hinweis: BRECH- UND STEMMARBEITEN OHNE WIEDERVERSCHLIESSEN*
---------------------------------------------------------------------------------------------
BRECH- UND STEMMARBEITEN OHNE WIEDERVERSCHLIESSEN
----------------------------------------------------------------------------------------------

*Hinweis: STUNDENZETTEL*
Diese Arbeiten dürfen nur auf besondere Anodrnung der Bauleitung ausgeführt werden. Hierfür sind Arbeitszettel der Bauleitung zur Bestätigung und Abzeichnung vorzulegen.

Die bestätigten Arbeitszettel sind bei der Schlussrechnung mit einzureichen.

*Hinweis: DURCHBRÜCHE*
Stemm- und Durchbruchsarbeiten zur Verlegung von Technischen Installationen innerhalb von Gebäuden Einschließlich Erschwerniszulage für Mauerwerk bestehend aus:

 Mehrfachmaterialien wie Bruchstein,
Ziegel- und Betonkombinationen.
Durchbrüche bis zu einer Mauerstärke von 11,5 cm und Aussparungen in Trockenbauwänden sind als Nachbrecharbeiten zu werten und werden nicht gesondert vergütet.

**01.10.0003 Wanddurchbruch bis 0,5 m² bis 400 mm**
Wandurchbruch wie vor beschrieben,

Durchbruch  bis 0,5 qm
Wandstärke  bis 400 mm
Menge: 2,000 St

**01.10.0004 Wanddurchbruch bis 0,5 m² bis 650 mm**
Wandurchbruch wie vor beschrieben

Durchbruch : bis 0,5 qm
Wandstärke : bis 650 mm
Menge: 2,000 St

**01.10.0005 Fräs- und Stemmarbeiten KS Mauerwerk bis ca. 15cm**
Fräs- und Stemmarbeiten KS Mauerwerk mit einer Steinrohdichteklasse
(RDK) bis 2,0 für Installationen (HLS)

Tiefe: bis ca. 15 cm
Menge: 25,000 m2

**01.10.0006 Kernbohrung 40-120 mm Dm., bis 24er KS Mauerwerk**
Kernbohrung durch Kalksandsteinmauerwerk, ohne Bohrwasserabsaugung.

Durchmesser 40 bis 120 mm
Deckenstärke bis 400  mm
Menge: 80,000 St

**01.10.0007 Kernbohrung 40-90 mm Dm., bis 400 mm Tiefe**
Kernbohrung durch Stahlbetondecke oder Wand einschließlich Bohrwasserabsaugung.

Durchmesser 40 bis 90 mm
Deckenstärke bis 400  mm
Menge: 110,000 St

**01.10.0008 Kernbohrung 100-180 mm Dm., bis 400 mm Tiefe**
Kernbohrung durch Stahlbetondecke oder Wand einschließlich Bohrwasserabsaugung.

Durchmesser 100 bis 180 mm
Deckenstärke bis 400 mm
Menge: 55,000 St

**01.10.0009 Kernbohrung 200-350 mm Dm., bis 400 mm Tiefe**
Kernbohrung durch Stahlbetondecke oder Wand einschließlich Bohrwasserabsaugung.

Durchmesser 200 bis 350 mm
Deckenstärke bis 400 mm
Menge: 3,000 St

### Hauptabschnitt 02 420 Heizungstechnik

#### Abschnitt 02.01 DEMONTAGE & UMSCHLUSS HEIZUNG

*Hinweis: Demontagearbeiten*
Demontagearbeiten
Die nachfolgenden aufgeführten Positionen beinhalten
die Demontage der aufgeführten Anlagenteile
einschl. allen Anbauteilen
und durch die Anlagen verursachten Halterungen sowie
Leitungsteile

Sämtliche Stahl-Unterkonstruktionen, Abhängungen,
Befestigungen, Fundamente  usw. sind ebenfalls -
soweit erforderlich oder angeordnet fachgerecht zu
demontieren und zu entsorgen.

Die an den Rohrleitungen angebrachte Dämmung ist
ebenfallszu demontieren und zu entsorgen.

Der schriftliche Nachweis der Entsorgung aller
demontierten Installationen ist dem Auftraggeber
vorzulegen

Demontagearbeiten sind grundsätzlich nur in Abstimmung
mit der Bauleitung durchzuführen. Hierfür sind
Arbeitszettel der Bauleitung zur Bestätigung und
Abzeichnung vorzulegen und mit der Schlussrechnung
einzureichen.

*Hinweis: Hinweis Demontageort*
Die Demontagearbeiten fallen im KG - DG des Gebäudes an

Als Transportwege durch das Gebäude stehen Flure zur Verfügung.

Die Benutzung der jeweiligen Transportwege ist mit der
örtlichen Bauleitung sowie dem SigeKo abzustimmen.

Die Einrichtung des eigenen Sammelplatzes (z.B.
Schrottcontainer) und dessen einwandfreie Räumung ist
in die Einheitspreise einzurechnen.

Höchster Demontagepunkt 3 m über FFB.
Notwendige Gerätschaften sind in die Einheitspreise einzurechnen.

*Hinweis: ROHRLEITUNGEN MIT DÄMMUNG*
ROHRLEITUNGEN mit DÄMMUNG
Dämmung in unterschiedlicher Ausführung bestehend aus
Gips, Mineralwolle, Pappen, Glasfaser, PVC-Mantel
Enstehende Durchbrüche von demontierten Rohrleitungen werden bauseits verschlossen.

**02.01.0001 Demontage von - Rohrleitungen DN 10 - 20**
Demontage von  -  Rohrleitungen DN 10 - 20
einschl. der Befestigungen, Form- und Verbindungsstücke
und eingebauter Armaturen in Gebäuden.
Incl. freistemmen und entsorgen Montagehöhe über
Fußboden bis 3.00 m Rohre aus Metall.
Mit Transport zum Sammelplatz einschl. Aufladen.
Menge: 700,000 m

**02.01.0002 Demontage von - Rohrleitungen DN 25 - 50**
Demontage von  -  Rohrleitungen DN 25 - 50
einschl. der Befestigungen, Form- und Verbindungsstücke
und eingebauter Armaturen in Gebäuden.
Incl. freistemmen und entsorgen Montagehöhe über
Fußboden bis 3.00 m Rohre aus Metall.
Mit Transport zum Sammelplatz einschl. Aufladen.
Menge: 50,000 m

**02.01.0003 Demontage von - Rohrleitungsdämmung DN 10 - 20**
Demontage von Dämmung an vorhandene Rohrleitungen

DN 10 - 20

Montagehöhe über Fußboden bis 3.00 m.
Mit Transport zum Sammelplatz einschl. Aufladen.
Menge: 200,000 m

**02.01.0004 Demontage von - Rohrleitungsdämmung DN 25 - 50**
Demontage von Dämmung an vorhandene Rohrleitungen

DN 25 - 50

Montagehöhe über Fußboden bis 3.00 m.
Mit Transport zum Sammelplatz einschl. Aufladen.
Menge: 50,000 m

*Hinweis: ARMATUREN UND EINBAUTEILE*
ARMATUREN und EINBAUTEILE

**02.01.0005 Demontage von - Rohrleitungseinbauten bis DN 50**
Demontage von  - Rohrleitungseinbauten bis DN 50  -
wie Pumpen, Ventilen, Mischern, Rückschlagklappen,
Kompensatoren, Lufttöpfe usw.
einschließlich der Befestigungen, Flansche,
Dichtungen. Mit Transport zum Sammelplatz,
einschließlich Aufladen
Montagehöhe : bis 3 m über Fußboden
Menge: 40,000 St

*Hinweis: DEMONTAGESTUNDEN - NACHWEISARBEITEN*
Demontagestunden auf Nachweis
Erforderliche Stundenlohnarbeiten sind der Bauleitung
min. 24 Stunden vor Beginn der Arbeiten schriftlich
anzuzeigen.
Erst nach deren Genehmigung dürfen erforderliche
Stundenlohnarbeiten in Angriff genommen werden.

Obermonteuer und Meisterstunden werden nicht
anerkannt.
Diese Stunden gelten zusätzliche Demontage während der
Bauzeit und für unvorhergesehene Arbeiten deren
Notwendigkeit sich während der Bauzeit ergibt,
einchließlich aller Zuschläge,
Wegezeit, Fahrt- und Nebenkosten.
Die Ausführung dieser Arbeiten darf nur nach
vorheriger
Abstimmung mit der Bauleitung erfolgen.
Die Abrechnung erfolgt aufgrund unterschriebener
Stundenlohnzettel.
Diese sind der Bauleitung min. wöchentlich vorzulegen.

**02.01.0006 Monteur-Stunden für Demontage-Arbeiten**
Monteur-Stunden
für zusätzliche  Demontage-Arbeiten
einschl. Auslösung, evtl. Schmutzzulagen,
Fahrtkosten sowie aller Nebenkosten
Freigabe nur durch die Bauleitung
Menge: 8,000 h

**02.01.0007 Helfer-Stunden für Demontage-Arbeiten**
Helferstunden

wichtiger Hinweis:
Werden keine Helfer beschäftigt, ist stattdessen der Facharbeiterlohn anzusetzen
Menge: 8,000 h

*Hinweis: Demontage von Heizkörper*
Demontage von  -  Heizkörper  -
mit freistemmen des Anschlusses
demontieren der eingemauerten Konsolen, Halter,
Ventilen
Verschraubungen, Armaturen und Anschlussleitungen

**02.01.0008 Heizkörperdemontage bis 50 kg**
Heizkörperdemontage wie vor
Heizkörpereinzelgewicht : bis 50 kg
Menge: 65,000 Stck

**02.01.0009 Heizkörperdemontage bis 100 kg**
Heizkörperdemontage wie vor
Heizkörpereinzelgewicht : bis 100 kg
Menge: 1,000 Stck

**02.01.0010 Heizkörperdemontage über 100 kg**
Heizkörperdemontage wie vor
Heizkörpereinzelgewicht : über 100 kg
Menge: 1,000 St

**02.01.0011 Entleeren der gesamten Heizungsanlage 2.000 Liter**
Entleeren der gesamten Heizungsanlage
und Rohrleitungen
Gesamtinhalt ca. 2.000 Liter
Menge: 1,000 St

*Hinweis: ENTSORGUNG*

**02.01.0012 Fachgerechte Entsorgung**
Fachgerechte Entsorgung des bei Durchführung
vorstehend aufgeführter Position anfallenden
Bauschutts und Installationsschrottes
einschließlich Stellung der dafür notwendigen
Container, Hilfsmittel, Transportmittel und Werkzeuge
unter Berücksichtigung der allgemeinen und besonderen
Vorbemerkungen.
Menge: 1,000 psch

*Hinweis: UMSCHLUSSARBEITEN*
Stundenkonto für Umschlussarbeiten

**02.01.0013 Zuschlagsposition wegen Abschnittssanierung***
Zuschlagsposition auf Grund Abschnittssanierung

- kleinteilige Bauabschnitte
- mehrfaches Entleeren, Befüllen, Prüfen
- mehrfaches Inbetriebnehmen
- Provisorische Installationen
- Arbeiten unter zeitlichen Einschränkungen, z.B. Ruhezeiten
Menge: 1,000 psch

**02.01.0014 Monteurstunden Umschluss**
Menge: 8,000 h

#### Abschnitt 02.02 HEIZFLÄCHEN + ZUBEHÖR

*Hinweis: HEIZKÖRPER*

*Hinweis: Kalkulationshinweise HK!!*
ACHTUNG

für alle Einheitspreise aller im Titel aufgeführter
Heizkörper unterschiedlicher Typen gilt:

mit :
  einstellbarer Rücklaufverschraubung
mit:
  Thermostatventilunterteil mit integrierter
  Präzisionsvoreinstellung und  Thermostatkopf
  Montageset mit Klemmringverschraubungen, Blind und
  Entlüftungsstopfen sowie Anschlussrosetten.
mit :
  Anschlussverschraubungen
  bei Ausführung als Ventilheizkörper als Hahnblock mit
  Absperrung, je nach Bedarf in Durchgangs- oder Eckform
  bei Heizkörper mit externen Ventilen
  mit Rücklaufverschraubung zum Absperren und Regulieren
  mit Hilfe Sechskantstift SW 5, nach Bedarf in Eck-
  oder Durchgangsform, Baumaße nach DIN3842, Gehäuse aus
  Rotguss
mit :
  Heizkörper aufstellen und mit den Rohrleitungen
  verbinden,
  unter Verwendung der Anschlußverschraubungen als
  Hahnblock/Rücklaufverschraubung/Thermostatventil
  Sämtliche Heizkörper werden boden/decken/wandseitig
  angeschlossen, dass Einstemmen der jeweiligen
  Anschlussleitung ist mit zu kalkulieren.
mit :
  einmaliges Ausbauen und Wiedereinbauen
  einschl. schützen der Anschlüsse von Heizkörpern und
  Rohren vor Verschmutzung, Erneuerung der
  Anschlußdichtung sowie entleeren und
  füllen der Anlage.

mit  Thermostatkopf:

*Hinweis: Heizkörperbestellung*
----------------
Anmerkung:
----------------
Die Heizkörperbestellung darf erst nach örtlicher Festlegung mit der örtlichen Bauleitung, sowie nach gründlicher Überprüfung der Stellflächen am Bau erfolgen.

*Hinweis: 55/45 Grad C*
Die Angaben für die nachfolgenden HK erfolgen für eine
Auslegungstemperatur 55/45 Grad C

*Hinweis: Profil-Kompaktheizkörper aus Stahlblech (Standard)**
Profil-Kompaktheizkörper aus Stahlblech gem. EN 442.
Sickenteilung 33 1/3 mm. Übergreifende obere Abdeckung
und
geschlossene seitliche Blenden; ausgenommen Typ 10.
Zweischichtlackierung, emissionsfrei auch im Heizbetrieb.
Entfettet, eisenphosphatiert, grundiert mit
Elektrotauchlack
und pulverbeschichtet entsprechend DIN 55 900-FWA,
Standardfarbe:  RAL 9016,
Mit 4 Befestigungslaschen (ab Baulänge 1800 mm = 6
Stück).
Inkl. auf System abgeglichenes
Bohrkonsolen-Montageset, Blind- und
Entlüftungsstopfen. Montagefertig im Karton verpackt
und in Folie
eingeschweißt, baustellengerechte Schutzverpackung.
QM-System zertifiziert nach DIN EN ISO 9001:2000.

Die Bauausführung entsprechend den ehemaligen
BAGUV-Richtlinien
RAL-Gütezeichen.

Inkl. Montageset mit Bohrkonsole, Abstandhalter,
Blind- und Entlüftungsstopfen und Sicherungsbügel.
Flachheizkörper sind bis zum Ende der Bauzeit
mit einem dauerhaften Schutz vor Beschädigungen zu
schützen.

Angabe:  Typ/BH/BL

Anschlüsse:  4 x G 1/2" Innengewinde
Betriebsdruck:  max. 10 bar
Medium:  Heißwasser bis 110ø C
Typ:
Profil-Kompaktheizkörper  10/11/12/22/33
Farbe:  weiss RAL 9016
Bauhöhen:  300 - 900 mm
Baulängen:  400 - 3000 mm
Bautiefe:  61/64/100/155 mm

Fabrikat und Typ der Planung:

Hersteller:  KERMI
Typ:  therm-x2 Profil-K

oder gleichwertig

angebotenes Fabrikat und Typ:

Fabrikat: '....................................................' vom Bieter einzutragen

Typ: '....................................................' vom Bieter einzutragen

*Hinweis: Plan-Ventil-HK mit Mittenanschluss VM*
Heizkörper komplett wie vor beschrieben
jedoch:
Ausführung als Flachheizkörper mit serieller Durchströmung
Ausführung als Ventil-HK mit glatter (plan) Front
Auslegung nach DIN EN 12831 und VDI 6030

Anschluß als Mittenanschluß

Ausführung nach DIN EN 442

**02.02.0001 Plan-VM HK Typ 22 / 600 / 800 Ventil-HK**
Menge: 1,000 St

*Hinweis: Ausführung Therm X2 Ausführung Profil-K Liste*
Heizkörper komplett wie vor beschrieben

Ausführung als Flach-HK mit profilierter Front
Auslegung nach DIN EN 12831 und VDI 6030
Anschluß 4 x DN 15

Farbe RAL 9016
Ausführung nach DIN EN 442

*Hinweis: Typ/ Höhe /Länge*
Die Angaben für die nachfolgenden HK erfolgen auf Basis des Datensatzes nach BDH für das Fabrikat Kermi.
Heizkörper  Typ/ Höhe /Länge

**02.02.0002 Profil HK Typ 12 / 600 / 500**
Menge: 4,000 St

**02.02.0003 Profil HK Typ 12 / 600 / 700**
Menge: 8,000 St

**02.02.0004 Profil HK Typ 22 / 600 / 500**
Menge: 20,000 St

**02.02.0005 Profil HK Typ 22 / 600 / 700**
Profil HK Typ 22 / 600 / 500
Menge: 35,000 St

*Hinweis: BAD-HEIZKÖRPER*

*Hinweis: BASIC 50 R*
Heizkörper mit gebogenen waagrechten
Rundrohren Durchmesser 24 mm und
senkrechten Sammelrohren 50 x 35 mm als D-Profil. Ohne
sichtbare Schweißnähte.
Mit Abständen zwischen den Rohrblöcken zur
Handtuchtrocknung.
Lackierung entsprechend DIN 55900-FWA,
lösungsmittelfrei im Heizbetrieb.

Farbe: Serienfarbe weiß (RAL 9016)

Die Befestigung erfolgt an der Rückseite des
Heizkörpers an den D-Profilen.

Horizontale und vertikale Ausrichtung möglich.
Wandabstand variabel.
Inklusive Befestigungsset, bestehend aus Wandhaltern,
Exzenterkappen,
Aufhängebolzen, Dübeln, Schrauben, Wandabstützung und
Aufschnappbolzen.

Sichtteile des Zubehörs in Heizkörperfarbe.
Montagefertig in Karton verpackt und in Folie
eingeschweißt.
Geprüft nach DIN EN 442.
Die Bauausführung entspricht den ehemaligen
BAGUV-Richtlinien.
QS-System zertifiziert nach DIN EN ISO 9001:2022.
Anschlüsse: 2 x G 1/2" (Innengewinde) nach unten,
2 x G 1/2" (Innengewinde) mittig nach unten,
Mittenanschluss 50 mm
Entlüftung: G 1/4" (Innengewinde) nach hinten
Betriebsdruck: max. 10 bar
Prüfdruck: 13 bar
Betriebsbedingungen: Heißwasser bis 110ø C,

Bei Anschluss des Heizungsvor- und rücklauf durch
Mittenanschluss 50 mm ist die Installation eines
Elektro-Heizstabes im linken/rechten Sammelrohr ohne
Einschränkung möglich.

Bauhöhen:  804, 1172, 1448, 1770 mm
Baulängen:  450, 599, 749, 899 mm
Bautiefe:  35 mm

Fabrikat und Typ der Planung:

Hersteller:  KERMI
Typ:  Basic 50 R

oder gleichwertig

angebotenes Fabrikat und Typ:

Fabrikat: '....................................................' vom Bieter einzutragen

Typ: '....................................................' vom Bieter einzutragen

**02.02.0006 Bad-Heizkörper 1448/450/35 Mittenanschluss**
Bad-Heizkörper wie vor beschrieben
jedoch mit Mittenanschluss, komplett mit Hahnblock
gewinkel, Thermostatkopf

H/B/T  :  1448/450/35
Menge: 20,000 St

**02.02.0007 Bad-Heizkörper 1770/450/35 Mittenanschluss**
Bad-Heizkörper wie vor beschrieben
jedoch mit Mittenanschluss, komplett mit Hahnblock
gewinkel, Thermostatkopf

H/B/T  :  1770/450/35
Menge: 5,000 St

*Hinweis: HEIZKÖRPERZUBEHÖR (Ergänzung)*
HEIZKÖRPERZUBEHÖR

als Ergänzung zu der in den Hinweistexten beschriebenen Gesamtleistung
für Anpassarbeiten an bestehenden HK oder Anpassarbeiten nach Installation

**02.02.0008 Winkelkonsole**
Set zusätzliche Winkelkonsole kurz
für vorstehende HK
bestehend aus 2 Winkelkonsolen, 2 Abstandhalter Schallschutzclips
Länge . BH nach Bedarf
Menge: 10,000 St

**02.02.0009 Winkelkonsole Trockenbau**
Set zusätzliche Winkelkonsole kurz
für vorstehende HK
bestehend aus 2 Winkelkonsolen, 2 Abstandhalter Schallschutzclips
Länge . BH nach Bedarf
mit Unterkonstruktion für den Einsatz vor Trockenbauwänden/Metallständerwerk
Menge: 12,000 St

*Hinweis: Thermostat-Kopf*
Thermostat-Kopf, flüssigkeitsgefüllt, passend zu vorst.
Thermostatventil mit Memory-Clip  -
Stabiles Regelverhalten auch bei kleinen Auslegungsregeldifferenzen (<1 K)
Hysterese: 0,2 K
Wassertemperatureinfluss: 0,4 K

in Behördenausführung
mit Diebstahlsicherung durch Sicherungsring

**02.02.0010 TH-Kopf Behördenmodell**
Thermostat-Kopf wie vor beschrieben,
Standardausführung
Menge: 5,000 Stck

**02.02.0011 einmaliges aus- u. wieder einbauen, HK / HW**
Menge: 15,000 Stck

#### Abschnitt 02.03 ROHRLEITUNGEN + ZUBEHÖR

*Hinweis: TRASSEN*
Kalkulationshinweis Trassen
Alle Leitungen verlaufen entsprechend vorgegebener und abgestimmter Trassenplanung in Montagehöhen über ca. 2.0 m
Höchster Installationsunkt ca. 3,00 Meter über OKRFB.
Alle für die Installationen notwendigen Hub- und Hebemittel sind in den Einheitspreisen mit zu berücksichtigen und werden nicht separat vergütet.

*Hinweis: Projektspezifer Hinweis Deckendurchbüche*
-----------------------------------------------------------------------------
PROJEKTSPEZIFISCHER HINWEIS Deckendurchbüche
------------------------------------------------------------------------------

DECKENDURCHBRÜCHE
Im Bereich von Deckendurchbrüchen ist das Edelstahlrohr 1.4301/1.4520 zu verwenden. Im Nassbereich sind jegliche Art von Leitungen ausschließlich mit nichtrostendem Edelstahl herzustellen. Des Weiteren sind Pressübergänge in Decken- und Wanddurchbrüchen zu vermeiden. Edelstahlrohr 1.4301/1.4520 ist im Durchgangsbereichen ausschließlich mit Edelstahlpressmuffen zu verbinden.

*Hinweis: Projektspezifer Hinweis Materialwahl*
------------------------------------------------------------------
PROJEKTSPEZIFISCHER HINWEIS Materialwahl
-------------------------------------------------------------------

Leitungen im Tunnelverlauf  Stahlrohr DIN 2448 geschweißt (entfällt)
Leitungen in Bodenkanälen  Edelstahlrohre 1.4301gepresst (entfällt)
Leitungen Verteilergruppen  Stahlrohr DIN 2448 geschweißt
Leitungen Verteilernetze  Edelstahlrohre 1.4520 Heizung (Vg-V2A)
  gepresst

*Hinweis: BEFESTIGUNGEN*
Leitungen einschließlich Befestigungsmaterial und Festpunktkonstruktionen. Befestigungen mit allem Dübel- und Schraubenmaterial ist mit in die Einheitspreise einzurechnen.

Entsprechend der gem. Muster-Leitungsanlagen-Richtlinie (MLAR) und DIN 4109, neueste Fassung, sind bei Durchführungen durch Decken und Wände Ummantelungen, Mineralwollschalen zur akustischen und brandschutztechnischen Trennung (R 90) vom Bauwerk vorzusehen bzw. auszuführen.

Einschl. Dichtheitsprüfung, Spülung und Inbetriebnahme der Heizungsinstallationen.

Rohrbefestigungen
Einteilige Rohrschelle mit Gewindeanschluss M8/M10 zur Befestigung Rohranlagen in der Haustechnik. Geeignet für Wand-, Boden- und Deckenmontage sowie zur schallentkoppelten Rohrbefestigung bei

Material:
Stahl, galvanisch verzinkt,
12 ‘m Rückstellfeder aus Federstahlblech
Nennlast:  0,8 kN
Schalldämmeinlage
Profilgummi  SBR/EPDM, schwarz
Härte  45+/-5› Shore
Temperaturbereich  - 50°C bis +110°C
Einfügungsdämmung  bis zu 17 dB(A)

Brandverhalten:
Baustoffklasse B2 (DIN 4102), nicht abtropfend
Langzeitverhalten: witterungs-, alterungs- und ozonbeständig
(geprüft nach DIN 53508 und DIN 53509)

Alle Rohrschellen sollen an Montageschienen befestigt werden. Die Montageschienen sind in schallgedämmter Ausführung und mit schallgedämmten Befestigungen zu montieren

*Hinweis: EDELSTAHL-ROHRLEITUNGEN*
--------------------------------------------
EDELSTAHL-ROHRLEITUNGEN
--------------------------------------------

*Hinweis: Edelstahlrohre 1.4520 Heizung (Vg-V2A)*
Edelstahl Rohrleitungssystem in den Abmessungen d 15-108 mm aus nichtrostendem CrTi-Stahl, Werkstoff-Nr.: 1.4520 nach DIN EN 10088, Rohrverbindungen mit Verbinder mit dem Nachweis der Zwangsundichtigkeit in unverpresstem Zustand.

Systemkomponenten:
Edelstahl Systemrohre 1.4520 (CrTi-Stahl), d 15-108 mm geprüft nach DVGW- Arbeitsblatt GW 541 und Werksnorm, biegbar

Bei den verpressten Pressfittings d12 - d108 mm, kann die Einstecktiefe durch eine zerstörungsfreie Prüfung, im entleerten Zustand der Anlage, überprüft und dokumentiert werden.

Technische Eigenschaften
- Oberflächenrauheit (µm): 1.5 µm
- Spezifische Wärmekapazität (J/(kg·K)): 430 J/(kg·K)
- Werkstoff: CrTi-Stahl 1.4520 (DIN EN 10088)
- Wärmeausdehnung (mm/(m·K)):  0.016 mm/(m·K)
- Wärmeleitfähigkeit Rohr (W/(m·K)): 15 W/(m·K)
- DN / Nennweite: 12
- L / Länge (m): 6 m
- s / Wanddicke (mm): 1 mm

Verlegen als Heizungs- oder Heizungsanschlussleitungen unter Beachtung der DIN EN 12828 und DIN EN 14336

Einschließlich Ablängen, Ausrichten und Befestigen, unter Berücksichtigung der temperaturabhängigen Längenänderung, Dichtheitsprüfung und Spülen.

angebotenes Fabrikat und Typ:

Fabrikat: '....................................................' vom Bieter einzutragen

Typ: '....................................................' vom Bieter einzutragen

**02.03.0001 Rohrleitung 15x1,2 mm (DN 12) Edelstahl 1.4520**
Edelstahlrohrleitungen wie vor beschrieben
Rohrleitung 15x1,2 mm
Menge: 540,000 m

**02.03.0002 Rohrleitung 18x1,2 mm (DN 15) Edelstahl 1.4520**
Edelstahlrohrleitungen wie vor beschrieben
Rohrleitung 18x1,2 mm
Menge: 310,000 m

**02.03.0003 Rohrleitung 22x1,5 mm (DN 20) Edelstahl 1.4520**
Edelstahlrohrleitungen wie vor beschrieben
Rohrleitung 22x1,5 mm
Menge: 120,000 m

**02.03.0004 Rohrleitung 28x1,5 mm (DN 25) Edelstahl 1.4520**
Edelstahlrohrleitungen wie vor beschrieben
Rohrleitung 28x1,5 mm
Menge: 36,000 m

**02.03.0005 Rohrleitung 35x1,5 mm (DN 32) Edelstahl 1.4520**
Edelstahlrohrleitungen wie vor beschrieben
Rohrleitung 35x1,5 mm
Menge: 30,000 m

**02.03.0006 Rohrleitung 42x1,5 mm (DN40) Edelstahl 1.4520**
Edelstahlrohrleitungen wie vor beschrieben
Rohrleitung 42x1,5 mm
Menge: 20,000 m

*Hinweis: Formteile System Edelstahl - Edelstahl 1.4520*
----------------
Formteile
----------------

Formstücke
für vorstehendes Rohrleitungssystem
Werkstoff Edelstahl
passend zun angebotenen Rohrleitungssystem

**02.03.0007 Edelstahl Bogen 15mm (DN12)**
Bogen zu vorstehender Rohrleitung, 15 mm
Gradstellung nach Erfordernis 45/90°
Menge: 420,000 St

**02.03.0008 Edelstahl Bogen 18mm (DN15)**
Bogen zu vorstehender Rohrleitung, 18 mm
Gradstellung nach Erfordernis 45/90°
Menge: 210,000 St

**02.03.0009 Edelstahl Bogen 22 mm (DN20)**
Bogen zu vorstehender Rohrleitung, 22 mm
Gradstellung nach Erfordernis 45/90°
Menge: 120,000 St

**02.03.0010 Edelstahl Bogen 28 mm (DN25)**
T-Stück oder Bogen zu vorstehender Rohrleitung, 28 mm
Gradstellung nach Erfordernis 45/90°
Menge: 50,000 St

**02.03.0011 Edelstahl Bogen 35 mm (DN32)**
T-Stück oder Bogen zu vorstehender Rohrleitung, 35 mm
Gradstellung nach Erfordernis 45/90°
Menge: 30,000 St

**02.03.0012 Edelstahl Bogen 42 mm (DN40)**
T-Stück oder Bogen zu vorstehender Rohrleitung, 42 mm
Gradstellung nach Erfordernis 45/90°
Menge: 10,000 St

**02.03.0013 Edelstahl T-Stück 15mm (DN12)**
T-Stück zu vorstehender Rohrleitung, 15 mm
mit gleichem Abgang/Reduzierung
Menge: 50,000 St

**02.03.0014 Edelstahl T-Stück 18 mm (DN15)**
T-Stück zu vorstehender Rohrleitung, 18 mm
mit gleichem Abgang/Reduzierung
Menge: 20,000 St

**02.03.0015 Edelstahl T-Stück 22 mm (DN20)**
T-Stück zu vorstehender Rohrleitung, 22 mm
mit gleichem Abgang/Reduzierung
Menge: 20,000 St

**02.03.0016 Edelstahl T-Stück 28 mm (DN25)**
T-Stück zu vorstehender Rohrleitung, 28 mm
mit gleichem Abgang/Reduzierung
Menge: 4,000 St

**02.03.0017 Edelstahl T-Stück 35 mm (DN32)**
T-Stück zu vorstehender Rohrleitung, 32 mm
mit gleichem Abgang/Reduzierung
Menge: 12,000 St

**02.03.0018 Edelstahl T-Stück 42 mm (DN40)**
T-Stück zu vorstehender Rohrleitung, 42 mm
mit gleichem Abgang/Reduzierung
Menge: 20,000 St

**02.03.0019 Edelstahl Muffe / Reduzierung 18 mm (DN 15)**
Muffe / Reduzierung zu vorst. Rohleitungssystem,  18 x 1,2 (DN 15)
Muffe nur bei Überlängen!
Menge: 10,000 St

**02.03.0020 Edelstahl Muffe / Reduzierung 22 mm (DN 20)**
Muffe / Reduzierung zu vorst. Rohleitungssystem,  22 x 1,2 (DN 20)
Muffe nur bei Überlängen!
Menge: 10,000 St

**02.03.0021 Edelstahl Muffe / Reduzierung 28 mm (DN 25)**
Muffe / Reduzierung zu vorst. Rohleitungssystem, 28 x 1,2 (DN 25)
Muffe nur bei Überlängen!
Menge: 10,000 St

**02.03.0022 Edelstahl Muffe / Reduzierung 35 mm (DN 32)**
Muffe / Reduzierung zu vorst. Rohleitungssystem, 35 x 1,5 (DN 32)
Muffe nur bei Überlängen!
Menge: 6,000 St

**02.03.0023 Edelstahl Muffe / Reduzierung 42 mm (DN 40)**
Muffe / Reduzierung zu vorst. Rohleitungssystem, 42 x 1,5 (DN 40)
Muffe nur bei Überlängen!
Menge: 6,000 St

*Hinweis: Verschraubungen Übergang System Edelstahl - schwach legiert -*
----------------
Formteile
----------------

Formstücke
für vorstehendes Rohrleitungssystem Werkstoff 1.4520
Ausführung je nach Erfordernis als
- Verschraubungen Aussengewinde / Innengewinde
- Übergangsverschraubungen Aussengewinde / Innengewinde

immer einseitig systemkompatibel zum verpressen

**02.03.0024 Verschraubungen DN 12 bis DN 20**
Formteil wie vor
Anschluss : DN 12 bis DN 20
Verschraubungen
Menge: 220,000 Stck

**02.03.0025 Verschraubungen DN 25**
Formteil wie vor
Anschluss : DN 25
Verschraubungen
Menge: 20,000 Stck

**02.03.0026 Verschraubungen DN 32**
Formteil wie vor
Anschluss : DN 32
Verschraubungen
Menge: 10,000 Stck

**02.03.0027 Verschraubungen DN 40**
Formteil wie vor
Anschluss : DN 40
Verschraubungen
Menge: 10,000 Stck

*Hinweis: ZUBEHÖR SONDERKONSTRUKTIONEN*
-------------------------------------------------------
ZUBEHÖR SONDERKONSTRUKTIONEN
-------------------------------------------------------

Alle für die Montage notwendigen Hilfsmittel, alle Befestigungs- und Abhängsysteme sind selbstständig zu entwickeln und in die Einheitspreise einzurechen.

**02.03.0028 Profilstahl**
Profileisen aus Stahl St 35 verzinkt, für Konsolen, Gehänge, Traversen, Stütz- und Tragekonstruktionen, Festpunkte und Zusatzhalterungen.

Die Konstruktionen zur Aufnahme der Rohrgewichte sowie der Schub- und Zugkräfte sind nach den örtlichen Gegebenheiten zu dimensionieren und einzubauen.
Menge: 100,000 kg

**02.03.0029 Befestigungsschienen**
Befestigungsschienen zum Aufhängen/Befestigen des Rohrleitungssystems einschließlich Befestigungsschrauben mit zugelassenen Dübeln

Mit schalldämmender Zwischenlage komplett mit allen Konsolen, Traversen, Abhängungen usw. Tragekonstruktion komplett korrosionsgeschützt zur Befestigung an den jeweiligen Baukörper.

Fabrikat nach Wahl des Bieters
Menge: 20,000 m

*Hinweis: ARBEITEN BESTAND*

*Hinweis: Bestandsanschlüsse*
Anschluss von Heizungsanschlussleitungen an vorhandene
Rohrleitungen und Steigesträngen, Leistung immer für
Vor- und Rücklauf zusammen mit :

- Vorbereiten der vorhandenen
  Anschlußleitung bzw des Steigestranges
- Vorbereitung der Leitung für Neuanschluß
- Anschlus des Verbrauchers/Rohrleitung
- je nach Erfordnerniss Isolierung/Nachisolierung des Anschlusses

Die Leistung versteht sich inklusive der zum Anschluß benötigten Übergänge, Verschraubungen, Flansche, Verschraubungen Dichtungsmaterialien sowie gegebenenfalls das errichten/erneuern von Befestigungen.

**02.03.0030 Bestandsanschluss bis DN 50**
Anschluss Schnittpunkt von Bestand und Neuinstallation im Gebäude

Anschluss: C-Stahl / Stahlrohr DIN 2448, bis DN 50
Verbindung: PN 6
Rohrleitung  : Vorlauf- und Rücklauf
Isolierung: diffussionsdicht verklebt

Leistung immer für Vor- und Rücklauf zusammen!
Menge: 20,000 St

**02.03.0031 HK-Anschlussleitungen DN 12-DN 20 anpassen**
Anpassen von Heizkörperanschlussleitungen DN 12-DN 20
an die ausgeschriebenen Kompaktheizkörper inkl.  Abbauen des vorhandenen HK, einkürzen/Verlängern der vorhandenen Anschlussleitung, Aus/Wiedereinbau des Thermostat-Ventil,
erneuern der Anschlussdichtung des Thermostatventil,
Anschluss des neuen HK komplett mit allen erforderlichen
Rohr- und Kleinmaterialien.

Leistung immer für Vor- und Rücklauf zusammen
Menge: 25,000 Stck

*Hinweis: Schwarzrohradapter Innen/Aussengewinde*
Schwarzrohradapter mit Innengewinde
Kraftschlüssige kompakte Klemmverschraubung für Stahlrohre nach DIN EN 10255, für den Einsatz in Warmwasser-Heizungsanlagen und Trinkwasseranlagen, mit Innengewinde.

Werkstoff des Anschlusses 1 Messing
Werkstoffgüte Anschluss 1 CuZn40Pb2 (CW617N)
Oberflächenschutz Anschluss 1 vernickelt
Oberflächenbehandlung Anschluss 1 unbehandelt
Werkstoff des Anschlusses 2 Messing
Werkstoffgüte Anschluss 2 CuZn40Pb2 (CW617N)
Oberflächenschutz Anschluss 2 vernickelt
Oberflächenbehandlung Anschluss 2 unbehandelt

Form gerade
Ausführung 2-teilig
Reduzierend Nein
Exzentrisch Nein
Systemgebunden Nein

Anschluss 1 Aussen/Innengewinde nach Bedarf

Druckstufe Flansch (PN) PN 10
Material Dichtung Ethylen-Propylen-Dien-Kautschuk (EPDM)
Mit Stoßnocken Ja

Max. Arbeitsdruck bei 20 °C, 10 bar

Max. Betriebsdruck bei max. Mediumtemperatur

Mit Dichtungsmaterial Ja

DVGW-Siegel für Wasser Ja

Zertifiziert nach NF 545 Nein

Zum einbau in und an Bestandsheizungsanlagen mit

EN 10255 M - mittelschwere Gewinderohre (medium)
EN 10255 H - schwere Gewinderohre (heavy)

Die Einbauvorgaben des Herstellers sind exakt zu beachten
Inkl. der dazugehörigen Nebenarbeiten, reinigen und entgraten
der Rohrleitungen, ausrichten des Adapters
sowie der erhöhten Dichtheitskontrolle

Fabrikat und Typ der Planung:

Hersteller:  Simplex
Typ:  Schwarzrohradapter Plus

oder gleichwertig

angebotenes Fabrikat und Typ:

Fabrikat: '....................................................' vom Bieter einzutragen

Typ: '....................................................' vom Bieter einzutragen

**02.03.0032 Schwarzrohradapter 3/8 auf 1/2**
Schwarzrohradapter wie vor beschrieben,

Anschluss Bestand:  R 3/8
Anschluss neu:  R 1/2 innen/aussen nach Bedarf
Menge: 104,000 St

**02.03.0033 Schwarzrohradapter 1/2 auf 1/2**
Schwarzrohradapter wie vor beschrieben,

Anschluss Bestand:  R 1/2
Anschluss neu:  R 1/2 innen/aussen nach Bedarf
Menge: 40,000 St

**02.03.0034 Schwarzrohradapter 3/4 auf 3/4**
Schwarzrohradapter wie vor beschrieben,

Anschluss Bestand:  R 3/4
Anschluss neu:  R 3/4 innen/aussen nach Bedarf
Menge: 20,000 St

**02.03.0035 Schwarzrohradapter 1 auf 1**
Schwarzrohradapter wie vor beschrieben,

Anschluss Bestand:  R 1
Anschluss neu:  R 1 innen/aussen nach Bedarf
Menge: 2,000 St

**02.03.0036 Schwarzrohradapter 1 1/4 auf 1 1/4**
Schwarzrohradapter wie vor beschrieben,

Anschluss Bestand:  R 1 1/4
Anschluss neu:  R 1 1/4  innen/aussen nach Bedarf
Menge: 2,000 St

#### Abschnitt 02.04 PUMPEN + ARMATUREN HEIZUNG

*Hinweis: Kalkulationshinweis Verschraubungen*
---------------------------------------------------
Kalkulationshinweis Verschraubungen
---------------------------------------------------

Alle Armaturen, Pumpen und Einbaukomponenten sind immer einschließlich der für die Montage erforderlichen Verschraubungen, Gegenverschraubungen, Muffen und Dichtungen zu kalkulieren. Eine separate Vergütung erfolgt nicht.

*Hinweis: Kalkulationshinweis Flansche*
---------------------------------------
Kalkulationshinweis Flansche
---------------------------------------

Alle Flanschenarmaturen, Pumpen und Einbaukomponenten sind immer einschließlich der für die Montage erforderlichen Gegenflansche als Los-, Vorschweiß- oder Gewindeflansch, Schrauben, Muttern und Dichtungen zu kalkulieren. Eine separate Vergütung erfolgt nicht.

*Hinweis: Kalkulationshinweis Temperaturen*
---------------------------------------------
Kalkulationshinweis Temperaturen
---------------------------------------------

Alle nachfolgenden Armaturen und Einbauteile werden mit folgenden maximalen Systemtemperaturen beaufschlagt

-----------------
VERTEILER
-----------------
Zubringer  70/50°C
RLT Anlagen  70/50°C
Fußbodenheizung  50/40°C entfällt
Fußbodenheizung  40/30°C
Warmwasserbereitung  70/25°C

*Hinweis: ABSPERRORGANE UND ZUBEHÖR*
---------------------------------------------------
ABSPERRORGANE UND ZUBEHÖR
---------------------------------------------------

*Hinweis: Kugelhahn, mit Innengewindeanschlüssen, Gehäuse Rotguss*
Kugelhahn, mit Innengewindeanschlüssen, Gehäuse aus korrosionsbeständigem Rotguss nach DIN 1705, Kugel aus massiv Rotguss mit glattem Durchgang, Dichtung aus reinem PTFE.

**02.04.0001 Kugelhahn DN 25 H**
Kugelhahn wie vor beschrieben DN 25
Menge: 2,000 St

**02.04.0002 Kugelhahn DN 32 H**
Kugelhahn wie vor beschrieben DN 32
Menge: 4,000 St

**02.04.0003 Kugelhahn DN 40 H**
Kugelhahn wie vor beschrieben DN 40
Menge: 4,000 St

**02.04.0004 Kugelhahn DN 50 H**
Kugelhahn wie vor beschrieben DN 50
Menge: 4,000 St

*Hinweis: Strangregulier- und Absperrventil*
Strangregulier- und Absperrventil aus Rotguss für Vor- und Rücklauf unterschiedlich farblich gekennzeichnet für Heißwasser und Dampf bis 130 °C, 16 bar nach DIN 1705 mit Voreinstellungsanzeige, wartungsfreier Spindel mit Doppel-O-Ring und PTFE-Sitzabdichtung. DN 10-50 mit Außengewinde, flachdichtend mit Überwurfmuttern.

komplett mit:
Gewindetülle aus Messing, normale Länge, flachdichtend für Verschraubung vorstehender Regulierventile.

angebotenes Fabrikat und Typ:

Fabrikat: '....................................................' vom Bieter einzutragen

Typ: '....................................................' vom Bieter einzutragen

**02.04.0005 Strangregulierventil Vorlauf DN 15**
Ventil wie vor beschrieben als Strangregulierventil
für den
V o r l a u f  AG 1/2"
Menge: 2,000 St

**02.04.0006 Strangregulierventil Vorlauf DN 20**
Ventil wie vor beschrieben als Strangregulierventil für den
V o r l a u f  AG 3/4"
DN20
Menge: 3,000 St

**02.04.0007 Strangregulierventil Vorlauf DN 25**
Ventil wie vor beschrieben als Strangregulierventil für den
V o r l a u f  AG 1"
DN25
Menge: 4,000 St

**02.04.0008 Strangregulierventil Vorlauf DN 32**
Ventil wie vor beschrieben als Strangregulierventil für den
V o r l a u f  AG 1 1/4
DN32
Menge: 1,000 St

**02.04.0009 Strangregulierventil Rücklauf DN 15**
Ventil wie vor beschrieben als Strangregulierventil
für den
R ü c k l a u f  AG 1/2"
Menge: 2,000 St

**02.04.0010 Strangregulierventil Rücklauf DN 20**
Ventil wie vor beschrieben als Strangregulierventil für den
R ü c k l a u f  AG 3/4"
DN20
Menge: 3,000 St

**02.04.0011 Strangregulierventil Rücklauf DN 25**
Ventil wie vor beschrieben als Strangregulierventil für den
R ü c k l a u f  AG 1"
DN25
Menge: 4,000 St

**02.04.0012 Strangregulierventil Rücklauf DN 32**
Ventil wie vor beschrieben als Strangregulierventil für den
R ü c k l a u f  AG 1 1/4
DN32
Menge: 1,000 St

*Hinweis: Adsorbtions-Luftableiter*
Adsorbtions-Luftableiter mit eingebauter Entlüftungsvorrichtung

Gehäuse aus Messing (Gewindeanschluß) Spezialeinbauten zur Beruhigung des Wassers und einwandfreiem Entlüftungsablauf über die sehr große Kontaktfläche. Mit separater Luftkammer zur Trennung von Schmutzteilen vom Schwimmer und Entlüftungsventil. austauschbare Kappe mit Entlüftungsventil. Schwimmer und Schwimmermechanismus.

**02.04.0013 Adsorbtions-Luftabscheider DN 40**
Adsorbtions-Luftabscheider wie vor beschrieben, Anschluß: 1 3/4"
Menge: 2,000 St

*Hinweis: LUFTABLEITER*
------------------------
LUFTABLEITER
------------------------

*Hinweis: Lufttöpfe, aus nahtlosem Stahlrohr nach DIN 2448,*
Lufttöpfe, aus nahtlosem Stahlrohr nach DIN 2448, mit aufgeschweißten gewölbten Rohrböden einschließlich Muffe 1/2" für Entlüftung, werkseitig druckgeprüft.

Nennweite  min. 3 x Anschlussnennweite Rohrleitung
max. Anlagentemp.  120 C
zul. Betriebsdruck  6 bar
Nennweite Lufttopf  3 x DN Rohr
Angabe Nennweite  Lufttopf/Länge
  DN 20/130
  DN 25/150
  DN 32/200
  DN 40/250
  DN 50/250
  DN 65/300
  DN 80/300
  DN 100/300
  DN 125/300
  DN 150/350
  DN 200/500

**02.04.0014 Luftableiter für DN 25**
Luftableiter wie vor beschrieben für Rohrleitung DN 25
Menge: 2,000 St

**02.04.0015 Luftableiter für DN 40**
Luftableiter wie vor beschrieben für Rohrleitung DN 40
Menge: 2,000 St

**02.04.0016 Automatik Entlüfter Schwimmerentlüfter 3/8'' AG**
Schnellentlüfter

Ausführung als automatischen Schwimmerentlüfter.
fertig eingedichtet und mit Absperreinrichtung.
ein einfaches Austauschen ohne Anlagenentleerung möglich.
Gehäuse aus Messing mit integrierter Lecksicherung, durch eingebaute Quellringe.

-Max. zul. Betriebsüberdruck 10 bar,
-Spitzentemperaturbeständig bis 120 °C,
-dauerhaft bis 90 °C temperaturbeständig.
-3/8'' Außengewinde
Menge: 12,000 St

**02.04.0017 Entleerungsventil 3/8"**
Entleerungsventil R 3/8, Gehäuse aus Messing,
metallisch dichtend, Dichtflächen Messing,
PN 10, mit Gewindeanschluss
Menge: 8,000 St

**02.04.0018 Entleerungsventil DN 15**
Entleerungs-Ventil aus Messing mit PTFE-Dichtung,
Schlauchverschraubung, Kappe Kette, DN 15.
Menge: 10,000 St

**02.04.0019 Entlüftungsventil DN 10**
Entlüftungsventil DN 10, für Schlüsselbedienung, verchromt.
Menge: 4,000 St

*Hinweis: MESSEINRICHTUNGEN*
----------------------------------
MESSEINRICHTUNGEN
----------------------------------

**02.04.0020 Manometer DR 100, 0 - 6,0 bar komplett**
Manometer DR 100, 0 - 6,0 bar als Rohrfedermanometer,
Rohrfeder aus Cu-Legierung,
Gehäuse aus Stahl, lackiert,
Übersteckring aus Perbunan,
Messgenauigkeit entspr. Kl. 1,0 nach
Gehäusedurchmesser  100 mm
Anschlusszapfen radial nach unten 1/2"
Anzeigebereich 0 - 6,0 bar,

mit
Manometerventil DIN 16 271
Druckstossminderer
Rohranschlussstück, DN 15
Menge: 2,000 St

**02.04.0021 Zeigerthermometer TB 100, bis 100 Grad, Klasse 1**
Zeigerthermometer TB 100, 0 - 100°C

Messelement Bimetall, Tauchrohr axial, aus Messing,
Länge bis 250 mm bzw. kürzer
Gehäuse aus Edelstahl, Übersteckring aus Edelstahl,
Gehäusedurchmesser 100 mm,
Anzeigebereich in Grad Celsius:  0-100
Messgenauigkeit entspr. Klasse 1 nach DIN EN 13190
Menge: 4,000 St

**02.04.0022 Einschweißhülse T**
Einschweißen einer DN 15 bzw. DN 20 Schweißmuffe-Temperaturaufnehmer
Die Länge der Schweißmuffe ist so zu bemessen, dass der Fühlerkopf außerhalb der Rohrleitungsdämmung angebracht werden kann. Vor dem Einbau sind die Tauchhülsen auf die erforderliche Baulänge zu überprüfen.
Menge: 4,000 St

**02.04.0023 Einschweißhülse P**
Einschweißen einer DN 15 bzw. DN 20 Schweißmuffe-Druckaufnehmer
Die Länge der Schweißmuffe ist so zu bemessen, dass der Fühlerkopf außerhalb der Rohrleitungsdämmung angebracht werden kann. Vor dem Einbau sind die Tauchhülsen auf die erforderliche Baulänge zu überprüfen.
Menge: 2,000 St

**02.04.0024 Tauchhülsen T montieren**
Eindichten von durch Gewerk MSR-Technik gestellten Tauchhülsen für Temperaturfühler inkl. aller erforderlichen Klein- und Verbrauchsteile und einpressen der Muffen.
Menge: 4,000 St

**02.04.0025 Tauchhülsen P montieren**
Eindichten von durch Gewerk MSR-Technik gestellten Tauchhülsen für Druckaufnehmer inkl. aller erforderlichen Klein- und Verbrauchsteile und einpressen der Muffen.
Menge: 2,000 St

#### Abschnitt 02.05 WÄRMEDÄMMUNG

*Hinweis: AUSFÜHRUNG**
----------------------
AUSFÜHRUNG
----------------------

1. Heizungsleitungen im Sichtbereichen etc.Mineralwolle mit
  Oberflächenschutz Kunststoff-Mantel
2. Heizungsleitungen im Aussenbereich Mineralwolle mit Oberflächenschutz
  aus Alu-Blech/Zinkblech in wasserdichter Ausführung
3. Rohrleitungen in den Technikbereichen im Sichtbereich
  Mineralwolle mit Oberflächenschutz Kunststoff-Mantel
4. Rohrleitungen im Heizungsr. oder Unterzentralen m. Oberflächensch. aus PVC
5. Rohrleitungen in abgehängten Decken oder innerhalb von Verkleidungen Mineralwolle alukaschiert
6. Rohrleitungen im Estrich je nach Anforderung GEG mit Dämmhülse bzw.  Kautschukisolierung
7. Alle Armaturen erhalten Dämmkappen nach GEG Ausführung  Technikzentrale mit Blechummantelung (entfällt)

*Hinweis: Einheits-Preise*
!!! Bögen, Abzweige und sonstige Zulagen für die Isolierung sind in die
  Einheits-Preise einzurechnen !!!

Alle Leitungen verlaufen entsprechend vorgegebener und abgestimmter Trassenplannung in Montagehöher über 2.0 m.
Höchster  Installationsunkt 3.5 Meter über OKRFB.
Alle für die Installationen notwendigen Hub- und Hebemittel sind in den Einheitspreisen mit zu berücksichtigen und werden nicht separat vergütet.

*Hinweis: Wärmedämmung an Heizungsleitungen Vinylkautschuk 100% GEG*
Wärmedämmung an Heizungsleitungen bestehend aus:

Vinylkautschuk in Schlauchform, Stösse und Schnittflächen nach Angaben
des Herstellers verkleben (Neopren-Kontaktkleber). Dämmstoffdicke entspr. Energieeinsparungsgesetz einschl. Dämmung der Rohrleitungsformteile

Fabrikat: A r m a f l e x -SH-Isolierschlauch oder gleichwertig
Typ: Anwendungsbereich 100 % nach GEG
geplantes Rohrmaterial:  Metallrohr

oder gleichwertig

angebotenes Fabrikat und Typ:

Fabrikat: '....................................................' vom Bieter einzutragen

Typ: '....................................................' vom Bieter einzutragen

**02.05.0001 Vinylkautschuk 100%, DN 15**
Wärmedämmung wie vor beschrieben DN 15, 100% ENEV
Menge: 55,000 m

**02.05.0002 Vinylkautschuk 100%, DN 20**
Wärmedämmung wie vor beschrieben DN 20, 100% ENEV
Menge: 45,000 m

*Hinweis: Mineralwolle-100 % nach ENEV*
Wärmedämmung an Heizungs- und Warmwasserleitungen einschl. Formstücken, vollkommen diffusionsdicht aufgebracht für Rohrleitungen in Technikzentralen, Kellerräumen, etc., bestehend aus:

Mineralwollmatten oder Schalen der Wärmeleitfähigkeitsgruppe 035
nach DIN 18 165 auf Alu-Folie (min 50 mü) geklebt, nicht brennbar
nach DIN 4102, Stösse dauerhaft verklebt.

Innendurchmesser: 18-159 mm
Dämmstärke: 20-100 mm

Brandverhalten: A1 DIN 4102-1
Schmelzpunkt: 1.000 °C DIN 4102-17
Anwendungstemperatur: bis 250 °C
Wärmeleitfähigkeit: 0,035 W7(mK) ENEV

Anwendungsbereich: Warmwasser/Heizungsleitungen

Fabrikat: Rockwoll
Typ: Heizungsrohrschale 835

oder gleichwertig

angebotenes Fabrikat und Typ:

Fabrikat: '....................................................' vom Bieter einzutragen

Typ: '....................................................' vom Bieter einzutragen

**02.05.0003 Mineralwolldämmung 100% bis DN 20, Heizung**
Wärmedämmung wie vor beschrieben bis DN 20, 100%
Menge: 400,000 m

**02.05.0004 Mineralwolldämmung 100% DN 25, Heizung**
Wärmedämmung wie vor beschrieben DN 25, 100%
Menge: 50,000 m

**02.05.0005 Mineralwolldämmung 100% DN 32, Heizung**
Wärmedämmung wie vor beschrieben DN 32, 100%
Menge: 50,000 m

**02.05.0006 Mineralwolldämmung 100% DN 40, Heizung**
Wärmedämmung wie vor beschrieben DN 40, 100%
Menge: 20,000 m

**02.05.0007 Mineralwolldämmung 100% DN 50, Heizung**
Wärmedämmung wie vor beschrieben DN 50, 100%
Menge: 1,000 m

*Hinweis: OBERFLÄCHENSCHUTZ*
-----------------------------------
OBERFLÄCHENSCHUTZ
-----------------------------------

*Hinweis: Oberflächenschutz Sichtbereiche*
Oberflächenschutz für vorstehende Rohrleitungsisolierung aus alterungsbeständiger, schwerentflammbarer, harter Kunststofffolie,

Baustoffklasse DIN 4102-B1,
mit Allgemeinen bauaufsichtlichen Prüfzeugnis

Längsnähte überlappen und mit Kunststoffstecknieten verschließen oder mit THF-Spezialkleber verkleben. Orientierung der Längsnaht zum Mauerwerk. Sämtliche Bögen/Winkel sind mit entsprechenden Systemformteilen auszuführen. Abschlüsse sind immer mit Endmanschettenband auszuführen.

Rundstöße zum Ausgleich von Wärmedehnungen des Objektes als Schiebenähte nicht verkleben! Zu berücksichtigende Dämmstärke: 100%

Material muss frei von halogenierten Treibmitteln und HBCD sein und <0,1% CP, PBB und PBDE, sowie = 0,1% SVHC-Stoffe enthalten.

**02.05.0008 Oberflächenschutz bis DN 20 Kunststofffolie**
Oberflächenschutz wie vor beschrieben
für gedämmte Leitung bis DN 20
Menge: 240,000 m

**02.05.0009 Oberflächenschutz DN 32 Kunststofffolie**
Oberflächenschutz wie vor beschrieben
für gedämmte Leitung DN 32
Menge: 50,000 m

**02.05.0010 Oberflächenschutz DN 40 Kunststofffolie**
Oberflächenschutz wie vor beschrieben
für gedämmte Leitung DN 40
Menge: 20,000 m

**02.05.0011 Oberflächenschutz DN 50 Kunststofffolie**
Oberflächenschutz wie vor beschrieben
für gedämmte Leitung DN 50
Menge: 1,000 m

*Hinweis: ARMATURENKAPPEN*
-------------------------------
ARMATURENKAPPEN
-------------------------------

*Hinweis: Oberflächenschutz Kunststoff*
Oberflächenschutz für vorstehende Rohrleitungsisolierung aus alterungsbeständiger,schwerentflammbarer, harter Kunststofffolie,

Baustoffklasse DIN 4102-B1, mit Allgemeinen bauaufsichtlichen Prüfzeugnis

Längsnähte überlappen und mit Kunststoffstecknieten verschließen oder mit THF-Spezialkleber verkleben. Orientierung der Längsnaht zum Mauerwerk. Sämtliche Bögen/Winkel sind mit entsprechenden Systemformteilen auszuführen. Abschlüsse sind immer mit Endmanschettenband auszuführen.
Rundstöße zum Ausgleich von Wärmedehnungen des
Objektes als Schiebenähte nicht verkleben!
zu berücksichtigende Dämmstärke: 100%

Fabrikat  ISOGENOPAK
Allg. bau. Prüfz  P-BWU03-I-16.5.25
Farbe  RAL 7035 oder gleichwertigq

oder gleichwertig

angebotenes Fabrikat und Typ:

Fabrikat: '....................................................' vom Bieter einzutragen

Typ: '....................................................' vom Bieter einzutragen

*Hinweis: Box zur Wärme- und Kältedämmung (Kunststoff)*
Box zur Wärme- und Kältedämmung von Armaturen mit Muffenanschluss, bestehend aus zwei Halbschalen. Mit einem ca. 1 mm dicken Kunststoffmantel und einem PUR-Hartschaum-innenkern, FCKW-frei, entsprechend der GEG
Immer verschlossen mit zwei Spannringen bzw. Spannbändern.

Typ: Serie ES-BOX
Fabrikat: GWK oder gleichwertig

angebotenes Fabrikat und Typ:

Fabrikat: '....................................................' vom Bieter einzutragen

Typ: '....................................................' vom Bieter einzutragen

**02.05.0012 Dämmbox DN 20 Ventil / KH**
Dämmbox wie vor beschrieben, DN 20
Menge: 4,000 St

**02.05.0013 Dämmbox DN 25 Ventil / KH**
Dämmbox wie vor beschrieben, DN 25
Menge: 10,000 St

**02.05.0014 Dämmbox DN 32 Ventil / KH**
Dämmbox wie vor beschrieben, DN 32
Menge: 6,000 St

**02.05.0015 Dämmbox DN 40 Ventil / KH**
Dämmbox wie vor beschrieben, DN 40
Menge: 4,000 St

**02.05.0016 Rohrhülsen DN 20 - 50**
Rohrhülsen für Rohrleitungen DN 20 - 50,
für Wanddurchführungen durch gemauerte Wände
D= DN + 40 mm; L= 12 - 36 cm
Menge: 2,000 St

**02.05.0017 Rohrhülsen DN 65 - 100**
Rohrhülsen für Rohrleitungen DN 65 - 100,
für Wanddurchführungen durch gemauerte Wände
D= DN + 40 mm; L= 12 - 36 cm
Menge: 1,000 St

**02.05.0018 Ausstopfen von Rohrdurchführungen DN 20 - 50**
Ausstopfen von Rohrdurchführungen DN 20 - 50 durch gemauerte
Wände mit Mineralwolle.
Hitzebeständigkeit:  1000 °C
Stopfdichte:  90 kg/m³
Menge: 20,000 St

**02.05.0019 Ausstopfen von Rohrdurchführungen DN 65 - 100**
Ausstopfen von Rohrdurchführungen DN 65 - 100
durch gemauerte Wände mit Mineralwolle.

Hitzebeständigkeit: 1000 °C
Stopfdichte: 90 kg/m³
Menge: 1,000 St

#### Abschnitt 02.06 BRANDSCHUTZ HEIZUNG

*Hinweis: Brandschutztechnische Ertüchtung*
Bei den nachfolgenden Leistungen handelt es sich um die brandschutztechnische Ertüchtigung von Sanitär-, Heizungs- und Lüftungsinstallationen (Wand- und Deckendurchführungen) entsprechend DIN 4102T1-11 sowie der Muster-Leitungs-Anlagenrichtlinie (aktuelle MLAR).

Der Anbieter ist verpflichtet, die amtlichen Nachweise für die von ihm angebotenen Brandschutzmaßnahmen vorzulegen.

Diese Nachweise sind vor einer Beauftragung einzureichen.

Alle Leistungen mit den dafür notwendigen Hilfs- und Arbeitsmitteln, Montage- und Dichtungsmaterialien.

Der nachstehenden Leistungsbeschreibung liegenfolgende Vertragsbedingungen bzw. Normen und Richtlinien zugrunde:
DIN 18421 (Dämmarbeiten an technischen Anlagen)
DIN 4140 (Dämmarbeiten an betriebs- und haustechnischen Anlagen;
DIN 4102 (Brandverhalten von Baustoffen und Bauteilen).

Alle Installationen führen durch klassifizierte feuerwiderstandsfähige Decken und Wände F90. Es sind nur nichtbrennbare Isolierungen mit Schmelzpunkt 1000>C oder bauaufsichtlich zugelassene Schottungen einzubringen. Bei horizontalen Kombibelegungen im Bestand und Nichteinhaltung der geforderten Mindest-Leitungsabstände nach DIN 4102 ist eine an die BS-System-Zulassung angelehnte Abschottung durchzuführen.

Auf diese Positionen ist vom AN hinzuweisen und diese sind entsprechend zu dokumentieren.
Bei Einbringung vom Mineralwolle A1 ist ein rauchdichter Verschluss mittels Brandschutzsilikon herzustellen Alle Rohrisolierungen nichtbrennbar Schmelztemperatur 1000>C.

*Hinweis: Allgemeines zum Brandschutz*
Allgemeines zum Brandschutz: zwischen den Brandabschnitten sind die Decken- und Wanddurchbrüche für alle Rohrleitungen so zu verschließen, dass Feuer, Rauch und Temperatur im Brandfall nicht übertragen werden.

Dies gilt für die gesamten Installationen.
- Die Rohre müssen durch die Abschottung durchgeführt werden.
- Die Brandwanddurchführung muss mittig in das Bauteileingesetzt werden
- Die Materialien müssen für den Einsatz in leichten Trennwänden sowie in Massivwänden und Decken zugelassen sein.
- Das System muss für den permanenten Einbau zu verwenden sein.
- Jede Rohrabschottung sollte durch ein Schilddauerhaft gekennzeichnet werden.
- Das Schild muss neben der Abschottung an der Wand bzw. unter der Decke befestigt sein.
- Das Schild muss folgende Angaben enthalten:
- Name des Herstellers der Schottung
- Bezeichnung gemäß Zulassung
- Datum der Herstellung des Schotts

Der Anbieter ist verpflichtet, die amtlichen Nachweise für die von ihm angebotenen Brandschutzmaßnahmen vorzulegen. Diese Nachweise sind mit der Beauftragung einzureichen.

Nach Abschluss der Montage ist der ordnungsgemäße Einbau durch eine Übereinstimmungserklärung mit den entsprechenden amtlichen Nachweisen dem Bauherrn gegenüber zu bestätigen.

Amtliche Nachweise können sein:
- Allgemeine bauaufsichtliche Zulassung
- Prüfzeugnis
- Gutachtliche Stellungnahme

*Hinweis: Rohrdurchführung F 90 nach DIN 4102 Teil 11*
Rohrdurchführung F 90 nach DIN 4102 Teil 11 für nicht-/brennbare Installationsrohre mit nichtbrennbaren Medien bestehend aus:
formstabiler Steinwolle Rohrschale mit einem Schmelzpunkt > 1000°C gemäß DIN 4102 Teil 17 und einer Kaschierung aus reißfester gitternetzverstärkter Aluminiumsandwichfolie.

Mindestrohdichte  150 kg/m³
Wärmeleitfähigkeit  0,040 W/mK
Baustoffklasse  nichtbrennbar nach DIN 4102
Schalenlänge  bis 1000  mm

**02.06.0001 Rohrschott R 90 aus Mineralwolle, DN 12/15**
Rohrschott R 90 aus Mineralwolle, DN 12/15
Leistung ansonsten wie vor in vollem Wortlaut beschrieben

bestehend aus:
- Wand/Deckenschott
- weiterführende Dämmung 1 m rechts/oben
- weiterführende Dämmung 1 m links/unten
Menge: 50,000 St

**02.06.0002 Rohrschott R 90 aus Mineralwolle, DN 20**
Rohrschott R 90 aus Mineralwolle, DN 20
Leistung ansonsten wie vor in vollem Wortlaut beschrieben

bestehend aus:
- Wand/Deckenschott
- weiterführende Dämmung 1 m rechts/oben
- weiterführende Dämmung 1 m links/unten
Menge: 26,000 St

**02.06.0003 Rohrschott R 90 aus Mineralwolle, DN 25**
Rohrschott R 90 aus Mineralwolle, DN 25
Leistung ansonsten wie vor in vollem Wortlaut beschrieben

bestehend aus:
- Wand/Deckenschott
- weiterführende Dämmung 1 m rechts/oben
- weiterführende Dämmung 1 m links/unten
Menge: 20,000 St

**02.06.0004 Rohrschott R 90 aus Mineralwolle, DN 32**
Rohrschott R 90 aus Mineralwolle, DN 32
Leistung ansonsten wie vor in vollem Wortlaut beschrieben

bestehend aus:
- Wand/Deckenschott
- weiterführende Dämmung 1 m rechts/oben
- weiterführende Dämmung 1 m links/unten
Menge: 8,000 St

**02.06.0005 Rohrschott R 90 aus Mineralwolle, DN 40**
Rohrschott R 90 aus Mineralwolle, DN 40
Leistung ansonsten wie vor in vollem Wortlaut beschrieben

bestehend aus:
- Wand/Deckenschott
- weiterführende Dämmung 1 m rechts/oben
- weiterführende Dämmung 1 m links/unten
Menge: 2,000 St

**02.06.0006 Mörtelfuge R90 DN 15-25, Wand/Decke**
Aussparung zwischen der Rohrdurchführung und der feuerbeständigen Wand unter Hinzulieferung von Mörtel nach DIN 1053-1, Mörtelgruppe III F90 verschließen.
Fugenbreite  max. 10 cm
Wandstärke  bis 25 cm
Rohrnennweite  DN 15 - DN 25

inclusive dem einseitigen Verschließen des Ringspaltes vor dem Verfüllen und dem Glätten der Fugenoberfläche.
Menge: 30,000 St

**02.06.0007 Mörtelfuge R90 DN 32-40, Wand/Decke**
Aussparung zwischen der Rohrdurchführung und der feuerbeständigen Wand unter Hinzulieferung von Mörtel nach DIN 1053-1, Mörtelgruppe III F90 verschließen.
Fugenbreite  max. 10 cm
Wandstärke  bis 25 cm
Rohrnennweite  DN 32-40

inclusive dem einseitigen Verschließen des Ringspaltes vor dem Verfüllen und dem Glätten der Fugenoberfläche.
Menge: 24,000 St

**02.06.0008 Mörtelfuge R90 DN 50-65, Wand/Decke**
Aussparung zwischen der Rohrdurchführung und der feuerbeständigen Wand unter Hinzulieferung von Mörtel nach DIN 1053-1, Mörtelgruppe III F90 verschließen.
Fugenbreite  max. 10 cm
Wandstärke  bis 25 cm
Rohrnennweite  DN 50-65

inklusive des einseitigen Verschließen des Ringspaltes vor dem Verfüllen und dem Glätten der Fugenoberfläche.
Menge: 1,000 St

**02.06.0009 Kennzeichnung Konformität**
Kennzeichnung aller eingesetzten auch durch Fremdgewerke verschlossenen Brandschutzdurchführungen mit Schildern unter Angabe von
- Rohrart
- Medium
- Tag der Endkontrolle durch das verantwortliche Gewerk
- Firmenangabe/Unterschrift des Verantwortlichen Gewerkes
- Nr. des Zulassungsbescheides - falls erteilt
Menge: 1,000 psch

#### Abschnitt 02.07 INBETRIEBNAHME-PRÜFUNG-DOKUMENTATION

**02.07.0001 Baustelleneinrichtung**
Baustelleneinrichtung mit An- und Abfahrt der Monteure, Material- und Werkzeugtransport innerhalb und außerhalb der Baustelle, einschließlich Rücktransport von Restmaterialien etc.

Die Baustelleneinrichtung des Hochbaus sieht eine Grundausstattung der Baustelle vor. Darin enthalten sind Baustrom, Bauwasser sowie WC-Container.

Das Aufstellen von Tagesunterkünften und Magazine ist aufgrund der geringen Platzverhältnisse im vorfeld mit der örtlichen Baulleitung abzustimmen.
Menge: 1,000 St

**02.07.0002 Einweisung des AG**
Einweisung der verantwortlichen Personen des AG in die Funktion- und Bedienung der beschriebenen und vom AN zu installierenden haustechnischen Anlagen.

Der AN erstellt hierzu einen Schulungsplan . Im Schulungsplan, welcher rechtzeitig vor der Abnahme der Bauleitung des AG zur Freigabe vorzulegen ist, wird festgeschrieben, wann welche Schulungen/ Einweiungen, für welche Tätigkeiten, Bauteile oder Anlagen erfolgen sollen (z.B Inspektionen, Filterwechsel, Einweisung in Anlagenfuntionalitäten, etc.). Der AN stellt hierzu geeignete Einweisungs- und Schulungsunterlagen zur Verfügung. Die jeweils durchgeführte Schulung/ Einweisung ist schriftlich zu dokumentieren.
Menge: 1,000 psch

**02.07.0003 Innendruckprüfung, hydraulisches System, bis 108 mm 2K**
Zusätzliche Druck- und Dichtheitsprüfung von Rohrleitungen,
aus Präzessionsstahlrohr,gepresst,
Betriebsmedium Heizungswasser,
Außendurchmesser bis 108 mm,
Prüfmedium Wasser,

einschl. aller erforderlicher Anlagen, Abdichtungen, Verankerungen, Rohrverschlüsse

Inhalt bis ca. 2.000 Liter
Menge: 1,000 St

**02.07.0004 Spülung, hydraulisches System, Heizung**
Spülung, hydraulisches System, Heizungsnetz
Gesamtleitungslängen: gemäß Ausführungsplanung

Abhängig vom Baufortschritt ist für das jeweilige Rohrsystem eine Spülung in Teilstrecken zu kalkulieren. Die Spülung hat in folgende Teilstrecken zu erfolgen: Gruppenweise/Geschossweise

Über die Prüfung ist ein Prüfbericht zu erstellen.
Menge: 1,000 St

**02.07.0005 Auffüllen VDI-Richtlinie 2035 ca. 2.000 Liter**
vollständiges Auffüllen des Heizungsnetzes inklusive aller dafür notwendigen Hilfsmittel und Gerätschaften sowie Hilfsenergien und Entlüften sowie Nachentlüften nachvollständigen Aufheizvorgang.

Das Füll- und Ergänzungswasser hat den Vorgaben der VDI-Richtlinie 2035, Blatt 1, sowie den Vorgaben des Herstellers der WE Anlage zu entsprechen.

Inhalt:  ca. 2.000 Liter

Das Auffüllen hat mit einer separaten Mietanlage zu erfolgen und ist mit einer Wasseranalyse zu dokumentieren.
Menge: 1,000 Stck

**02.07.0006 Hydraulischer Anlagenabgleich + Dokumentation**
Komplette hydraulische Einregulierung der Heizungsleitungen auf die erforderlichen Fördermengen in den verschiedenen Teilstrecken

mit Dokumentation der eingestellten Armaturenwerte, Druckverluste, Förderströme usw. einschließlich Stellung notwendiges Meßequipment des Armaturenherstellers und elektronische Dokumentation der Meßergebnisse/Einstellwerte.
Menge: 1,000 psch

*Hinweis: Hinweis Montagehöhen und Verlauf*
-----------------------------------------------
Hinweis Montagehöhen und Verlauf
-----------------------------------------------
siehe Vorbemerkungen
-----------------------------------------------

**02.07.0007 Bezeichnungsschild mehrschichtig Kunststoff H 37mm B 74mm, 2-zeilig Ha**
Bezeichnungsschild, Farbe und Beschriftung nach Angaben des AG, aus mehrschichtigem Kunststoff, Beschriftung 2-zeilig, gefräst, Höhe 37 mm, Breite 74 mm, Befestigung mit Schildträger aus verzinktem Stahl, Halter und Spannband.
Menge: 10,000 St

**02.07.0008 Bezeichnungsschild mehrschichtig Kunststoff H 37mm B 74mm, 3-zeilig Ha**
Bezeichnungsschild, Farbe und Beschriftung nach Angaben des AG, aus mehrschichtigem Kunststoff, Beschriftung 3-zeilig, gefräst, Höhe 37 mm, Breite 74 mm, Befestigung mit Schildträger aus verzinktem Stahl, Halter und Spannband.
Menge: 10,000 St

**02.07.0009 Revisionsunterlagen gemäß ZTV**
Revisionszeichnungen- und Unterlagen gemäß Punkt
" AUSFÜHRUNGSPLÄNE, Werkpläne, Revisionsunterlag TGA " der ZTV

Sämtliche Revisionspläne (Grundrisse, Schnitte, Details etc.), Anlagen- und Strangschemen, Gerätekonstruktionspläne, Schaltpläne sind zusätzlich zu den in den Vorbemerkungen beschriebenen Dokumentationsunterlagen 4-fach auf Datenträger (USB-Stick) im DWG-, DXF- sowie PLT-Format dem AG zu überreichen.
Menge: 1,000 St

#### Abschnitt 02.08 SONSTIGES HEIZUNG

*Hinweis: STUNDENLOHNARBEITEN*
-------------------------------------
STUNDENLOHNARBEITEN
--------------------------------------

**02.08.0001 Monteurstunden**
Menge: 20,000 h

**02.08.0002 Helferstunden / Stemmarbeiten**
Helferstunden

wichtiger Hinweis:
Werden keine Helfer beschäftigt, ist stattdessen der Facharbeiterlohn anzusetzen
Menge: 20,000 h

*Hinweis: BRECH- UND STEMMARBEITEN OHNE WIEDERVERSCHLIESSEN*
---------------------------------------------------------------------------------------------
BRECH- UND STEMMARBEITEN OHNE WIEDERVERSCHLIESSEN
----------------------------------------------------------------------------------------------

*Hinweis: STUNDENZETTEL*
Diese Arbeiten dürfen nur auf besondere Anodrnung der Bauleitung ausgeführt werden. Hierfür sind Arbeitszettel der Bauleitung zur Bestätigung und Abzeichnung vorzulegen.

Die bestätigten Arbeitszettel sind bei der Schlussrechnung mit einzureichen.

*Hinweis: DURCHBRÜCHE*
Stemm- und Durchbruchsarbeiten zur Verlegung von Technischen Installationen innerhalb von Gebäuden Einschließlich Erschwerniszulage für Mauerwerk bestehend aus:

Mehrfachmaterialien wie Bruchstein, Ziegel- und Betonkombinationen.
Durchbrüche bis zu einer Mauerstärke von 11,5 cm und Aussparungen in Trockenbauwänden sind als Nachbrecharbeiten zu werten und werden nicht gesondert vergütet.

**02.08.0003 Wanddurchbruch bis 0,5 m² bis 400 mm**
Wandurchbruch wie vor beschrieben,

Durchbruch  bis 0,5 qm
Wandstärke  bis 400 mm
Menge: 2,000 St

**02.08.0004 Wanddurchbruch bis 0,5 m² bis 650 mm**
Wandurchbruch wie vor beschrieben

Durchbruch : bis 0,5 qm
Wandstärke : bis 650 mm
Menge: 2,000 St

**02.08.0005 Fräs- und Stemmarbeiten KS Mauerwerk bis ca. 15cm**
Fräs- und Stemmarbeiten KS Mauerwerk mit einer Steinrohdichteklasse
(RDK) bis 2,0 für Installationen (HLS)

Tiefe: bis ca. 15 cm
Menge: 10,000 m2

**02.08.0006 Kernbohrung 40-120 mm Dm., bis 24er KS Mauerwerk**
Kernbohrung durch Kalksandsteinmauerwerk, ohne Bohrwasserabsaugung.

Durchmesser 40 bis 120 mm
Deckenstärke bis 400  mm
Menge: 40,000 St

**02.08.0007 Kernbohrung 40-90 mm Dm., bis 400 mm Tiefe**
Kernbohrung durch Stahlbetondecke oder Wand einschließlich Bohrwasserabsaugung.

Durchmesser 40 bis 90 mm
Deckenstärke bis 400  mm
Menge: 60,000 St

**02.08.0008 Kernbohrung 100-180 mm Dm., bis 400 mm Tiefe**
Kernbohrung durch Stahlbetondecke oder Wand einschließlich Bohrwasserabsaugung.

Durchmesser 100 bis 180 mm
Deckenstärke bis 400 mm
Menge: 4,000 St

### Hauptabschnitt 03 LV 430 Raumlufttechnik

#### Abschnitt 03.01 L DEMONTAGE + ENTSORGUNG

*Hinweis: DEMONTAGE LÜFTUNGSANLAGEN*

*Hinweis: Freigabe*
Folgende Arbeiten sind in Abstimmung mit der Bauleitung
durchzuführen. Hierfür sind Arbeitszettel der Bauleitung zur Bestätigung und Abzeichnung vorzulegen und
mit der Schlußrechnung einzureichen.

Der Abbruch ist zeitlich begrenzt.

Diese Bedingungen sind bei der Kalkulation zu berücksichtigen.

*Hinweis: Hinweis Vorbemerkungen*
***  Auf die allgemeinen Vorbemerkungen  ***
***  wird in diesem Zusammenhang ausdrücklich  ***
***  verwiesen !  ***

*Hinweis: Kalkulationshinweis*
Bei der Kalkulation sind zu berücksichtigen :
Demontage durch fachgerechtes Zerlegen der Anlagen
in den Aufstellräumen bei Einhaltung der Brandschutzbestimmungen. Die dafür  notwendigen und geeigneten Maßnahmen sind in die EP mit einzukalkulieren

Mit Transport zum Sammelplatz in der Nähe der Baustelle
einschl. Aufladen
Für alle Abbruchmaterialien ist ein entsprechender
Entsorgungsnachweis zu erbringen und mit der Schlussrechnung einzureichen.
Bei Nachweis von gesundheitsgefährdenden- oder
entsorgungspflichtigen Stoffen (Sondermüll) ist dies
unverzüglich anzuzeigen.

*Hinweis: DEMONTAGE EG bis 5.OG und DACH*

*Hinweis: Demontageort /-zeit projektspezifisch*
Bei der Kalkulation sind zu berücksichtigen :
Demontageort  EG bis Dach
Transportmöglichkeit  ebenerdig ins Freie
Notwendigkeit Kraneinsatz  ja (Zentrale Dach)

Zeit:  xxx

Hinweis:  Innenhof

**03.01.0001 Demontage Dach Radialventilator inkl. Sockel**
Demontage eines bestehenden Radialventilators inkl.
Sockel auf dem Dach der Wohnanlage (Flachdach).

Baujahr  1981
Aufstellort  Dach
Höhe:  ca. 15 m über Gelände
Typ:  Abluft
Länge/Breite/Höhe  unbekannt
Gewicht :  unbekannt
Luftleistung:  unbekannt  ca. x.xx m3/h

Leistungsumfang:

- Absicherung der Arbeitsstelle gemas geltenden Arbeitsschutzrichtlinien,
inkl. personlicher Schutzausrustung.
- Trennung der elektrischen Anschlüsse inkl. fachgerechter
Sicherung
- Demontage des Radialventilators inkl. aller Befestigungselemente
- Ausbau von Anschlussleitungen und ggf. Steuerleitungen
Rückbau von Unterkonstruktionen, falls erforderlich
Transport und fachgerechte Entsorgung des Altgeräts gemäß ElektroG
- Reinigung der Demontagestelle
- Dokumentation der durchgefuhrten Arbeiten

Besondere Hinweise:
Absturzsicherung und ggf. Geruststellung sind Bestandteil
der Leistung, Koordination mit anderen Gewerken (z. B.
Dachdecker, Elektriker) erforderlich

Demontage durch fachgerechtes Zerlegen der Gesamtanlage im Aufstellraum. Es sind beengte Arbeitsverhältnisse zuberücksichtigen.

Inklusive:
Einbauteile
Ventilatoren
Motoren
Türen
Heizregister
Filtereinheiten
Unterbau/Schienen
Schaltschrank
lösen sämtlicher Anschlüsse
notwendiger Kraneinsatz
Hebewerkzeuge

Zur Verhinderung von erhöhter Staubentwicklung und
Einhaltung der Brandschutzbestimmungen sind die dafür
notwendigen und geeigneten Maßnahmen mit einzukalkulieren
Mit demontieren der Konsolen, Halter, Kanalanschluss, Abklemmen der elektrischen Anschlüsse
Mit Transport zum Sammelplatz in der Nähe der Baustelle
einschl. Aufladen
Menge: 2,000 Stck

**03.01.0002 Demontieren Lüftungskanälen ohne Däm.**
Demontieren
von Lüftungskanälen einschl. der Be-
festigungen, Form- und Verbindungsstuecke, in bewohnten Gebaeuden,
Montagehoehe über Gelaende/Fußboden bis 4,00 m,
aus verz. Stahlblech,

ohne Waermedaemmung ( Mineralwolle oder Armaflex),

einschl. Abtransport und Entsorgung
Menge: 1,000 m2

**03.01.0003 Demontieren von Wickelfalzleitungen DN 80 bis 250 o.Dö.**
Demontieren von Wickelfalzleitungen
einschl. der Befestigungen,

Form- und Verbindungsstücke,

Gebäude:  unbewohnt

Nennweite: DN 100 bis DN 250 o. Dämmung

Montagehöhe über Gelände/Fußboden bis 4,00 m,
aus verz. Stahlblech,

ohne Waermedaemmung ( Mineralwolle oder Armaflex),

einschl. Abtransport und Entsorgung
Menge: 120,000 m

**03.01.0004 Demontieren von Wickelfalzleitungen DN 80 bis 250 mit Dö.**
Demontieren von Wickelfalzleitungen
einschl. der Befestigungen,

Form- und Verbindungsstücke,

Gebäude:  unbewohnt

Nennweite: DN 100 bis DN 250 mit  Dämmung

Montagehöhe über Gelände/Fußboden bis 4,00 m,
aus verz. Stahlblech,

mit  Waermedaemmung ( Mineralwolle oder Armaflex),

einschl. Abtransport und Entsorgung
Menge: 10,000 m

**03.01.0005 Demontage Einbauteile**
Demontage von  - Kanaleinbauteilen - wie Schalldämpfer, BSK, Kleinventilatoren, Gitter etc.
aus Aluminium oder verz. Stahl, einschl. lösen aus der
Wand, demontieren der Konsolen, Halter, Kanalanschluss, Abklemmen der elektrischen Anschlüsse
Mit Transport zum Sammelplatz in der Nähe der Baustelle
einschl. Aufladen
Menge: 15,000 Stck

**03.01.0006 Demontieren von Tellerventilen bis DN 200**
Demontieren
von Tellerventilen Metall / Kunststoff einschl. der Befestigungen,
Form- und Verbindungsstuecke,

Gebäudetyp:  geräumt/unbewohnt

Montagehöhe über Gelände/Fussboden bis 3,00 m,
einschl. Abtransport und Entsorgung
Menge: 55,000 Stck

**03.01.0007 Demontieren von Auslässen bis DN 300**
Demontieren
von Auslässen einschl. der Befestigungen,
Form- und Verbindungsstuecke,

Gebäudetyp:  geräumt/unbewohnt

Montagehöhe über Gelände/Fussboden bis 3,00 m,
einschl. Abtransport und Entsorgung

Auslässe bis einschl. Anschlussnennweite DN 300
Menge: 1,000 Stck

**03.01.0008 Demontieren von Elektrokabel**
Demontieren
von Elektrokabel in allen Größen,
in bewohnten Gebaeuden,
mit abklemmen im Schaltschrank und an den Feldgeräten
Montagehoehe ueber Gelaende/Fussboden bis 5,50 m,
einschl. Abtransport und Entsorgung
Menge: 100,000 m

**03.01.0009 Schutz Transportwege ca. 30m**
Schutz der erläuterten Transportwege durch das Gebäude mit geeigneten Schutzmitteln
wie Folien, Abklebungen, Schutzplatten etc.
Zu berücksuichtigen ist eine zweimalige Ausführung durch Unterbrechung der Demontagearbeiten durch UVH.
Der geplante Art der Ausführung ist der BL zur Freigabe anzuzeigen.

Länge:  ca. 30 m
Menge: 1,000 psch

**03.01.0010 Monteur-Stunden für Demontage-Arbeiten**
Monteur-Stunden
für zusätzliche  Demontage-Arbeiten
einschl. Auslösung, evtl. Schmutzzulagen,
Fahrtkosten sowie aller Nebenkosten
Freigabe nur durch die Bauleitung
Menge: 5,000 h

*Hinweis: ENTSORGUNG*

**03.01.0011 Fachgerechte Entsorgung**
Fachgerechte Entsorgung des bei Durchführung vorstehend
aufgeführter Position anfallenden Bauschutts und
Installationsschrottes einschließlich Stellung der
dafür notwendigen Container, Hilfsmittel, Transportmittel und Werkzeuge unter Berücksichtigung der allgemeinen und besonderen Vorbemerkungen.
Menge: 1,000 psch

#### Abschnitt 03.02 LÜFTUNGSGERÄTE DIN 18017/3

*Hinweis: EINZELRAUMLÜFTER*
---------------------------------
EINZELRAUMLÜFTER
---------------------------------

*Hinweis: Schallschutz spezifisch*
Schallschutz für das Gesamtgebäude nach Empfehlungen
DIN 4109/2 für Wohngebäude. Für alle Wände und Durchführungen
wird vom Bauherren ein bewertetes Schalldämmmaß von 47 db(A) festgelegt. Für die Geräuschquellen der haustechnischen Installationen ist ein zulässiger Schalldruckpegel von < 30 db(A) im schutzbedürftigen Raum (Wohn- und Aufenthaltsbereiche) festgelegt.

*Hinweis: Motorisch angetriebener Entlüfter (EC) komplett**
Motorisch angetriebener Entlüfter in TÜV-geprüfter
Ausführung für innenliegende Bäder/WCs nach DIN 18017
bestehend aus:
Ventilatoreinsatz mit Innenfassade,
Spiralgehäuse mit aerodynamisch optimiertem Radial-Laufrad für hohe Druckleistung.
Werkzeuglose Einschubmontage unter gleichzeitigem elektrischem Kontaktschluss der Steckkupplung.
Mit mit wirtschaftlichem und energiesparendem EC-Motor.
Flache Fassade aus hochwertigem Kunststoff, alpinweiß.

Fabrikat und Typ der Planung:

Fabrikat:  HELIOS
Modell:  ELS  EC Ultra-Silence
Farbe :  weiss

oder gleichwertig

angebotenes Fabrikat und Typ:

Fabrikat: '....................................................' vom Bieter einzutragen

Typ: '....................................................' vom Bieter einzutragen

**03.02.0001 ELS - EC NFC - F (Feuchteverlaufsautomatik)**
Einzelraumentlüfter wie vor beschrieben
elektronische Feuchteverlaufsautomatik

Parametrierbare Volumenströme für 3 Stufen

Elektro-Anschluss 230 V, 50 Hz
Förderleistung entsp. Parametrierung
Leistungsaufnahme max. 15 W
Menge: 35,000 St

**03.02.0002 ELS - EC NFC (Nachlauf Intervallbetrieb)**
Einzelraumentlüfter wie vor beschrieben
elektronische Nachlauf und Intervallbetrieb

Parametrierbare Volumenströme für 3 Stufen

Elektro-Anschluss 230 V, 50 Hz
Förderleistung entsp. Parametrierung
Leistungsaufnahme max. 15 W
Menge: 6,000 St

**03.02.0003 ELS - EC NFC Co2 (CO2 Sensor)**
Einzelraumentlüfter wie vor beschrieben
mit integriertem, konfigurierbarem CO2 Sensor

Parametrierbare Volumenströme für 3 Stufen

Elektro-Anschluss 230 V, 50 Hz
Förderleistung entsp. Parametrierung
Leistungsaufnahme max. 15 W
Menge: 1,000 St

*Hinweis: Anklemmarbeiten und Inbetriebnahme Lüftungstechnik (Inkl.)*
Inklusive folgender Leistungen

Anklemmen und Inbetriebnahme der zuvor ausgeschriebenen Lüftungsanlagen/Lüftungskomponenten

Gemäß dazugehörigem Schaltplan und Herstellerangaben Auflegen aller Kabel an die innerhalb des Gerätes liegenden Motoren, Geräte, FU und Tableaus dergelieferten Anlage,
sowie an die Klemmleiste des internen Schaltschrankes.

Einschl. Inbetriebnahme der Gesamtranlage mit dem Werkskundendienst
des Geräteherstellers.  Kompletter Einregulierung / Inbetriebnahme der
Anlagen, messen der IST-Werte und Einstellen der vorgegebenen
SOLL-Werte sobald die baulichen Vorraussetzungen geschaffen sind.

Erstellung eines Inbetriebnahmeprotokolls mit Eintrag der gemessenen SOLL/IST-Werte, Zeitprogramme und regelungstechnischen Kriterien.
Inbetriebnahme der Klimaanlage/Schaltanlage beinhaltet Drehrichtungskontrolle der Motore, messen und Protokollieren der Motorströme,
Einstellen der Motorschhutzeinrichtungen auf die Nennströme.

Einregulierung und Abgleich der Klimaanlage auf die vorgegebenen
Sollwerte der Luftmengen und der Schalleistungspegel. Inkl. vorhalten
den notwendigen Messgeräte und Einweisung des Auftraggebers.
Hierzu gehören weiterhin:

- Einweisung des kundens. Bedienpersonals anhand von Betriebsvorschriften
- Übergabe der Anlage an den Betreiber mit Erstellung Übergabeprotokoll

Das Personal muß so lange gestellt werden bis die gesamte Anlage in allen Teilbereichen voll funktionsfähig und eingeregelt ist, und dieses vom AN
bestätigt und vom AG gegengezeichnet wurde. Zieht sich die Inbetriebnahme
über mehrere Termine oder Werktage erfolgt dafür keine gesonderte Vergütung.

**03.02.0004 Anklemmarbeiten und Inbetriebnahme Einzelraumlüfter**
Inklusive folgender Leistungen, wie vor beschrieben,

Anklemmen und Inbetriebnahme der zuvor ausgeschriebenen Einzelraumlüfter
inkl. kompletter Parametrierung nach Vorgaben AG
Menge: 42,000 St

*Hinweis: ZUBEHÖR*
---------------
ZUBEHÖR
---------------

**03.02.0005 UP-Gehäuse-Wand GU**
Unterputzgehäuse ohne Brandschutz für Wandeinbau aus
schwer entflammbarem Kunststoff mit Ausblasstutzen für
Normrohre DN 75/80

Komplett mit Montagehalter
Menge: 42,000 St

**03.02.0006 Zweitraumset**
Zweitraumset bestehend aus Absaugeinheit
und Zweitraumanschluss-Stutzen

Zweitraum-Set ELS-ZS, bestehend aus
Absaugeinheit für zweiten Raum und
Zweitraumstutzen.
Menge: 10,000 St

#### Abschnitt 03.03 LUFTLEITUNGEN + ZUBEHÖR

*Hinweis: Hinweis Montagehöhen und Verlauf*
-----------------------------------------------
Hinweis Montagehöhen und Verlauf
-----------------------------------------------
Alle Leitungen verlaufen entsprechend vorgegebener und abgestimmter Trassenplanung.

Alle für die Installationen notwendigen Hub- und Hebemittel sind in den Einheitspreisen mit zu berücksichtigen und werden nicht separat vergütet.

Montagehöhe DA  von ca. 16,00 bis 18,00 m ü OKG

*Hinweis: Hinweis Iinstallationen*
-----------------------------------------------
Hinweis Installationen
-----------------------------------------------

Mit der Werkplanung des AN hat mit der örtlichen Bauleitung zusätzlich eine Bohrplanabstimmung zu erfolgen um unnötige Bohrungen/Fehlbohrungen zu vermeiden/verhindern.

Alle endbehandelten Oberflächen der Installationen sind nach der Montage bis zur Abnahme/Übergabe zu schützen. Beschädigungen oder Verarbeitungsspuren sind vor Abnahme zu beseitigen.

*Hinweis: Ausführung / Kalkulationshinweis*
--------------------------------------------
Ausführung / Kalkulationshinweis
--------------------------------------------
Für die Ausführung gelten uneingeschränkt die zusätzlichen technischen Vorschriften für die Ausführung von raumlufttechnischen Anlagen mit allen darin aufgeführten Normen in ihrer neusten Version.

Für die Einbauteile u. Geräte sind alle Nebenleistungen entsprechend der technischen Vorbemerkungen zu berücksichtigen. Alle Leistungen mit den dafür notwendigen Hilfs- und Arbeitsmitteln, Montage- und Dichtungsmaterialien.

*Hinweis: Ausführungshinweis Dichtigkeitsklasse C DIN EN 1505/1506/1507*
----------------------------------------------------------------------------------------
Ausführungshinweis Dichtigkeitsklasse C DIN EN 1505/1506/1507
----------------------------------------------------------------------------------------
Vom baubegleitenden Sachverständigen geforderte Dichtigkeitsklasse aller nachstehend ausgeschriebenen Lüftungsleitungen.

Dichtigkeitsklasse min. C nach DIN EN DIN EN 1505/1507
für rechteckige Leitungen
Dichtigkeitsklasse min. C DIN EN 12237/ DIN EN 1506
für runde Luftleitungen

Die entsprechenden Dichtungssysteme, Verbindungen- und Verarbeitungssysteme zur Erlangung der Dichtigkeitsklasse sind entsprechend bei der Kalkulation zu berücksichtigen.

*Hinweis: Rohr- und Kanalführung Trassen*
Es werden für Rohr- und Kanalführung Trassen vorgegeben. Alle Befestigungs- und Abhangsysteme sind selbstständig zu entwickeln und in die Einheitspreise einzureichen. Die Verlegung der Kanäle und Rohrleitungen in den Geschossen erfolgt erfolgt innerhalb der abgehängten Decken. Für eventuelle Geräteanschlüsse im Außen-/Dachbereich wird eine wassergeschütze, UV-beständige Ausführung vorgeschrieben.

Form- und Verbindungsstücke sowie Abhängungen und Befestigungsmaterial sowie alle für die Installationen notwendigen Verlege- und Befestigungssysteme,
Halterungen, Kompensatoren etc. zur Installation des Lüftungskanalsystems sind in ausreichendem Maße in den Material- und Montagepreisen zu berücksichtigen. Eine separate Vergütung erfolgt nicht.

Aufbauen, Abbauen fahrbares Gerüst, Vorhaltedauer während der gesamten Bauzeit, Systemgerüst DIN EN 12810-1, Lastklasse 1 (0,75 kN/m2), Höhenabstand der Gerüstlagen 2 m, bis zu 4 genutzte Gerüstlagen, Höhe der obersten Gerüstlage bis zu 8 m, im Gebäude, Gerüstlagen mit allseitigem Seitenschutz. Schutzmaßnahmen des Bodenbelages sind mit einzukalkulieren.

Kennzeichnung der Kanäle hat wie folgt zu erfolgen:
Fließrichtungspfeile nach Bedarf:
Abluft  gelb
Zuluft  hellblau
Außenluft  grün
Fortluft  orange
Umluft  braun

In regelmäßigen Abständen gut sichtbar anderen Kanälen angebracht.
Die Kennzeichnung ist in die Einheitspreise miteinzurechnen.
Kennzeichnungsabstände :
DG  min. 5 m
Geschosse  min 10 m

*Hinweis: Flexibeles Lüftungsrohr aus 2 Lagen Aluminium, nicht brennbar*
Flexibeles Lüftungsrohr aus 2 Lagen Aluminium, nicht brennbar
nach DIN 4102 Klasse A1 einschließlich aller Befestigungen,
Verbindungen (Steckverbinder) und Anschlußverbindungen.

**03.03.0001 Flexrohr DN 80**
Lüftungsrohr wie vor beschrieben DN 80
liefern und betriebsfertig montieren
Menge: 20,000 m

**03.03.0002 Flexrohr DN 100**
Lüftungsrohr wie vor beschrieben DN 100
liefern und betriebsfertig montieren
Menge: 80,000 m

*Hinweis: Lüftungsrohr, als Wickelfalzrohr -Klasse C*
Wickelfalzrohr nach DIN EN 1506 aus verz. Stahlblech, oberhalb von 2,0 Meter Installationshöhe einschl. aller erforderlichen Aufhänge-, Befestigungs-, Klein - und Dichtungsmaterialien, Ausschnitte für Kanaleinbauelemente (z. B. Gitter, Sattelstutzen, usw.) die zur fachgerechten Montage erforderlich sind.

Rohrformstücke sind aus verz. gepressten und geschweißten Halbschalen einzubauen. Bögen in geschweißter Segmentausführung können ebenfalls eingebaut werden.

Sämtliche Rohraufhängungen und Unterstützungen sind ausreichend zu bemessen und mittels geeigneten Dübeln zu befestigen. Die Aufhängungen bzw. Befestigungen sind schallisoliert gemäß DIN 4109 auszuführen.

Grundsätzlich sind Gummilippendichtungen vorzusehen. Selbstschneidende Drillschrauben o.ä. sind nicht zugelassen; allenfalls in Ausnahmefällen Nietverbindungen (ohne Behinderungen für das Durchfahren von Sicht- und Reinigungsgeräten).

Das Aufhängmaterial ist in verz. Ausführung vorzusehen. Zur Verhinderung von Schallübertragungen über die Befestigungselemente müssen Gummidämpfer zwischengeschaltet werden, z.B. Rohrschellen mit Dämmeinlage. Lochbandbefestigungen o. ä. sind grundsätzlich nicht zugelassen. Sämtliche Rohraufhängungen und Unterstützungen sind ausreichend zu bemessen und mittels geeigneten Dübeln zu befestigen. Die Aufhängungen bzw. Befestigungen sind schallisoliert gemäß DIN 4109 auszuführen.

Montagehöhen  siehe genauere Spezifikation - Vortext
Dichtigkeitsklasse  C

**03.03.0003 Wickelfalzrohr DN 100 Klasse C**
Spiralfalzrohr wie vor beschrieben, DN 100
liefern und betriebsfertig montieren
Menge: 25,000 m

**03.03.0004 Wickelfalzrohr DN 125 Klasse C**
Spiralfalzrohr wie vor beschrieben, DN 125
liefern und betriebsfertig montieren
Menge: 112,000 m

**03.03.0005 Wickelfalzrohr DN 160 Klasse C**
Spiralfalzrohr wie vor beschrieben, DN 160
liefern und betriebsfertig montieren
Menge: 20,000 m

**03.03.0006 Zuschlag Sichtinstallation DN 100**
Zuschlag für die Sichtinstallation in den Fluren für Rohre und Formteile DN 100
Menge: 10,000 m

**03.03.0007 Zuschlag Sichtinstallation DN 125**
Zuschlag für die Sichtinstallation in den Fluren für Rohre und Formteile DN 125
Menge: 2,000 m

*Hinweis: Bogen passend zu vorst. Lüftungsrohr, als Zulage -Klasse C*
Bogen passend zum vorst. Lüftungsrohr als Zulage, gepresst, mit Gummilippendichtung, aus verz. Stahlblech, Blechdicke nach DIN EN 1506,
einschl. Dichtungs- und Befestigungsmaterial.

Bis DN 250 sind Bogen aus gepressten Halbschalen zu verwenden. Größere Durchmesser sind als Segmentbogen auszuführen. Bögen je nach Erfordernis 15°/30°/45°/60°/90°, Dichtigkeitsklasse Klasse C

**03.03.0008 Bogen DN 100 Klasse C**
Bogen wie vor beschrieben, DN 100
liefern und betriebsfertig montieren
Menge: 10,000 St

**03.03.0009 Bogen DN 125 Klasse C**
Bogen wie vor beschrieben, DN 125
liefern und betriebsfertig montieren
Menge: 60,000 St

**03.03.0010 Bogen DN 160 Klasse C**
Bogen wie vor beschrieben, DN 160
liefern und betriebsfertig montieren
Menge: 12,000 St

*Hinweis: Abzweig/ T-Stück mit Reduzierung - Klasse C**
Abzweig/ T-Stück entsprechend Erfordernis mit gleichem oder reduzierten Abgängen als Zulage zu den vorstehenden Lüftungsrohren T-Stücken 45-90ø verz, DN immer bezogen auf die größte Anschlussnennweite.

Dichtigkeitsklasse Klasse C

Steckenden mit Doppellippendichtung aus alterungsbeständigem EPDM-Gummi sowie sämtlichem erforderlichen Befestigungsmaterial. Ansonsten wie unter der Ausführungs- und Anforderungsbeschreibung zur Leistungsposition "Wickelfalzrohr" beschrieben. Preise einschl. Dichtungs- und Befestigungsmaterial.

**03.03.0011 Abzweig DN 100 Klasse C**
Abzweig wie vor beschrieben, DN 100
liefern und betriebsfertig montieren
Menge: 4,000 St

**03.03.0012 Abzweig DN 125 Klasse C**
Abzweig wie vor beschrieben, DN 125
liefern und betriebsfertig montieren
Menge: 32,000 St

**03.03.0013 Abzweig DN 160 Klasse C**
Abzweig wie vor beschrieben, DN 160
liefern und betriebsfertig montieren
Menge: 6,000 St

*Hinweis: Reduzierung als Zulage -Klasse C*
Reduzierung als Zulage zum vorstehenden Lüftungsrohr, verz. DN in sym. oder asymmetrische Bauform bezogen auf die größte Anschlussnennweite.

Steckenden mit Doppellippendichtung aus alterungsbeständigem EPDM-Gummi sowie sämtlichem erforderlichen Befestigungsmaterial. Ansonsten wie unter der Ausführungs- und Anforderungsbeschreibung zur Leistungsposition "Wickelfalzrohr" beschrieben.
Dichtigkeitsklasse Klasse C

Hinweis:
Reduzierungen an Abzweigen sind dimensionsgerecht zu verbauen,
separate Reduzierungen werden nicht anerkannt.

**03.03.0014 Reduzierung DN 125 Klasse C**
Reduzierung DN 125, wie vor beschrieben.
Liefern und betriebsfertig montieren
Menge: 16,000 St

**03.03.0015 Reduzierung DN 160 Klasse C**
Reduzierung DN 160, wie vor beschrieben.
Liefern und betriebsfertig montieren
Menge: 2,000 St

**03.03.0016 Revisionsdeckel 200 x100 mm**
Revisionsdeckel für Blechkanäle oder Lüftungsleitungen rund nach Bedarf,
mit Knebelschrauben und EPDM-Dichtung

immer mit fachgerechtem Ausschnitt an der Lüftungsleitung bzw. Lüftungskanal

Grösse ca. 200 x 100 mm
Menge: 5,000 St

**03.03.0017 Revisionsdeckel 300 x 200 mm**
Revisionsdeckel wie vor beschrieben
Grösse: 300 x 200 mm
Menge: 1,000 St

*Hinweis: Kondensatsammler **
Kondensatsammler für Unter-Dach-Montage, aus verz. Stahlblech, innen teilweise gummiert, zur sicheren Ableitung von an den Rohrwandungen sich bildender und daran ablaufender Feuchtigkeit.

Oben für Übersteckmontage auf Wickelfalzrohr.
Unten SAFE für Steckmontage in Rohr.
Entspricht den Anforderungen der VDI 6022 bzgl. Ableitung von Kondensat bei Verwendung schnee und regendichter Hauben.
Mit Schlauch DN 12 und Geruchsverschluss incl. Anschluss an Schmutzwasser.

**03.03.0018 Kondensatableiter DN 100/125**
Kondensatableiter DN 100 / 125 nach Bedarf
wie vor beschrieben
Menge: 7,000 St

**03.03.0019 Anschluss Kondensat an Spülkasten**
Anschluss der Kondensatleitung an den Spülkasten
inl. Befestigungs.- und Dichtungsmaterial
Menge: 7,000 St

*Hinweis: Geteilte Abdeck-/Durchführungsblende WFR Sichtinstallation*
Runde geteilte Abdeck-/Durchführungsblende WFR Sichtinstallation
Geteilte Abdeckbende für Wickelfalzrohr für die Abdeckeungen von Ringspalten bei der Durchführung von sichtbaren Rohrinstallationen durch Tischler- oder endbehandelte Trockenbauwände.

Ausführung als zweigeteilte Blende zum Aufkleben oder Stecken aus Stahlblech

Ausführung  Rund
Material  Stahl
Oberfläche  lackiert/gepulvert
Farbe  RAL 9006 Silberaluminium
D Innen  entsprechen DA Rohr
Breite D aussen  DA Rohr + umlaufend 3 cm
Befestigung  verdeckt
Montage  nach Fertigstellung Tischler/Maler

**03.03.0020 Abdeck-/Durchführungsblende WFR Sichtinstallation DN 100**
Abdeck-/Durchführungsblende WFR Sichtinstallation
wie vor beschrieben
für Wickelfalzrohr DN 100
Menge: 5,000 St

**03.03.0021 Abdeck-/Durchführungsblende WFR Sichtinstallation DN 125**
Abdeck-/Durchführungsblende WFR Sichtinstallation
wie vor beschrieben
für Wickelfalzrohr DN 125
Menge: 10,000 St

*Hinweis: AUSSTOPFEN Schallschutz*
AUSSTOPFEN VON WAND/DECKEN-DURCHFÜHRUNGEN

**03.03.0022 Schallschutz von Kanal- und Rohrdurchführungen bis 0,1 m²**
Ausstopfen/Nachstopfen von Rohr/Kanaldurchführungen in Wanddurchführungen entsprechend Schallschutzanforderungen an Bürotrennwände oder durch Schallschutztechnisch klassifizierte Wandsysteme, Ausstopfen mit Mineralwolle.

Stopfdichte  500 kg/m³
Abdichtung der Oberfläche mit Weichschott oder glw.
Größe Kanal  bis 0,1 m²
Umlaufender Rand  5 cm
Menge: 30,000 St

*Hinweis: ZUBEHÖR SONDERKONSTRUKTIONEN*
-------------------------------------------------------
ZUBEHÖR SONDERKONSTRUKTIONEN
-------------------------------------------------------

Alle für die Montage notwendigen Hilfsmittel, alle Befestigungs- und Abhang-Systeme sind selbstständig zu entwickeln und in die Einheitspreise einzureichen.

**03.03.0023 Befestigungssystem ZUSATZ für Abfangungen und Sondertraversen**
Befestigungssystem ZUSATZ für Abfangungen und Sondertraversen

Profilstahlkonstruktion als Befestigungssystem, zum Aufhängen des Rohrleitungssystemes einschließlich Befestigungsschrauben mit zugelassenen Dübeln mit schalldämmender Zwischenlage aus Profilgummiband

komplett mit allen Konsolen, Traversen, Abhängungen usw. Tragekonstruktion komplett korrosinsgeschützt zur Befestigung an den jeweiligen Baukörper.

Als ZUSÄTZLICHE Leistung nach Rücksprache mit der Bauleitung
Menge: 80,000 kg

**03.03.0024 Befestigungsschienen**
Befestigungsschienen zum Aufhängen/Befestigen des Rohrleiungssystems einschließlich Befestigungsschrauben mit zugelassenen Dübeln

Mit schalldämmender Zwischenlage komplett mit allen Konsolen, Traversen, Abhängungen usw. Tragekonstruktion komplett korrosionsgeschützt zur Befestigung an den jeweiligen Baukörper.
Menge: 50,000 m

*Hinweis: Flachdachhaube für Verzug Aussenluft / Fortluft 650mm*
Flachdachhaube für Verzug  Aussenluft / Fortluft  bestehend aus:

Flachdachhaube für Verzug
geeignet für ca. 0 ° Neigung,
Standrohrlänge 650 mm

Standrohr: Doppelwandig mit eingeschlossener EPS-Isolierung und Flansch
- Rohranschlusslänge: Unter Flansch 300 mm mit Formteilmaß
- Übergangsstück Typ USB: Einwandig für Formteil-Anschlussbogen
- Material: Stahlblech mit Spezial-Aluminium-Zinkbeschichtung
- Qualitätsmerkmale: UV-, korrosions-, und brandbeständig,
- minimaler Druckverlust
- Taupunkt-Prüfung: FIW, München
- Befestigung: Ausschließlich vom Dach
- Standrohrlänge: 650 mm

angebotenes Fabrikat und Typ:

Fabrikat: '....................................................' vom Bieter einzutragen

Typ: '....................................................' vom Bieter einzutragen

**03.03.0025 Flachdachhaube für Verzug Aussenluft / Fortluft DN 125**
Flachdachhaube für Verzug  Aussenluft / Fortluft
wie vor beschrieben

Nenngröße:  DN 125
Gewicht:  ca. 6,9 kg
Farbe:  nach Wahl des AG

Abdichtung durch Gewerk Dachdecker
Menge: 6,000 St

**03.03.0026 Flachdachhaube für Verzug Aussenluft / Fortluft DN 160**
Flachdachhaube für Verzug  Aussenluft / Fortluft
wie vor beschrieben

Nenngröße:  DN 160
Gewicht:  ca. 8,6 kg
Farbe:  nach Wahl des AG

Abdichtung durch Gewerk Dachdecker
Menge: 2,000 St

*Hinweis: Dachdurchführung für Rohre und Kabel - revisionierbar*
Dachdurchführung für Rohre und Kabel für Flachdach mit Isolierung

mit Umlenkung zur wasserdichten Medienausfädelung
Umlenkung/Kopf zur Montage der Medien umklappbar/revisionierbar
Fixierung Kopf mit Knebelschrauben
Zur kompletetten Leistung gehört auch die wasserdichte
Andichtung die Dachabklebung

**03.03.0027 Dachdurchführung für Rohre und Kabel 400/200**
Dachdurchführung komplett wie vor beschrieben, DN 355
Dachdurchführung komplett wie vor beschrieben
Umlenkung/Kopf zur Montage der Medien umklappbar/revisionierbar
Fixierung Kopf mit Knebelschrauben

Schaft  400/200
Kopf  400/200/500
Menge: 1,000 St

#### Abschnitt 03.04 EINBAUTEILE und GERÄTE

*Hinweis: Ausführung-Kalkulationshinweis*
Für die Ausführung gelten uneingeschränkt die zusätzlichen technischen Vorschriften für die Ausführung von raumluftechnischen Anlagen mit allen Normen in ihrer neusten Version.

Für die Einbauteile u. Geräte sind alle Nebenleistungen entsprechend der technischen Vorbemerkungen zu berücksichtigen. Alle Leistungen mit den dafür notwendigen Hilfs- und Arbeitsmitteln, Montage- und Dichtungsmaterialien.

*Hinweis: SCHALLDÄMPFER*

*Hinweis: Rohrschalldämpfer Typ flexibel mit Lippendichtung**
Rohrschalldämpfer in runder, flexibler Bauform für RLT-Anlagen geeignet zur  Reduzierung der Geräuschübertragung zwischen benachbarten Räumen.

Einfügungsdämpfungsmaß gemessen nach DIN EN ISO 7235. Absorptionsmaterial Mineralwolle mit RAL Gütezeichen RAL-GZ 388.

Rohrstutzen passend für runde Luftleitungen nach DIN EN 1506 bzw. DIN EN 13180 mit Einlegesicke für Lippendichtung. Gehäuse-Leckluftstrom gemäß DIN EN 12237, Klasse A.

Absorptionsmaterial Mineralwolle nicht brennbar DIN 4102, Baustoffklasse A1. Außenmantel aus gerilltem Aluminium.

Rohrschalldämpfer (Telefonieschalldämpfer)
mit Lippendichtung
Schalldämmpackung 50 mm oder 100 mm

angebotenes Fabrikat und Typ:

Fabrikat: '....................................................' vom Bieter einzutragen

Typ: '....................................................' vom Bieter einzutragen

**03.04.0001 Rohrschalldämpfer DN 100 L=1000 flexibel**
Rohrschalldämpfer, Leistung wie zuletzt in vollem Wortlaut beschrieben.
Packungsdicke [mm]  50
Abmessung  100 Nenngröße
Abmessung  1000 Länge [mm]
Anschlussvarianten Rohrstutzen mit Lippendichtung beidseitig
Menge: 4,000 St

**03.04.0002 Rohrschalldämpfer DN 125 L=1000 flexibel**
Rohrschalldämpfer, Leistung wie zuletzt in vollem Wortlaut beschrieben.
Packungsdicke [mm]  50
Abmessung  125 Nenngröße
Abmessung  1000 Länge [mm]
Anschlussvarianten Rohrstutzen mit Lippendichtung beidseitig
Menge: 1,000 St

*Hinweis: Absperrvorrichtungen DIN 18017-3*

*Hinweis: Brandschutz-Deckenschott K90-18017*
Brandschutz-Deckenschott bestehend aus einem zweiteiligen Gehäuse
aus verzinktem Stahlblech mit oben und unten integrierten Anschlussstutzen.

Der obere Stutzen dient dabei gleichzeitigals Schalungshilfe für den Verguss.
Zwei stabile Klappen aus Stahl werden im Brandfall durch ein aufschäumendes Brandschutzmaterial dicht verschlossen und die Übertragung von Hitze und Rauch damit sicher unterbunden.

Einbau entsprechend Zulassung
ohne Wartungsauflagen!

Fabrikatder Planung  Helios
Typ  ELS-D

oder gleichwertig

angebotenes Fabrikat und Typ:

Fabrikat: '....................................................' vom Bieter einzutragen

Typ: '....................................................' vom Bieter einzutragen

**03.04.0003 Deckenschott DN 125**
Brandschutzdeckenschott als Absperrvorrichtung zwischen Brandabschnitten in RLT Anlagen nach DIN 18017 T3.

Ausführung als zweiteiliges Gehäuse aus verzinktenm Stahlblech mit integrierten Anschlußstutzen. Klappenauslösung durch Aufschäumendes
Brandschutzmaterial

Widerstandsklasse: K90
Nennweite: DN 125
Menge: 32,000 Stck

**03.04.0004 Deckenschott DN 160**
Brandschutzdeckenschott wie vor beschrieben, Nennweite DN 160
Menge: 6,000 Stck

**03.04.0005 Vermörtelung/Verschluss von BSE / DS Ringspalt**
- Vermörtlung von Brandschutzelement/Deckenschott
- mit Verschließen der Spaltmaße s mit Mörtel Mörtelgruppe III oder Brandschutzmörtel Ausführung durch einpressen/verpressen des Mörtels
Brandschutzmörtel muss <0,1% Chlorparaffine und =0,1% SVHC-Stoffe enthalten

umlaufender Ringspalt zur Kernbohrung

- mit Errichterbescheinigung
Menge: 40,000 St

**03.04.0006 Bezeichnungsschild D=40 mm rot**
Bezeichnungsschild 40 mm

- Farbe und Beschriftung nach Angaben des AG
- mit zweizeiliger Beschriftung
- Schild aus mehrschichtigem Kunststoff geprägt
- Schild rot, Schrift weiß

komplett liefern und montieren
Menge: 40,000 St

#### Abschnitt 03.05 GITTER + AUSLÄSSE

*Hinweis: Türsichtschutzgitter mit Gegenrahmen Aluminium*
Türsichtschutzgitter mit Gegenrahmen
Sichtschutzgitter aus Aluminium natur-eloxiert mit waagerecht feststehenden Winkellamellen und Gegenrahmen

stabile Ausführung!

**03.05.0001 Türsichtschutzgitter 425x125**
Türsichtschutzgitter mit Gegenrahmen
wie vor beschrieben
425x125

liefern und betriebsfertig montieren
Menge: 10,000 St

**03.05.0002 Wetterschutzgitter 400 x 500 mm**
Wetterschutzgitter
zum Schutz gegen direkteinwirkenden Regen und das Eindringen von Laub und Vögel in Ansaug- und Abluftöffnungen von lüftungstechnischen Anlagen; im wesentlichen bestehend aus Rahmenelementen mit eingesetzten regenabweisenden Lamellenprofilen und rückseitig angeordnetem Welldrahtgitter.
Rahmen und Lamellen aus profiliertem, verzinkten Stahlblech
Welldrahtgitter aus Stahl, verzinkt, Maschenweite 20 x 20 mm
Rahmen frontseitig gelocht.
Einheit bestehhend aus

Wetterschutzgitter mit Mauerrahmen und Anschluskasten

Mauerrahmen  Stahl verzinkt Grundausführung
Anschlußkasten  Stahl verzinkt
Material  Stahl verzinkt
Abmessungen
Breite  400 mm
Höhe  500 mm
Farbe  RAL nach Wahl des Bauherrn.
Luftmenge  300 m³/h
Montagehöhe  ca. 3.00 m üOKFFB
Menge: 1,000 St

**03.05.0003 Zuluftautomat DN 125 - 30 m3/h komplett**
Zuluftautomat

bestehend aus folgenden Komponenten:

aus einer Innenblende
einem Rohbauset
Fassadenblende

Innenblende, Volumenkonstant 30 m³/h
aus weißem Kunststoff für

Selbstregulierende Volumenstromkonstanthaltung auch bei unterschiedlichen
Differenzdruck-Niveaus.
Alle Teile aus schlagfestem, weißen Kunststoff.
Werkzeuglos wechselbarer Grobstaubfilter ISO Coarse 30%.

Technische Daten:
Volumenstrom bei 20Pa:  30 m³/h
Einbauort:  Wand
Material:  Kunststoff
Farbe:  weiß
Filterklasse:  ISO Coarse 30%
Anschluss-Durchm.:  125 mm
Normschallpegel-
Differenz Dn,e,w:  51 dB
Maße(B x H x T):  220 x 150 x 50 mm
Rohbauset
Best. aus Teleskoprohr 260-500 mm,
aus weißem, schlagfestem Kunststoff.
Inkl. 200 mm langem Schalldämmelement
aus Melaminharz-Schaumstoff,
und 2 x Bautenschutzdeckel.

(Ein vollständiger Zuluftautomat besteht
aus einer Innenblende ZLA 125 IB xx,
einem Rohbauset ZLA 125 RS und einer
Fassadenblende ZLA 125 FB)

Technische Daten:
Einbauort:  Wand
Material:
Teleskoprohr  PVC
Schalldämmel.  Melaminharz-Schaumstoff
Durchmesser:
Nenn  125 mm
Außen  129 mm
Innen  120 mm
Länge:  260-500 mm

Wetterschutzgitter passend zum System

Fabrikat und Typ der Planung:

Fabrikat:  HELIOS
Modell:  ZLA 125  - 30
Farbe :  weiss

oder gleichwertig

angebotenes Fabrikat und Typ:

Fabrikat: '....................................................' vom Bieter einzutragen

Typ: '....................................................' vom Bieter einzutragen
Menge: 50,000 St

**03.05.0004 Wetterschutzgitter DN 125**
Wetterschutzgitter
zum Schutz gegen direkteinwirkenden Regen und das Eindringen von Laub und Vögel in Ansaug- und Abluftöffnungen von lüftungstechnischen Anlagen;
im wesentlichen bestehend aus Rahmenelementen mit eingesetzten regenabweisenden Lamellenprofilen und rückseitig angeordnetem Welldrahtgitter.

Rahmen und Lamellen aus profiliertem, Aluminiumguss
Insektenschutzgitter

Rahmen frontseitig gelocht.
Einheit bestehhend aus

Material  Aluminium
Abmessungen
Durchmesser  Anschluss DN 125, passend zum ausgeschriebenen Zuluftautomaten
Farbe  Aluminium

mit fassadenseitiger Abdichtung und Befestigungsmaterial
Menge: 50,000 St

**03.05.0005 Zuschlag RAL Vorgabe AG gepulvert**
Farbzuschlag auf die vorstehenden Wetterschutzgitter

Farbe nach RAL entsprechend Vorgabe AG

in gepulverter Ausführung:
Grundlack Epoxidharz 60µ  / Decklack PUR 60 µ

Abrechnung über Gitterfläche
Menge: 2,000 m2

#### Abschnitt 03.06 WÄRME- + KÄLTEDÄMMUNG

*Hinweis: Dämmung Kalkulationshinweis (projektspezifisch)**
-----------------------------------------
Dämmung Kalkulationshinweis
-----------------------------------------

--------------------
Innenbereiche
---------------------

ZULUFT  ungedämmt (entfällt)
ABLUFT  ungedämmt
AUSSENLUFT  gedämmt (entfällt)
FORTLUFT  gedämmt (entfällt)

wenn Zuluft gekühlt Einblastemperatur bis 18 °C, Dämmung diffusionsdicht ausgeführt
gedämmt Kanäle in Sichtbereichen hier Teilbereiche mit Oberflächenschutz entsprechen Ausführungsplanung

-----------------------
Aussenbereiche
-----------------------

ZULUFT  gedämmt (entfällt)
ABLUFT  gedämmt
AUSSENLUFT  ungedämmt (entfällt)
FORTLUFT  ungedämmt (entfällt)

wenn Zuluft gekühlt Einblastemperatur bis 18 °C,
Dämmung diffusionsdicht ausgeführt
Alle gedämmten Kanäle/Luftleitungen  im Außenbereicht wasserdicht ummantelt

*Hinweis: Wärmedämmung dampfdiffusionsdicht 19 mm Kanal*
Wärmedämmung in dampfdiffusionsdichter Ausführung an eckigen Luftkanälen sowie Einbaukomponenten, wie z.B:
Schalldämpfer etc. im Gebäude.

Dampfdiffusionsdichte Isolierung aus flexiblen, synthetischen geschlossenzelligem Zellkautschukmaterial in Plattenform zur Isolierung von Klima- und Lüftungsleitungen.

Die Platten werden zugeschnitten und auf die Luftkanalsystemoberflächen vollflächig sowie nach Herstellerverarbeitungsvorschrift aufgeklebt.

An Flanschen und sonstigen Aufbauten wird die Dämmstärke nicht abgeschwächt. In später nicht mehr zugänglichen Bereichen ist die Dämmung vor der Montage der zu dämmenden Bauteile in Koordination mit den Gewerk " RLT - Anlagen" fachgerecht aufzubringen.

Wasserdampfdiffusionswiderstand æ-Wert > 50.000
Wärmeleitfähigkeit  mindestens 0,035 W/(mK) bei 20 øC
Baustoffklasse  B1( schwer entflammbar ) nach DIN 4102
Dämmschichtdicke  19 mm

**03.06.0001 Wärmedämmung, einfach (1x 19 mm) ARMAFLEX EVO 2 S2**
Wärmedämmung wie vor beschrieben,
für FORMTEILE Lüftungsleitungen

jedoch einfacht belegt ( 1 x 19mm ),
mit versetzten Nähten geklebt
Medientemperatur  bis -20 grd C Luft
Umgebungstemperatur  -12  bis  30 grd C Luft
Umgebungsfeuchte  bis  60% Luft
Menge: 16,000 m²

*Hinweis: AUSSTOPFEN Schallschutz*
AUSSTOPFEN VON WAND/DECKEN-DURCHFÜHRUNGEN

**03.06.0002 Schallschutz von Kanal- und Rohrdurchführungen bis 0,1 m²**
Ausstopfen/Nachstopfen von Rohr/Kanaldurchführungen
in bauseits errichteten Wanddurchführungen

entsprechend Schallschutzanforderungen

Ausstopfen mit Mineralwolle.
Stopfdichte  500 kg/m³

Abdichtung der Oberfläche mit Weichschott oder glw.
Größe Lüftungsleitung  bis 0,1 m²
Umlaufender Rand  bis  ca. 5 cm
Menge: 20,000 St

#### Abschnitt 03.07 MSR U. EINB. HANDVERKABELUNG (RLT)

*Hinweis: ELEKTROINSTALLATION - MSR - HANDVERKABELUNG*
ELEKTROINSTALLATION - SONDERMASSNAHMEN - HANDVERKABELUNG

**03.07.0001 Fernmelde-Installationskabel nach VDE 0265, JY(ST)Y 2*2*0,8**
auf Abstandschellen, bzw. in Rohr oder Installationskanäle einziehen.

Typ. J-Y(St)Y 2*2*0,8 mm2 oder gleichwertig
Menge: 30,000 m

**03.07.0002 Fernmelde-Installationskabel nach VDE 0265, JY(ST)Y 4*2*0,8**
auf Abstandschellen, bzw. in Rohr oder Installationskanäle einziehen.

Typ. J-Y(St)Y 4*2*0,8 mm2 oder gleichwertig
Menge: 30,000 m

**03.07.0003 PVC-Mantelleitung NYM-J 3 x 1,5 Nennspannung 0,6-1kV nach VDE 0265**
auf Abstandschellen, bzw. in Rohr oder Installationskanäle einziehen

Typ. NYM-J 3 x 1,5 mm2 oder gleichwertig
Menge: 250,000 m

**03.07.0004 PVC-Mantelleitung NYM 5 x 1,5 Nennspannung 0,6-1kV nach VDE 0265**
auf Abstandschellen, bzw. in Rohr oder Installationskanäle einziehen.

Typ. NYM 5 x 1,5 mm2 oder gleichwertig
Menge: 250,000 m

**03.07.0005 PVC-Mantelleitung NYM-J 5 x 2,5**
Nennspannung 0,6-1kV nach VDE 0265 auf Abstandschellen,
bzw. in Rohr oder Installationskanäle einziehen.

Typ. NYM-J 5 x 2,5 mm2 oder gleichwertig
Menge: 20,000 m

**03.07.0006 Kunstoff-Panzerrohr EN20 FPku nach VDE 0605, DIN EN 50086-1/50086-2-1**
einschließlich Muffen, Bögen, Klein- und Befestigungsmaterial,
als Schutzrohr für elektr. Leitungen und Kabel.

Typ. EN20
Menge: 20,000 m

**03.07.0007 Kunstoff-Panzerrohr EN25**
FPku nach VDE 0605, DIN EN 50086-1/50086-2-1
einschließlich Muffen, Bögen, Klein-und Befestigungsmaterial, als Schutzrohr für elektr. Leitungen und Kabel.

Typ. EN25
Menge: 10,000 m

**03.07.0008 Duroplast-Abzweigkästen 660V, für Aufputz-Montage, IP 54, VDE 0606**
mit 4 selbstdichtenden Würgestutzen, 5 Klemmen,
Maße: 83 * 83 mm für Leitungsquerschnit bis 4 * 2,5 mm2.
Menge: 30,000 Stck

**03.07.0009 Feldgeräte Kennzeichnung**
Feldgeräte Kennzeichnung mit Kabelmarker KMK 3 zur Identifizierung der Feldgeräte gem. Schaltplan mit Angaben von Blatt und Strompfadnummer,

kompl. mit Befestigungsmaterial
liefern und montieren.
Menge: 10,000 Stck

*Hinweis: Brandschutzdurchführung Kabel und Leitungen*
zugelassene Brandschutzdurchführung F90/I90 für Kabel und Leitungen nach Wahl des Bieters

Ausführung als Schott mit isumizierenden Einlagekissen
Rahmen Durchführung entsprechend Anzahl der Erforderlichen Leitungen und Kabel
mit Einbau
fachgerechter Verschluß
Kennzeichnung des Schotts entsprechend Zulassungsbescheid

**03.07.0010 Kabelschott bis 100 cm²**
Kabelschott wie vor beschrieben
bis 100 cm² Querschnitt
liefern und montieren
Menge: 5,000 Stck

**03.07.0011 Beschriftung von Kabeln, Komponenten, Baugruppen, Verteilerschränken,**
Beschriftung von Kabeln, Komponenten, Baugruppen, Verteilerschränken, Verteilerdosen, Kabelabschlüsse (z.B. LAN-Dosen), Aktoren, Sensoren, Meldern oder Verbrauchern

Es ist mit dem AG gemeinsam ein Kennzeichnungsschlüssel für alle Schwachstromgewerke, sowie allg. Elektrotechnik, Gebäudeleittechnik, etc. auszuarbeiten.

Bei der Installation von Kabeln ist am Kabelanfang, -ende, an jedem Kabelabzweig eine dauerhafte Beschriftung vorzunehmen.

Der Kabelmarker mit auswechselbarem Beschriftungsschild incl. Klarsichtabdeckung, in den Abmessungen von ca. 10 x 40mm einschl. Kabelbefestigungsband zur Kennzeichnung von Kabeln und Leitungen ist zu liefern, mit Schablonen nach Vorgabe des AG zu beschriften und an Kabel und Leitungen zu montieren.
Menge: 30,000 St

*Hinweis: Sonderleistungen - MSR*

**03.07.0012 Monteurstunden Elektroinstallateur**
Menge: 8,000 h

**03.07.0013 Helferstunden**
Helferstunden

wichtiger Hinweis:
Werden keine Helfer beschäftigt, ist stattdessen der Facharbeiterlohn anzusetzen
Menge: 8,000 h

#### Abschnitt 03.08 EINRICHTUNG, PRÜFUNG, ABNAHME

*Hinweis: Revisionsunterlagen*
------------------------------------
REVISIONSUNTERLAGEN
------------------------------------

*Hinweis: Revisionsunterlagen*
Revisionsunterlagen
Bei Fertigstellung der Gesamtanlage, spätestens jedoch 14 Tage vor der Abnahme seiner Leistungen, hat der Auftragnehmer die nachfolgenden Unterlagen an den Auftraggeber zu übergeben:

Revisionspläne auf Basis der Ausführungspläne oder Montagepläne, in welche alle im Rahmen der Ausführung vorgenommenen Änderungen maßstäblich eingetragen sind. Bei geringfügigen Änderungen ist eine Maßänderung ausreichend. Zu den Bestandsplänen gehören auch Fließ-, Strang- und Schaltschemata.

Weiterhin sind folgende Bestandsunterlagen 1-fach, in Mappen/Ordner geordnet, mit Inhaltsverzeichnis zu liefern:

- Stromlauf- und Klemmenanschlußpläne,  Schaltschrank- Innen- und Außenansicht mit Bezeichnung der Bestückung. Zusätzlich ist 1 Satz dieser Pläne in einem Planfach im Schaltschrank vorzusehen.

- Anlagen- und Funktionsbeschreibungen, sowie auf die eingebauten Geräte abgestimmte Gerätebeschreibungen, einschl. Kennlinien für Pumpen und Ventilatoren.

- Kopien behördlicher Prüfbescheinigungen und Werkstattatteste

- Protokolle über alle im Rahmen der Einregulierungsarbeiten durchgeführten Messungen

- Alle für den sicheren und wirtschaftlichen betrieberforderlichen Bedienungs- und Wartungsanleitungen, einschl. Schmierplan und detaillierter Wartungsliste.

- Ersatzteilliste für alle in der Anlage eingebauten Geräte, die einem Verschleiß unterliegen. Gerätebezeichnungen in Klartext mit Fabrikats- und Typenbezeichnung.

- Vollständige Berechnungsunterlagen (z.B. Wärmebedarf, Kühllast, Luftmengen, Kanal- und Rohrnetzdimensionierung usw.) (entfällt)

Vorstehende Unterlagen sind in deutscher Sprache zu liefern, die technischen Angaben haben nach DIN-Norm zu erfolgen und die Maßeinheiten müssen den deutschen
Vorschriften entsprechen.
Alle Planunterlagen sind zusätzlich auf Datenträger zu übergeben. Format nach Vorgabe des Bauherrn.

Hinweis:
Die Kosten für die Erstellung der Revisionsunterlagen wie beschrieben, ist in die Einheitspreise einzukalkulieren!

**03.08.0001 Einregulierung der Soll-Luftmengen und Kennzeichnung**
Einregulierung der Soll-Luftmengen an den kompl. Lüftungsanlagen einschl. Lieferung und Montage von ggf. erf. Lochblechplatten zur Luftmengeneinstellung an Drallauslässen und Tellerventilen und Erstellung eines Luftmengen-Messprotokolls.

Einschließlich der dauerhaften Kennzeichnung der eingestellten Luftmengen am Volumenstromregler.
Menge: 1,000 St

**03.08.0002 Dichtheitsprüfung Luftleitung Dichtheitsklasse C**
Dichtheitsprüfung von Luftleitungen, vor Ort, im eingebauten Zustand, Prüffläche mind. 50 m2, DIN EN 14239, Luftleitung rechteckig, Luftdichtheitsklasse C
DIN EN 13779, ohne Luftdurchlässe/Öffnungen, einschl. der Bereitstellung aller erforderlichen Geräte, Materialien, Fachpersonal und Prüfbericht.

- Prüfung von betriebsfertig installierten
  Kanalsystemabschnitten von jeweils ca. 50 m²
  Oberfläche auf der Baustelle nach beliebiger Wahl des
  AG (ca. 15 Stück)

- Prüfung von größeren betriebsfertig installierten
  Kanalsystemabschnitten auf der Baustelle nach
  beliebiger Wahl des AG (ca. 15 Stück)

Durch den AN sind die erforderlichen geeichten Messgeräte und ggflls. Prüfaerosole sowie sonstige zur Durchführung der Messungen erforderlichen Leistungen bereitzustellen (Trennbleche, Gerüste sowie Fachpersonal).

Der AG behält sich zudem vor die Messungen terminlich beliebig sowie zeitversetzt durchführen zu lassen.

Die erfolgten Messungen sind in Form von Prüfprotokollen zu dokumentieren.

Die zulässigen Leckverluste bzw. Leckluftraten der für das jeweilige Kanalsystem geforderten Dichtheitsklasse C bzw. D nach DIN EN 12237 dürfen nicht überschritten werden. Der Nachweis gilt daher erst als erbracht wenn die maximal zulässigen Leckagen eingehalten werden.
Menge: 6,000 St

**03.08.0003 Einweisung des AG**
Einweisung der verantwortlichen Personen des AG in die Funktion- und Bedienung der beschriebenen und vom AN zu installierenden haustechnischen Anlagen.

Der AN erstellt hierzu einen Schulungsplan.
Im Schulungsplan, welcher rechtzeitig vor der Abnahme der Bauleitung des AG zur Freigabe vorzulegen ist, wird festgeschrieben, wann welche Schulungen/ Einweisungen, für welche Tätigkeiten, Bauteile oder Anlagen erfolgen sollen (z.B. Inspektionen, Filterwechsel, Einweisung in Anlagenfunktionalitäten, etc.). Der AN stellt hierzu geeignete Einweisungs- und Schulungsunterlagen zur Verfügung. Die jeweils durchgeführte Schulung/Einweisung ist schriftlich zu dokumentieren.
Menge: 1,000 St

#### Abschnitt 03.09 WARTUNG - LÜFTUNG

*Hinweis: Wartung - LÜFTUNG*
Nachfolgende Wartung ist komplett im Hauptangebot anzubieten. Im Auftragsfall werden die Wartungsarbeiten separat zum Hauptauftrag eigenvertraglich beauftragt.
Ein Anspruch auf Weiterbeauftragung nach Ablauf der Verjährungszeit besteht nicht.

*Hinweis: Wartungsvertrag- LÜFTUNG*
Wartungs- und Reparaturvertrag
für gesamte vorstehend beschriebene Anlagen- und Betriebstechnik
für die Aufrechterhaltung der Gewährleistungsansprüche des Auftragnehmers

Kalkulations- und Vertragsgrundlage sind die Leistungenkataloge
entsprechend AMEV Wartung 2014 Teil D
Verträge nach AMEV Wartung 2014 Teil B
für die Leistungsgruppen nach DIN 276

KGR 430 Lufttechnische Anlagen

mit allen dort dargestellten Inspektions- und Wartungsarbeiten sowie festgelegeten Wartungsintervallen.
Gleichzeitig wird vertraglich vereinbart die
Wartung gemäß Wartungsrichtlinien
des Geräte- und Komponentenhersteller durch werkseitigen
Kundendienst.
In den Materialkosten sind die gesamten anfallenden Ersatzteilkosten
für die Dauer von 5 Jahren einzurechnen.

Eventuell erforderliche Ersatz- oder Ausstauschteile sind soweit sie nicht vereinbarten Gewährleistungsfristen unterliegen separat in Rechnung zu
stellen.
Zeitaufwand sowie An- und Abfahrtskosten sind in der
Wartungspauschale enthalten.

Stundenlohnarbeiten

für unvorhergesehene Arbeiten deren Notwendigkeit sich während der Durchführung der Massnahme ergibt, einschliesslich aller Zuschläge, Wegezeit, Fahrt- und Nebenkosten.
Die Ausführung erfolgt nur in vorheriger Abstimmung mit dem Auftraggeber.

Es wird den Umfang der Dienstleistung betreffend zusätzlich auf folgende Vorschriften und Richtlinien verwiesen :

Lüftungsanlagen (L)
VDMA 24 186/1
VDI 3801
VDI 3804
VDI 6022

**03.09.0001 Wartung für das 1. Jahr LÜFTUNG**
Wartung für das 1. Jahr
Leistungen wie vor beschrieben
LÜFTUNG
Menge: 1,000 Stck

**03.09.0002 Wartung für das 2. Jahr LÜFTUNG**
Wartung für das 2. Jahr
Leistungen wie vor beschrieben
LÜFTUNG
Menge: 1,000 Stck

**03.09.0003 Wartung für das 3. Jahr LÜFTUNG**
Wartung für das 3. Jahr
Leistungen wie vor beschrieben
LÜFTUNG
Menge: 1,000 Stck

**03.09.0004 Wartung für das 4. Jahr LÜFTUNG**
Wartung für das 4. Jahr
Leistungen wie vor beschrieben
LÜFTUNG
Menge: 1,000 Stck

**03.09.0005 Wartung für das 5. Jahr LÜFTUNG**
Wartung für das 5. Jahr
Leistungen wie vor beschrieben
LÜFTUNG
Menge: 1,000 Stck

#### Abschnitt 03.10 SONSTIGES LÜFTUNG

*Hinweis: STUNDENLOHNARBEITEN*
-------------------------------------
STUNDENLOHNARBEITEN
--------------------------------------

**03.10.0001 Monteurstunden**
Menge: 20,000 h

**03.10.0002 Helferstunden / Stemmarbeiten**
Helferstunden

wichtiger Hinweis:
Werden keine Helfer beschäftigt, ist stattdessen der Facharbeiterlohn anzusetzen
Menge: 20,000 h

*Hinweis: BRECH- UND STEMMARBEITEN OHNE WIEDERVERSCHLIESSEN*
---------------------------------------------------------------------------------------------
BRECH- UND STEMMARBEITEN OHNE WIEDERVERSCHLIESSEN
----------------------------------------------------------------------------------------------

*Hinweis: STUNDENZETTEL*
Diese Arbeiten dürfen nur auf besondere Anodrnung der Bauleitung ausgeführt werden. Hierfür sind Arbeitszettel der Bauleitung zur Bestätigung und Abzeichnung vorzulegen.

Die bestätigten Arbeitszettel sind bei der Schlussrechnung mit einzureichen.

*Hinweis: DURCHBRÜCHE*
Stemm- und Durchbruchsarbeiten zur Verlegung von Technischen Installationen innerhalb von Gebäuden Einschließlich Erschwerniszulage für Mauerwerk bestehend aus:

 Mehrfachmaterialien wie Bruchstein,
Ziegel- und Betonkombinationen.
Durchbrüche bis zu einer Mauerstärke von 11,5 cm und Aussparungen in Trockenbauwänden sind als Nachbrecharbeiten zu werten und werden nicht gesondert vergütet.
Anfallender Schutt, Bohrkerne usw. sind grundsätzlich umgehend zu entsorgen.
Entsprechende Kosten sind in die Einheitspreise einzukalkulieren.

**03.10.0003 Wanddurchbruch bis 0,5 m² bis 400 mm**
Wandurchbruch wie vor beschrieben,

Durchbruch  bis 0,5 qm
Wandstärke  bis 400 mm
Menge: 2,000 St

**03.10.0004 Wanddurchbruch bis 0,5 m² bis 650 mm**
Wandurchbruch wie vor beschrieben

Durchbruch : bis 0,5 qm
Wandstärke : bis 650 mm
Menge: 2,000 St

**03.10.0005 Fräs- und Stemmarbeiten KS Mauerwerk bis ca. 15cm**
Fräs- und Stemmarbeiten KS Mauerwerk mit einer Steinrohdichteklasse
(RDK) bis 2,0 für Installationen (HLS)

Tiefe: bis ca. 15 cm
Menge: 15,000 m2

**03.10.0006 Kernbohrung 40-120 mm Dm., bis 24er KS Mauerwerk**
Kernbohrung durch Kalksandsteinmauerwerk, ohne Bohrwasserabsaugung.

Durchmesser 40 bis 120 mm
Deckenstärke bis 400  mm
Menge: 10,000 St

**03.10.0007 Kernbohrung 125-180 mm Dm., bis 400 mm Tiefe**
Kernbohrung durch Stahlbetondecke oder Wand einschließlich Bohrwasserabsaugung.

Durchmesser 125 bis 180 mm
Deckenstärke bis 400 mm
Menge: 50,000 St

**03.10.0008 Kernbohrung 200-300 mm Dm., bis 400 mm Tiefe**
Kernbohrung durch Stahlbetondecke oder Wand einschließlich Bohrwasserabsaugung.

Durchmesser 200 bis 300 mm
Deckenstärke bis 400 mm
Menge: 10,000 St
